# ZUE Herford
Leistungsbeschreibung (GAEB DA XML 3.2, DA81)
Projekt: 6695-25
Währung: EUR
Nebenangebote zugelassen: ja
Erstellt mit: GXML Toolbox V3.3 R20210630, iTWO_64 V12.0.427, 01.12.2025

## Projektbeschreibung

## ATV für Bauarbeiten jeder Art nach DIN 18299
Allgemeine Technische Vertragsbedingungen ATV Allgemeine Regelungen für Bauarbeiten jeder Art nach DIN 18299

1.  Nebenleistungen

  Nebenleistungen sind Leistungen, die auch ohne Erwähnung im Vertrag zur vertraglichen
  Leistung gehören ( § 2 Absatz 1 VOB/B).

  Nebenleistungen sind demnach insbesondere:

1.1  Einrichten und Räumen der Baustelle einschließlich der Geräte und dergleichen

1.2  Vorhalten der Baustelleneinrichtung einschließlich der Geräte und dergleichen.

1.3  Messungen für das Ausführen und Abrechnen der Arbeiten einschließlich des Vorhaltens der Messgeräte‚ Lehren, Absteckzeichen und dergleichen, des Erhaltens der Lehren und Absteckzeichen während der Bauausführung und des Stellens der Arbeitskräfte, jedoch nicht Leistungen nach § 3 Absatz 2 VOB/B.

1.4  Schutz- und Sicherheitsmaßnahmen nach den staatlichen und berufsgenossenschaftlichen Regelwerken zum Arbeitsschutz, ausgenommen Leistungen nach den Abschnitten 2.4 und 2.5.

1.5  Beleuchten‚ Beheizen und Reinigen der Aufenthalts- und Sanitärräume für die Beschäftigten
  des Auftragnehmers.

1.6  Heranbringen von Wasser und Energie von den vom Auftraggeber auf der Baustelle zur Verfügung gestellten Anschlussstellen zu den Verwendungsstellen.

1.7  Liefern der Betriebsstoffe.

1.8  Vorhalten der Kleingeräte und Werkzeuge.

1.9  Befördern aller Stoffe und Bauteile, auch wenn sie vom Auftraggeber beigestellt sind, von den Lagerstellen auf der Baustelle oder von den in der Leistungsbeschreibung angegebenen Übergabestellen zu den Verwendungsstellen und etwaiges Rückbefördern.

1.10  Sichern der Arbeiten gegen Niederschlagswasser, mit dem normalerweise gerechnet werden muss, und seine etwa erforderliche Beseitigung.

1.11  Entsorgen von Abfall aus dem Bereich des Auftragnehmers sowie Beseitigen der Verunreinigungen, die von den Arbeiten des Auftragnehmers herrühren.

 1.12  Entsorgen von Abfall aus dem Bereich des Auftraggebers bis zu einer Menge von 1 m³, soweit der Abfall nicht schadstoffbelastet.

## ATV für Gewerk Gas-, Wasser- und Entwässerungsanlagen
Allgemeine Technische Vertragsbedingungen ATV für das Gewerk Gas-, Wasser- und
Entwässerungsanlgen innerhalb von Gebäuden nach DIN 18381

1.  Nebenleistungen sind ergänzend zur ATV DIN 18299, (VOB Teil C, Abschnitt 4.1),
  insbesondere:

1.1  Prüfen der Unterlagen des Auftraggebers nach Abschnitt 3.1.3 der VOB Teil C, DIN 18381.

1.2  Auf-, Um- und Abbauen sowie Vorhalten von Gerüsten für eigene Leistungen, sofern die zu bearbeitende Fläche nicht höher als 3,50 m über der Standfläche des hierfür erforderlichen Gerüstes liegt.

1.3  Ausgleichen abgestufter oder geneigter Standflächen von Gerüsten bis zu 40 cm Höhenunterschied, z.B. über Treppen oder Rampen.

1.4  Typ- und Leistungsschilder.

1.5  Anschlüsse, Wand- und Deckendurchführungen ohne besondere Anforderungen, ausgenommen Leistungen nach Abschnitt 4.2.9 der VOB Teil C, DIN 18381.

1.6  Anbringen von Konsolen und Halterungen, ausgenommen Leistungen nach Abschnitt 4.2.11 der VOB Teil C, DIN 18381.

1.7  Schutz von Bau- und Anlagenteilen vor Verunreinigungen und Beschädigungen während der Arbeiten an Gas-, Wasser- und Entwässerungsanlagen durch loses Abdecken, Abhängen oder Umwickeln, ausgenommen Schutzmaßnahmen nach Abschnitt 4.2.36 der VOB Teil C,
  DIN 18381.

1.8  Vorlegen vorgefertigter Oberflächen- und Farbmuster.

1.9  Fertigstellen von Bauteilen in mehreren Arbeitsgängen zur Ermöglichung von Arbeiten anderer Unternehmer, soweit die eigenen Leistungen im Zuge gleichartiger Arbeiten kontinuierlich erbracht werden können. Sind diese Voraussetzungen nicht gegeben, handelt es sich um Besondere Leistungen nach Abschnitt 4.2.37 der VOB Teil C, DIN 18381.

## ATV für Gewerk Heizanlagen und zentrale Wassererwärmungsanlagen
Allgemeine Technische Vertragsbedingungen ATV für das Gewek Heizanlagen und zentrale
Wassererwärmungsanlagen nach DIN 18380

1.  Nebenleistungen sind ergänzend zur ATV DIN 18299, (VOB Teil C, Abschnitt 4.1),
  insbesondere:

1.1  Prüfen der Unterlagen des Auftraggebers nach Abschnitt 3.1.3 der VOB Teil C, DIN 18380.

1.2  Auf-, Um- und Abbauen sowie Vorhalten von Gerüsten für eigene Leistungen, sofern die zu bearbeitende Fläche nicht höher als 3,50 m über der Standfläche des hierfür erforderlichen Gerüstes liegt.

1.3  Ausgleichen abgestufter oder geneigter Standflächen von Gerüsten bis zu 40 cm Höhenunterschied, z.B. über Treppen oder Rampen.

1.4  Typ- und Leistungsschilder.

1.5  Anschlüsse, Wand- und Deckendurchführungen ohne besondere Anforderungen, ausgenommen Leistungen nach Abschnitt 4.2.10 der VOB Teil C, DIN 18380.

1.6  Anbringen von Konsolen und Halterungen, ausgenommen Leistungen nach Abschnitt 4.2.12
  der VOB Teil C, DIN 18380.

1.7  Schutz von Bau- und Anlagenteilen vor Verunreinigungen und Beschädigungen durch Arbeiten an Heiz- und zentralen Wassererwärmungsanlagen sowie Wärmeverteilanlagen durch loses Abdecken, Abhängen oder Umwickeln, ausgenommen Schutzmaßnahmen nach Abschnitt 4.2.31 der VOB Teil C, DIN 18380.

1.8  Vorlegen vorgefertigter Oberflächen- und Farbmuster.

1.9  Fertigstellen von Bauteilen in mehreren Arbeitsgängen zur Ermöglichung von Arbeiten anderer Unternehmer, soweit die eigenen Leistungen im Zuge gleichartiger Arbeiten kontinuierlich erbracht werden können. Sind diese Voraussetzungen nicht gegeben, handelt es sich um Besondere Leistungen nach Abschnitt 4.2.32 der VOB Teil C, DIN 18380.

## ATV für Gewerk Raumlufttechische Anlagen nach DIN 18379
Allgemeine Technische Vertragsbedingungen für das Gewerk Raumlufttechnische Anlahen
nach DIN 18379

1.  Nebenleistungen sind ergänzend zur ATV DIN 18299, (VOB Teil C, Abschnitt 4.1),
  insbesondere:

1.1  Prüfen der Unterlagen des Auftraggebers gemäß Abschnitt 3.1.3 der VOB  Teil C, DIN 18379.

1.2  Auf-, Um- und Abbauen sowie Vorhalten von Gerüsten für eigene Leistungen, sofern die zu bearbeitende Fläche nicht höher als 3,5 m über der Standfläche des hierfür erforderlichen Gerüstes liegt.

1.3  Ausgleichen abgestufter oder geneigter Standflächen von Gerüsten bis zu 40 cm Höhenunterschied, z.B. über Treppen und Rampen.

1.4  Typ- und Leistungsschilder

1.5  Verbindungs- und Befestigungselementen sowie zugehörige Bauteile, z.B. Flansche, Profilverbinder, Schrauben, Dichtungen, Versteifungen für Luftleitungen.

1.6  Anbringen von Konsolen und Halterungen, ausgenommen Leistungen nach Abschnitt 4.2.10
  der VOB Teil C, DIN 18379.

1.7  Herstellen von Messöffnungen mit Verschlussstopfen ohne besondere Anforderungen
  bis 35 mm Durchmesser.

1.8  Schutz von Bau- und Anlagenteilen vor Verunreinigungen und Beschädigungen während der Arbeiten an Raumlufttechnischen Anlagen durch loses Abdecken, Abhängen oder Umwickeln, ausgenommen Schutzmaßnahmen nach Abschnitt 4.2.25 der VOB Teil C, DIN 18379.

1.9  Fertigstellen von Bauteilen in mehreren Arbeitsgängen zur Ermöglichung von Arbeiten anderer Unternehmer, soweit die eigenen Leistungen im Zuge gleichartiger Arbeiten kontinuierlich erbracht werden können. Sind diese Voraussetzungen nicht gegeben, handelt es sich um Besondere Leistungen nach Abschnitt 4.2.26 der VOB Teil C, DIN 18379.

## ATV für Gewerk Dämm- und Brandschutzarbeiten an technische Anlagen
Allgemeine Technische Vertragsbedingungen ATV für das Gewerk Dämm- und Brandschutzarbeiten an technischen Anlagen nach DIN 18421

1.  Nebenleistungen sind ergänzend zur ATV DIN 18299, (VOB Teil C, Abschnitt 4.1),
  insbesondere:

1.1  Reinigen des Untergrundes, ausgenommen Leistungen nach Abschnitt 4.2.3 der VOB Teil C, DIN 18421.

1.2  Schutz von Bau- und Anlagenteilen vor Verunreinigungen und Beschädigungen während der Dämm- oder Brandschutzarbeiten durch loses Abdecken, Abhängen oder Umwickeln, ausgenommen Schutzmaßnahmen nach Abschnitt 4.2.4 der VOB Teil C, DIN 18421.

1.3  Fertigstellen von Dämm- oder Brandschutzsystemen in mehreren Arbeitsgängen zur Ermöglichung von Arbeiten anderer Unternehmer, soweit die Leistungen im Zuge gleichartiger Dämm- oder Brandschutzarbeiten kontinuierlich erbracht werden können. Sind diese Voraussetzungen nicht gegeben, handelt es sich um Besondere Leistungen nach
  Abschnitt 4.2.6 der VOB Teil C, DIN 18421.

1.4  Auf-, Um- und Abbauen sowie Vorhalten von Gerüsten für eigene Leistungen, sofern die zu bearbeitende Fläche nicht höher als 3,50 m über der Standfläche des hierfür erforderlichen Gerüstes liegt.

1.5  Ausgleichen abgestufter oder geneigter Standflächen von Gerüsten bis
  zu 40 cm Höhenunterschied, z.B. über Treppen und Rampen.

1.6  Vorlegen vorgefertigter Muster.

1.7  Zusammenstellung der Produkt- / Sicherheitsdatenblätter der verwendeten Produkte.

1.8  Kopien der vorgeschriebenen Prüf- und Herstellerbescheinigungen, Verwendungsnachweise, Fachunternehmererklärungen.

## Hygieneanforderungen gemäß VDI 6022
Hygieneanforderungen gemäß VDI 6022

Die fachgerechte Umsetzung der Hygieneanforderungen an RLT-Anlagen und Geräte setzt eine entsprechende Qualifikation und Berufserfahrung der an Herstellung sowie Errichtung der RLT- Anlagen und ihrer Komponenten beteiligten Personen voraus.
Dies gilt besonders auch für Reinigungsöffnungen zur Reinigung von Luftleitungen und deren Einbaukomponenten. Die Positionierung und Größe von Revisions- und Reinigungsöffnungen muss in den Revisionsplänen deutlich gekennzeichnet werden. Hinsichtlich deren Abmessungen und Lage sind die Normen DIN EN 12097, DIN EN 13779 und DIN EN 15780 zu beachten.
Insbesondere sind auch die Anforderungen aus Tabelle 5 der VDI 6022 zu beachten.
Bei der Installation von Rohrleitungen und Kanälen ist darauf zu achten das beim Trennen dieser keine Brandkanten an Schnittflächen entstehen.

## Angaben zum Unternehmen
Angaben zum Unternehmen

Der Betrieb beschäftigt zur Zeit der Angebotsabgabe folgende Mitarbeiter:

Ingenieure:  ........................

Techniker:  .......................

Meister:  .......................

Obermonteure:.......................

Monteure:  .......................

Helfer:  .......................

Auszubildende:.......................

## Ausführungsbestimmungen
Ausführungsbestimmungen

Die eigenverantwortliche Dimensionierung sämtlicher Komponenten, in Absprache mit dem Bauherrn unter Berücksichtigung der genauen Volumenströme und der Gleichzeitigkeit, liegt in der Verantwortung des Auftragnehmers und bedarf eines rechnerischen Nachweises sowie die Erstellung einer Montageplanung.

Die Montage und Ausführung hat nach den allgemeinen anerkannten Regeln der Technik zu erfolgen.

Der Auftragnehmer verpflichtet sich, den Massenbedarf für alle Leistungen
vor Bestellung auf Grund der örtlichen Gegebenheiten eigenverantwortlich
zu überprüfen und entsprechend anzupassen.

## 410-430 Sanitär-, Heizungs- und Lüftungsanlagen
Datum: 01.12.2025

### Bereich 1 Sanitär

#### Abschnitt 1.1 Demontagearbeiten

*Hinweis: Demontage und eigentümerische Übernahme*
Demontage und eigentümerische Übernahme

vorhandener sanitärer Einrichtungsgegenstände einschließlich Ventile, Armaturen, Rohrleitungen und Dämmung.

Nachfolgend beschriebene Demontagen werden gemäß Angabe der örtlichen Bauleitung durchgeführt.

Nachfolgend beschriebene Demontagen verstehen sich einschl. aller erforderlichen Nebenleistungen, die zur fachgerechten Ausführung der entsprechenden Arbeiten erforderlich sind wie Trennung der unterschiedlichen Materialien, Abtransport, Entsorgung gemäß der gültigen Vorschriften, schriftliche Nachweise über die fachgerechte Entsorgung der einzelnen Stoffe, Materialien u.s.w..

Medienleitungen, die für die Neumontage nicht mehr benötigt werden und nicht demontiert werden, werden vom System getrennt, dauerhaft und dicht verschlossen.

Medienleitungen, die für die Neumontage benötigt werden, werden so vom System getrennt, dass der Anschluss neuer Medienleitungen problemlos möglich ist.

Anschlüsse an Medienleitungen, die für die Neumontage benötigt werden, werden während der Bauphase so geschützt, dass Beschädigungen und Verunreinigungen vermieden werden.

Im Wesentlichen bestehend aus:

ca. 90 Stck.Sanitäre Einrichtungsgegenstände
  (WC`s, Waschbecken, Urinale, etc.)
  einschl. Ventile
ca.1190 mTrinkwasser-Rohrleitungen DN 10-50
  einschließlich Dämmung
ca. 450 mAbflußrohrleitungen einschl. Dämmung

**1.1.10 Demontage Sanitäre Objekte**
Demontage der sanitären Einrichtungsgegenstände
im gesammten Gebäude.

Es handelt sich hierbei um Waschbecken, Urinale und
WC`s. Die sanitären Einrichtungsgegenstände sind zu demontieren einschl. der sanitären Beschläge.

Durch den Haupteingang im Erdgeschoss aus dem Gebäude
zu bringen und zum Parkplatz zu transportieren.
Von dort sind die Einrichtungsgegenstände abzutransportieren und fachgerecht zu Entsorgen.
Der Transportweg bis zum Parkplatz beträgt 20 m.

Die Einrichtungsgegenstände und die dazugehörigen
Beschläge gehen in das Eingentum des Auftragnehmers über.
Er hat den Nachweis über eine fachgerechte Entsorgung zu erbringen.
Menge: 90,000 St
Voraussichtliche Abrechnungsmenge: 90,000

**1.1.20 Demontage Duschwanne**
Demontage der Duschwannen im gesammten Gebäude.

Es handelt sich hierbei um Duschwannen aus emaillierten Stahl einschl. Brausearmatur, Ablaufgarnitur,  Duschabtrennung etc.

Die Duschanlagen sind zu demontieren, durch den Haupteingang im Erdgeschoss aus dem Gebäude zu bringen und zum Parkplatz zu transportieren.

Von dort sind die Duschanlagen abzutransportieren und fachgerecht zu Entsorgen.
Der Transportweg bis zum Parkplatz beträgt 20 m.
Die Duschanlagen und die dazugehörigen Komponenten
gehen in das Eingentum des Auftragnehmers über.
Er hat den Nachweis über eine fachgerechte Entsorgung zu erbringen.
Menge: 26,000 St
Voraussichtliche Abrechnungsmenge: 26,000

**1.1.30 Demontage Wasserleitungen**
Demontage von Wasserleitungen einschl. Formstücken und Dämmung in allen Geschossen des Gebäudes.

Es handelt sich hierbei um Rohrleitungen aus verzinktem Stahlrohr, teilweiseum Kupferrohr und teilweise aus Edelstahlrohr  einschl. einer Dämmung aus Mineralwolle teilweise mit einem Folienmantel

Die Dimensionen der Rohrleitung reichen von DN 12 - DN 50.

Bei der Demontage und Entsorgung der Dämmung ist auf die persönliche Schutzausrüstung zu achten (Asbest !!!)
Die Dämmung ist in verschlossenen Big-Packs abzutransportieren.

Die Rohrleitung mit den dazugehörigen Formstücken, den Schellenaufhängungen und der Dämmung ist zu demontieren und durch den Haupteingang im Erdgeschoss aus dem Gebäude zu bringen und zum Parkplatz zu transportieren.

Von dort sind die Rohrleitungen mit Zubehör und der
dazugehörigen Dämmung azutransportieren und fachgerecht
zu Entsorgen.
Der Transportweg bis zum Parkplatz beträgt 20 m.

Die Rohrleitung und die dazugehörigen Komponenten gehen in das Eingentum des Auftragnehmers über.
Er hat den Nachweis über eine fachgerechte Entsorgung zu erbringen.
Menge: 1186,000 m
Voraussichtliche Abrechnungsmenge: 1186,000

**1.1.40 Demontage Abflußleitungen**
Demontage von Abflußrohrleitungen einschl. Formstücken und Dämmung in allen Geschossen des Gebäudes.

Es handelt sich hierbei um Kunststoffabflußleitungen und
um Gussabflußleitungen, die teilweise mit einer Dämmung aus Mineralwolle isoliert sind.
Die Dimensionen reichen von DN50 - DN 125.

Bei der Demontage und Entsorgung der Dämmung ist auf die persönliche Schutzausrüstung zu achten (Asbest !!!)
Die Dämmung ist in verschlossenen Big-Packs abzutransportieren.

Die Abflußleitungen mit den dazugehörigen Formstücken, den Schellenaufhängungen und der Dämmung ist zu demontieren und durch den Haupteingang im Erdgeschoss aus dem Gebäude zu bringen und zum Parkplatz zu transportieren.

Von dort sind die Abflußleitungen mit Zubehör und der Dämmung abzutransportieren und fachgerecht zu Entsorgen.
Der Transportweg bis zum Parkplatz beträgt 20 m.
Die Abflußleitungen mit Zubehör und der dazugehörigen Dämmung gehen in das Eigentum des Auftragnehmers über.
Er hat den Nachweis über eine fachgerechte Entsorgung zu erbringen.
Menge: 448,000 m
Voraussichtliche Abrechnungsmenge: 448,000

#### Abschnitt 1.2 Abflussleitungen und Zubehör

**Ausführungsbeschreibung 1 Abflußrohr, PP, schalldämmend**
*Abflußrohr. PP, schalldämmend*
Rohr/ Formteil: Rohrleitung
Material:  Polypropylen (PP)
Eigenschaft: heißwasserbeständig,
  schalldämmend
Baustoffklasse
(DIN4102-1):B2
Verwendung: Abwasser
Ausführung Anschluß: Muffe

Das Abwassersystem ist gemäß DIN 4109 gegen Körperschallübertragung vom Baukörper zu trennen

Alle Rohrleitungen sind auf Abstand von Wänden und Decken zu verlegen.

Montage: Im Gebäude
Montagehöhe: Bis ca. 4 m über Gelände oder OKFFB

zur Lieferung und betriebsfertigen Montage

Angebotenes Fabrikat: '..................................'

für folgende Dimensionen

**1.2.10 Abflußrohr DN 50**
*** gemäß Ausführungsbeschreibung 1
Abflußrohr DN 50

zur Lieferung und betriebsfertigen Montage
Menge: 100,000 m
Voraussichtliche Abrechnungsmenge: 100,000
DIN276_18: 411

**1.2.20 Abflußrohr DN 70**
*** gemäß Ausführungsbeschreibung 1
Abflußrohr DN 70

zur Lieferung und betriebsfertigen Montage
Menge: 170,000 m
Voraussichtliche Abrechnungsmenge: 170,000
DIN276_18: 411

**1.2.30 Abflußrohr DN 100**
*** gemäß Ausführungsbeschreibung 1
Abflußrohr DN 100

zur Lieferung und betriebsfertigen Montage
Menge: 139,000 m
Voraussichtliche Abrechnungsmenge: 139,000
DIN276_18: 411

**1.2.40 Abflußrohr DN 125**
*** gemäß Ausführungsbeschreibung 1
Abflußrohr DN 125

zur Lieferung und betriebsfertigen Montage
Menge: 39,000 m
Voraussichtliche Abrechnungsmenge: 39,000
DIN276_18: 411

**Ausführungsbeschreibung 2 Abflußrohr-Passstück, mit Muffe, PP, schalldämmend**
*Abflußrohr-Passstück, mit Muffe, PP, schalldämmend*
Abflußrohr aus Polypropylen (PP)
Rohr/ Formteil: Rohrleitung
Material:  Polypropylen (PP)
Eigenschaft: heißwasserbeständig,
  schalldämmend
Baustoffklasse
(DIN4102-1):B2
Verwendung: Abwasser
Ausführung Anschluß: Muffe

zur Lieferung und betriebsfertigen Montage

für folgende Dimensionen

**1.2.50 Abflußrohr mit Muffe DN 50 Länge: 150 mm**
*** gemäß Ausführungsbeschreibung 2
Abflußrohr mit Muffe DN 50 Länge: 150 mm

zur Lieferung und betriesfertigen Montage
Menge: 20,000 Stck
Voraussichtliche Abrechnungsmenge: 20,000
DIN276_18: 411

**1.2.60 Abflußrohr mit Muffe DN 70 Länge: 150 mm**
*** gemäß Ausführungsbeschreibung 2
Abflußrohr mit Muffe DN 70 Länge: 150 mm

zur Lieferung und betriebsfertigen Montage
Menge: 1,000 Stck
Voraussichtliche Abrechnungsmenge: 1,000
DIN276_18: 411

**1.2.70 Abflußrohr mit Muffe DN 100 Länge 150 mm**
*** gemäß Ausführungsbeschreibung 2
Abflußrohr mit Muffe DN 100 Länge: 150 mm

zur Lieferung und betriebsfertigen Montage
Menge: 1,000 Stck
Voraussichtliche Abrechnungsmenge: 1,000
DIN276_18: 411

**1.2.80 Abflußrohr mit Muffe DN 50 Länge: 250 mm**
*** gemäß Ausführungsbeschreibung 2
Abflußrohr mit Muffe DN 50 Länge: 250 mm

zur Lieferung und betriebsfertigen Montage
Menge: 2,000 Stck
Voraussichtliche Abrechnungsmenge: 2,000
DIN276_18: 411

**1.2.90 Abflußrohr mit Muffe DN 70 Länge: 250 mm**
*** gemäß Ausführungsbeschreibung 2
Abflußrohr mit Muffe DN 70 Länge: 250 mm

zur Lieferung und betriebsfertigen Montage
Menge: 2,000 Stck
Voraussichtliche Abrechnungsmenge: 2,000
DIN276_18: 411

**1.2.100 Abflußrohr mit Muffe DN 100 Länge: 250 mm**
*** gemäß Ausführungsbeschreibung 2
Abflußrohr mit Muffe DN 100 Länge: 250 mm

zur Lieferung und betriebsfertigen Montage
Menge: 24,000 Stck
Voraussichtliche Abrechnungsmenge: 24,000
DIN276_18: 411

**1.2.110 Abflußrohr mit Muffe DN 50 Länge: 500 mm**
*** gemäß Ausführungsbeschreibung 2
Abflußrohr mit Muffe DN 50 Länge: 500 mm

zur Lieferung und betriebsfertigen Montage
Menge: 37,000 Stck
Voraussichtliche Abrechnungsmenge: 37,000
DIN276_18: 411

**1.2.120 Abflußrohr mit Muffe DN 70 Länge: 500 mm**
*** gemäß Ausführungsbeschreibung 2
Abflußrohr mit Muffe DN 70 Länge: 500 mm

zur Lieferung und betriebsfertigen Montage
Menge: 1,000 Stck
Voraussichtliche Abrechnungsmenge: 1,000
DIN276_18: 411

**1.2.130 Abflußrohr mit Muffe DN 100 Länge: 500 mm**
*** gemäß Ausführungsbeschreibung 2
Abflußrohr mit Muffe DN 100 Länge: 500 mm

zur Lieferung und betriebsfertigen Montage
Menge: 1,000 Stck
Voraussichtliche Abrechnungsmenge: 1,000
DIN276_18: 411

**Ausführungsbeschreibung 3 Abflußrohr-Bogen, PP, 15-87°, schalldämmend**
*Abflußrohr-Bogen, PP, 15-87°, schalldämmend*
Abflußrohr-Bogen aus Polypropylen (PP)
Rohr/ Formteil:  Bogen
Material:  Polypropylen (PP)
Eigenschaft:  heißwasserbeständig,
  schalldämmend
Baustoffklasse
(DIN4102-1):  B2
Verwendung:  Abwasser
Winkel:  15-87°

zur Lieferung und betriebsfertigen Montage

für folgende Dimensionen

**1.2.140 Abflußrohr-Bogen DN 50**
*** gemäß Ausführungsbeschreibung 3
Abflußrohr-Bogen DN 50

zur Lieferung und betriebsfertigen Montage
Menge: 283,000 Stck
Voraussichtliche Abrechnungsmenge: 283,000
DIN276_18: 411

**1.2.150 Abflußrohr-Bogen DN 70**
*** gemäß Ausführungsbeschreibung 3
Abflußrohr-Bogen DN 70

zur Lieferung und betriebsfertigen Montage
Menge: 102,000 Stck
Voraussichtliche Abrechnungsmenge: 102,000
DIN276_18: 411

**1.2.160 Abflußrohr-Bogen DN 100**
*** gemäß Ausführungsbeschreibung 3
Abflußrohr-Bogen DN 100

zur Lieferung und betriebsfertigen Montage
Menge: 100,000 Stck
Voraussichtliche Abrechnungsmenge: 100,000
DIN276_18: 411

**1.2.170 Abflußrohr-Bogen DN 125**
*** gemäß Ausführungsbeschreibung 3
Abflußrohr-Bogen DN 125

zur Lieferung und betriebsfertigen Montage
Menge: 62,000 Stck
Voraussichtliche Abrechnungsmenge: 62,000
DIN276_18: 411

**Ausführungsbeschreibung 4 Abflußrohr-Abzweig, PP, 45° oder 87°, schalldämmend**
*Abflußrohr-Abzweig, PP, 45° oder 87°, schalldämmend*
Abflußrohr-Abzweig aus Polypropylen (PP)
Rohr/ Formteil:  Abzweig
Material:  Polypropylen (PP)
Eigenschaft:  heißwasserbeständig,
  schalldämmend
Baustoffklasse
(DIN4102-1):  B2
Verwendung:  Abwasser
Winkel:  45° oder 87°
Ausführung Anschluss: Muffe
Reduzierungen:  alle Reduzierungen

zur Lieferung und betriebsfertigen Montage

für folgende Dimensionen

**1.2.180 Abflußrohr-Abzweig DN 50**
*** gemäß Ausführungsbeschreibung 4
Abflußrohr-Abzweig DN 50

zur Lieferung und betriebsfertigen Montage
Menge: 12,000 Stck
Voraussichtliche Abrechnungsmenge: 12,000
DIN276_18: 411

**1.2.190 Abflußrohr-Abzweig DN 70**
*** gemäß Ausführungsbeschreibung 4
Abflußrohr-Abzweig DN 70

zur Lieferung und betriebsfertigen Montage
Menge: 69,000 Stck
Voraussichtliche Abrechnungsmenge: 69,000
DIN276_18: 411

**1.2.200 Abflußrohr-Abzweig DN 100**
*** gemäß Ausführungsbeschreibung 4
Abflußrohr-Abzweig DN 100

zur Lieferung und betriebsfertigen Montage
Menge: 62,000 Stck
Voraussichtliche Abrechnungsmenge: 62,000
DIN276_18: 411

**1.2.210 Abflußrohr-Abzweig DN 125**
*** gemäß Ausführungsbeschreibung 4
Abflußrohr-Abzweig DN 125

zur Lieferung und betriebsfertigen Montage
Menge: 8,000 Stck
Voraussichtliche Abrechnungsmenge: 8,000
DIN276_18: 411

**Ausführungsbeschreibung 5 Abflußrohr-Übergang. PP. schalldämmend**
*Abflußrohr-Übergang, PP, schalldämmend*
Abflußrohr-Übergang aus Polypropylen (PP)
Rohr/ Formteil:  Übergang
Material:  Polypropylen (PP)
Eigenschaft:  heißwasserbeständig,
  schalldämmend
Baustoffklasse
(DIN4102-1):  B2
Verwendung:  Abwasser
Ausführung Anschluss: Muffe
Reduzierungen:  alle Reduzierungen

zur Lieferung und betriebsfertigen Montage

für folgende Dimensionen

**1.2.220 Abflußrohr-Übergang DN 70**
*** gemäß Ausführungsbeschreibung 5
Abflußrohr-Übergang DN 70

zur Lieferung und betriebsfertigen Montage
Menge: 24,000 Stck
Voraussichtliche Abrechnungsmenge: 24,000
DIN276_18: 411

**1.2.230 Abflußrohr-Übergang DN 100**
*** gemäß Ausführungsbeschreibung 5
Abflußrohr-Übergang DN 100

zur Lieferung und betriebsfertigen Montage
Menge: 1,000 Stck
Voraussichtliche Abrechnungsmenge: 1,000
DIN276_18: 411

**1.2.240 Abflußrohr-Übergang DN 125**
*** gemäß Ausführungsbeschreibung 5
Abflußrohr-Übergang DN 125

zur Lieferung und betriebsfertigen Montage
Menge: 7,000 Stck
Voraussichtliche Abrechnungsmenge: 7,000
DIN276_18: 411

**Ausführungsbeschreibung 6 Abflußrohr-Reinigungsrohr, PP, schalldämmend**
*Abflußrohr-Reinigungsrohr, PP, schalldämmend*
Abflußrohr-Reinigungsrohr mit Muffe aus Polypropylen (PP)
Rohr/ Formteil:  Reinigungsrohr
Material:  Polypropylen (PP)
Eigenschaft:  heißwasserbeständig,
  schalldämmend
Baustoffklasse
(DIN4102-1):  B2
Verwendung:  Abwasser
Ausführung Anschluss: Muffe

zur Lieferung und betriebsfertigen Montage

für folgende Dimensionen

**1.2.250 Abflußrohr-Reinigungsrohr DN 70**
*** gemäß Ausführungsbeschreibung 6
Abflußrohr-Reinigungsrohr DN 70

zur Lieferung und betriebsfertigen Montage
Menge: 5,000 Stck
Voraussichtliche Abrechnungsmenge: 5,000
DIN276_18: 411

**1.2.260 Abflußrohr-Reinigungsrohr DN 100**
*** gemäß Ausführungsbeschreibung 6
Abflußrohr-Reinigungsrohr DN 100

zur Lieferung und betriebsfertigen Montage
Menge: 5,000 Stck
Voraussichtliche Abrechnungsmenge: 5,000
DIN276_18: 411

**Ausführungsbeschreibung 7 Abflußrohr-Doppelmuffe, PP, schalldämmend**
*Abflußrohr-Doppelmuffe, PP, schalldämmend*
Abflußrohr-Doppelmuffe aus Polypropylen (PP)
Rohr/ Formteil:  Doppelmuffe
Material:  Polypropylen (PP)
Eigenschaft:  heißwasserbeständig,
  schalldämmend
Baustoffklasse
(DIN4102-1):  B2
Verwendung:  Abwasser

zur Lieferung und betriebsfertigen Montage

für folgende Dimensionen

**1.2.270 Abflußrohr-Doppelmuffe DN 50**
*** gemäß Ausführungsbeschreibung 7
Abflußrohr-Doppelmuffe DN 50

zur Lieferung und betriebsfertigen Montage
Menge: 12,000 Stck
Voraussichtliche Abrechnungsmenge: 12,000
DIN276_18: 411

**1.2.280 Abflußrohr-Doppelmuffe DN 70**
*** gemäß Ausführungsbeschreibung 7
Abflußrohr-Doppelmuffe DN 70

zur Lieferung und betriebsfertigen Montage
Menge: 25,000 Stck
Voraussichtliche Abrechnungsmenge: 25,000
DIN276_18: 411

**1.2.290 Abflußrohr-Doppelmuffe DN 100**
*** gemäß Ausführungsbeschreibung 7
Abflußrohr-Doppelmuffe DN 100

zur Lieferung und betriebsfertigen Montage
Menge: 20,000 Stck
Voraussichtliche Abrechnungsmenge: 20,000
DIN276_18: 411

**1.2.300 Abflußrohr-Doppelmuffe DN 125**
*** gemäß Ausführungsbeschreibung 7
Abflußrohr-Doppelmuffe DN 125

zur Lieferung und betriebsfertigen Montage
Menge: 4,000 Stck
Voraussichtliche Abrechnungsmenge: 4,000
DIN276_18: 411

**1.2.310 Objektanschlussbogen, PP, 90° DN50/40, schalldämmend**
Objektanschlussbogen, PP, 90° DN50/40, schalldämmend

Objektanschlussbogen aus Polypropylen (PP)
Rohr/ Formteil:  Objektanschlussbogen
Material:  Polypropylen (PP)
Eigenschaft:  heißwasserbeständig,
  schalldämmend
Baustoffklasse
(DIN4102-1):  B2
Winkel:  90°
Durchmesser:  DN50/40
Verwendung:  Abwasser

zur Lieferung und betriebsfertigen Montage
Menge: 25,000 Stck
Voraussichtliche Abrechnungsmenge: 25,000
DIN276_18: 411

**Ausführungsbeschreibung 8 Rohrschelle für Abflußrohr**
*Rohrschelle für Abflußrohr*
Rohrschelle, verzinkt, mit randschlüssigem
Sicherheits-Fangverschluß und vollflächiger
Verschweißung der Anschlußmutter, mit sickenverstärktem Schellenkörper, unverlierbare Verschlußschrauben mit Kombi-Kreuzschlitz, schalldämmend um
18 dB (A) durch abrollfähiges Walzenprofil
zur Schubkraftableitung, mit grünem Erkennungsstreifen
und Kantenumgriff zur Vermeidung von Schallbrücken,

Anschlußgewinde Kombi M8/M10

einschl. Stockschraube und Dübel

zur Lieferung und betriebsfertigen Montage

**1.2.320 Rohrschelle, für Abflußrohr Nennweite DN 50**
*** gemäß Ausführungsbeschreibung 8
Rohrschelle, für Abflußrohr Nennweite DN 50

zur Lieferung und betriebstechnischen Montag
Menge: 160,000 Stck
Voraussichtliche Abrechnungsmenge: 160,000
DIN276_18: 411

**1.2.330 Rohrschelle, für Abflußrohr Nennweite DN 70**
*** gemäß Ausführungsbeschreibung 8
Rohrschelle, für Abflußrohr Nennweite DN 70

zur Lieferung und betriebsfertigen Montage
Menge: 170,000 Stck
Voraussichtliche Abrechnungsmenge: 170,000
DIN276_18: 411

**1.2.340 Rohrschelle, für Abflußrohr Nennweite DN 100**
*** gemäß Ausführungsbeschreibung 8
Rohrschelle, für Abflußrohr Nennweite DN 100

zur Lieferung und betriebsfertigen Montage
Menge: 150,000 Stck
Voraussichtliche Abrechnungsmenge: 150,000
DIN276_18: 411

**1.2.350 Rohrschelle, für Abflußrohr Nennweite DN 125**
*** gemäß Ausführungsbeschreibung 8
Rohrschelle, für Abflußrohr Nennweite DN 125

zur Lieferung und betriebsfertigen Montage
Menge: 39,000 Stck
Voraussichtliche Abrechnungsmenge: 39,000
DIN276_18: 411

*Hinweis: Sonstiges*

**1.2.360 Befestigungskonstruktion**
Befestigungskonstruktion

Formstahl für Befestigungskonstruktionen zum Bau von Be-
festigungskonstruktionen für technische Einrichtungen, bestehend aus verzinkten Montageschienene, Konsolen, Aussteifungen, Haltern, Gewindestangen, Hammerkopfschrauben, Winkeln, Winkelfüßen, Verbindern, Gelenken, Schienenfüßen, Schrauben, Muttern, etc. in allen Handelsausführungen und Größen, einschl. Herstellung der notwendigen Bohrungen in Beton, Mauerwerk, Holz, Trockenbau, Stahl und der für die jeweiligen Werkstoffe erforderlichen Dübel. Der statische Nachweis für die Konstruktionen ist grundsätzlich zu erbringen und bei Bedarf der Bauleitung vorzulegen Für die Abrechnung ist ein nachvollziehbares Aufmaß vorzulegen.
Die Befestigungsschienen dürfen im Gebäude lediglich mit einer entsprechenden Handäge auf ein gewünschtest Maß gebracht werden, um Funkenbildung durch das Arbeiten mit einem Winkelschleifer zu verhindern.

zur Lieferung und betriebsfertigen Montage
Abrechnung nach kg
Menge: 100,000 kg
Voraussichtliche Abrechnungsmenge: 100,000
DIN276_18: 411

**1.2.370 Schlitzschienen**
Schlitzschienen

in den erforderlichen Profilen und Längen, für die konstruktive Abhängung oder Unterstützung des vorstehend ausgeführten Rohrsystems, in verzinkter Ausführung, einschließlich korrosionsgeschützten Schrauben, Befestigungsmaterialien usw..
Die Befestigungsschienen dürfen im Gebäude lediglich mit einer entsprechenden Handäge auf ein gewünschtest Maß gebracht werden, um Funkenbildung durch das Arbeiten mit einem Winkelschleifer zu verhindern.

zur Lieferung und betriebsfertigen Montage
Menge: 100,000 kg
Voraussichtliche Abrechnungsmenge: 100,000
DIN276_18: 411

**1.2.380 Abwasseranschlüsse DN 40 - DN 100**
Abwasseranschlüsse DN 40 - DN 100
auf Stichmaß verlegen, befestigen und während der Bauzeit verschließen.
Menge: 93,000 Stck
Voraussichtliche Abrechnungsmenge: 93,000
DIN276_18: 411

**1.2.390 Anschluß an die Grundleitung DN 100**
Anschluß an die Grundleitung DN 100
herstellen einschließlich der erforderlichen Übergangsformstücke, Abflußrohr-Grundleitungsrohr, sowie der erforderlichen Nebenarbeiten (Freistemmen)
Menge: 10,000 Stck
Voraussichtliche Abrechnungsmenge: 10,000
DIN276_18: 411

**1.2.400 Anschluß an die Strangentlüftung DN 70**
Anschluß an die Strangentlüftung DN 70
an die bauseits eingebaute Strangentlüftung herstellen, einschließlich der erforderlichen Übergangsformstücke sowie der erforderlichen Nebenarbeiten,
Menge: 2,000 Stck
Voraussichtliche Abrechnungsmenge: 2,000
DIN276_18: 411

**1.2.410 Anschluß an die Strangentlüftung DN 125**
Anschluß an die Strangentlüftung DN 125
an die bauseits eingebaute Strangentlüftung herstellen, einschließlich der erforderlichen Übergangsformstücke sowie der erforderlichen Nebenarbeiten,
Menge: 4,000 Stck
Voraussichtliche Abrechnungsmenge: 4,000
DIN276_18: 411

#### Abschnitt 1.3 Bodenabläufe und Zubehör

**1.3.10 Bodenablauf, Guss, senkrecht, ohne Zulauf, DN 50**
Bodenablauf DN 50 aus Gusseisen mit Anstrich
Stutzenneigung 90Gr. geprüft gemäß DIN EN 1253
ohne Geruchverschluss Baustoffklasse A1, nicht brennbar
natürlicher, recyclebarer Werkstoff geprüfter, integrierter Schallschutz gemäß VDI 4100:2012, SST III = 22dB(A)
mit Pressdichtungsflansch und Erdungsanschluss
mit Sickeröffnungen, mit Bauzeitschutzdeckel
Ablaufleistung 1,0 l/s
Gewicht ca. 8,4 kg
Aussparungsmaße 180 x 320 mm
Angebotenes Fabrikat: '..................................'

zur Lieferung und betriebsfertigen Montage
Menge: 46,000 Stck
Voraussichtliche Abrechnungsmenge: 46,000

**1.3.20 Brandschutzset**
Brandschutzset DN 50
Brandschutzklasse R 30 bis R 120
Feuer- und Rauchverschluss zur Brandschutz-Ausrüstung
von Bodenabläufent, DN 50
Stutzenneigung 90Gr., bestehend aus Geruchverschluss
mit Hitzeschild und Brandschutz-Kartusche

Angebotenes Fabrikat: '..................................'

zur Lieferung und betriebsfertigen Montage
Menge: 46,000 Stck
Voraussichtliche Abrechnungsmenge: 46,000

**1.3.30 Aufsatzstück**
Aufsatzstück Meku aus Kunststoff
Stutzendurchmesser 125 mm
Rahmen aus Edelstahl 148 x 148 mm
Schlitzrost aus Edelstahl, verriegelbar
rutschhemmend, Klasse C gemäß DIN 51097
für Barfußbereich geeignet
Belastungsklasse K 3 mit Sickerring
Höhenverstellbarkeit 35-120 mm
Gewicht 1,9 kg

Angebotenes Fabrikat: '..................................'

zur Lieferung und betriebsfertigen Montage
Menge: 46,000 Stck
Voraussichtliche Abrechnungsmenge: 46,000

**1.3.40 Einbausatz**
Einbausatz DN 50
nicht brennbar gemäß Baustoffklasse A1
zum mörtellosen Einbau in Kernbohrungen DN 160 mm
für Bodenablauf DN 50, Stutzenneigung 90Gr.
Außendurchmesser 159 mm/ Höhe 149 mm
Gewicht 1,3 kg

Angebotenes Fabrikat: '..................................'

zur Lieferung und betriebsfertigen Montage
Menge: 46,000 Stck
Voraussichtliche Abrechnungsmenge: 46,000

#### Abschnitt 1.4 Trinkwasserleitungen und Zubehör

**Ausführungsbeschreibung 9 Edelstahl-Systemrohr**
*Edelstahl-Systemrohr*
Edelstahlsystemrohr für die Trinkwasserinstallation
Rohr: Rohrleitung
Material: Edelstahl
Verwendung: Trinkwasserinstallation
Durchmesser: 15 mm - 54 mm
Werkstoff-Nummer: 1.4401

Die Verarbeitung und Verlegung ist nach DIN EN 806, DIN EN 1717 und nationalen Ergänzungsnormen der Normenreihe DIN 1988, den herstellerspezifischen Vorschriften sowie der Einhaltung einschlägiger Normen durchzuführen. Die herstellerspezifischen Eigenschaften sind durch einen
Nachweis zu bestätigen. Dichtheitsprüfung nach ZVSHK-Merkblatt, Ausgabe Januar 2011. Spülen nach DIN EN 806-4 bzw. ZVSHK-Merkblatt Ausgabe 2014.
Die Rohrleitungen dürfen nur mit einem geeigneten Rohrabschneider auf das passende Maß geschnitten werden. Es darf zu keiner Funkenbildung kommen.

Alle Rohrleitungen sind auf Abstand von Wänden und Decken zu verlegen.

Montage:  im Gebäude
Montagehöhe: Bis ca. 4,0 über Gelände oder OKFFB

Zur Lieferung und betriebsfertigen Montage

Angebotenes Fabrikat: '..................................'

für folgende Dimensionen:

**1.4.10 Edelstahl-Systemrohr 15 x 1 mm**
*** gemäß Ausführungsbeschreibung 9
Edelstahl-Systemrohr
Nennweite 15 x 1 mm

zur Lieferung und betriebsfertigen Montage
Menge: 45,000 lfdm
Voraussichtliche Abrechnungsmenge: 45,000
DIN276_18: 412

**1.4.20 Edelstahl-Systemrohr 18 x 1 mm**
*** gemäß Ausführungsbeschreibung 9
Edelstahl-Systemrohr,
Nennweite 18 x 1 mm

zur Lieferung und betriebsfertigen Montage
Menge: 33,000 lfdm
Voraussichtliche Abrechnungsmenge: 33,000
DIN276_18: 412

**1.4.30 Edelstahl-Systemrohr 22 x 1,2 mm**
*** gemäß Ausführungsbeschreibung 9
Edelstahl-Systemrohr
Nennweite 22 x 1,2 mm

zur Lieferung und betriebsfertigen Montage
Menge: 80,000 lfdm
Voraussichtliche Abrechnungsmenge: 80,000
DIN276_18: 412

**1.4.40 Edelstahl-Systemrohr 28 x 1,2 mm**
*** gemäß Ausführungsbeschreibung 9
Edelstahl-Systemrohr
Nennweite 28 x 1,2 mm

zur Lieferung und betriebsfertigen Montage
Menge: 122,000 lfdm
Voraussichtliche Abrechnungsmenge: 122,000
DIN276_18: 412

**1.4.50 Edelstahl-Systemrohr 35 x 1,5 mm**
*** gemäß Ausführungsbeschreibung 9
Edelstahl-Systemrohr
Nennweite 35 x 1,5 mm

zur Lieferung und betriebsfertigen Montage
Menge: 36,000 lfdm
Voraussichtliche Abrechnungsmenge: 36,000
DIN276_18: 412

**1.4.60 Edelstahl-Systemrohr 42 x 1,5 mm**
*** gemäß Ausführungsbeschreibung 9
Edelstahl-Systemrohr
Nennweite 42 x 1,5 mm

zur Lieferung und betriebsfertigen Montage
Menge: 23,000 lfdm
Voraussichtliche Abrechnungsmenge: 23,000
DIN276_18: 412

**1.4.70 Edelstahl-Systemrohr-Bogen; 15-90°; 15 x 1 mm**
*** gemäß Ausführungsbeschreibung 9
Edelstahl-Systemrohr-Pressfitting als Bogen 15-90° (innen-innen oder innen-außen)
Nennweite 15 x 1 mm

zur Lieferung und betriebsfertigen Montage
Menge: 30,000 Stck
Voraussichtliche Abrechnungsmenge: 30,000
DIN276_18: 412

**1.4.80 Edelstahl-Systemrohr-Bogen; 15-90°; 18 x 1 mm**
*** gemäß Ausführungsbeschreibung 9
Edelstahl-Systemrohr-Pressfitting als Bogen 15-90° (innen-innen oder innen-außen)
Nennweite 18 x 1 mm

zur Lieferung und betriebsfertigen Montage
Menge: 35,000 Stck
Voraussichtliche Abrechnungsmenge: 35,000
DIN276_18: 412

**1.4.90 Edelstahl-Systemrohr-Bogen; 15-90°; 22 x 1,2 mm**
*** gemäß Ausführungsbeschreibung 9
Edelstahl-Systemrohr-Pressfitting als Bogen 15-90° (innen-innen oder innen-außen)
Nennweite 22 x 1,2 mm

zur Lieferung und betriebsfertigen Montage
Menge: 45,000 Stck
Voraussichtliche Abrechnungsmenge: 45,000
DIN276_18: 412

**1.4.100 Edelstahl-Systemrohr-Bogen; 15-90°; 28 x 1,2 mm**
*** gemäß Ausführungsbeschreibung 9
Edelstahl-Systemrohr-Pressfitting als Bogen 15-90° (innen-innen oder innen-außen)
Nennweite 28 x 1,2 mm

zur Lieferung und betriebsfertigen Montage
Menge: 50,000 Stck
Voraussichtliche Abrechnungsmenge: 50,000
DIN276_18: 412

**1.4.110 Edelstahl-Systemrohr-Bogen; 15-90°; 35 x 1,5 mm**
*** gemäß Ausführungsbeschreibung 9
Edelstahl-Systemrohr-Pressfitting als Bogen 15-90° (innen-innen oder innen-außen)
Nennweite 35 x 1,5 mm

zur Lieferung und betriebsfertigen Montage
Menge: 14,000 Stck
Voraussichtliche Abrechnungsmenge: 14,000
DIN276_18: 412

**1.4.120 Edelstahl-Systemrohr-Bogen; 15-90°; 42 x 1,5 mm**
*** gemäß Ausführungsbeschreibung 9
Edelstahl-Systemrohr-Pressfitting als Bogen 15-90° (inneninnen oder innen-außen)
Nennweite 42 x 1,5 mm

zur Lieferung und betriebsfertigen Montage
Menge: 6,000 Stck
Voraussichtliche Abrechnungsmenge: 6,000
DIN276_18: 412

**1.4.130 Edelstahl-Systemrohr-T-Stück; 15 x 1 mm**
*** gemäß Ausführungsbeschreibung 9
Edelstahl-Systemrohr-Pressfitting als T-Stück (Abgang gleich oder reduziert)
15 x 1 mm

zur Lieferung und betriebsfertigen Montage
Menge: 1,000 Stck
Voraussichtliche Abrechnungsmenge: 1,000
DIN276_18: 412

**1.4.140 Edelstahl-Systemrohr-T-Stück; 18 x 1 mm**
*** gemäß Ausführungsbeschreibung 9
Edelstahl-Systemrohr-Pressfitting als T-Stück (Abgang gleich oder reduziert)
18 x 1 mm

zur Lieferung und betriebsfertigen Montage
Menge: 1,000 Stck
Voraussichtliche Abrechnungsmenge: 1,000
DIN276_18: 412

**1.4.150 Edelstahl-Systemrohr-T-Stück; 22 x 1,2 mm**
*** gemäß Ausführungsbeschreibung 9
Edelstahl-Systemrohr-Pressfitting als T-Stück (Abgang gleich oder reduziert)
Nennweite 22 x 1,2 mm

zur Lieferung und betriebsfertigen Montage
Menge: 2,000 Stck
Voraussichtliche Abrechnungsmenge: 2,000
DIN276_18: 412

**1.4.160 Edelstahl-Systemrohr-T-Stück; 28 x 1,2 mm**
*** gemäß Ausführungsbeschreibung 9
Edelstahl-Systemrohr-Pressfitting als T-Stück (Abgang gleich oder reduziert)
Nennweite 28 x 1,2 mm

zur Lieferung und betriebsfertigen Montage
Menge: 7,000 Stck
Voraussichtliche Abrechnungsmenge: 7,000
DIN276_18: 412

**1.4.170 Edelstahl-Systemrohr-T-Stück; 35 x 1,5 mm**
*** gemäß Ausführungsbeschreibung 9
Edelstahl-Systemrohr-Pressfitting als T-Stück (Abgang gleich oder reduziert)
Nennweite 35 x 1,5 mm

zur Lieferung und betriebsfertigen Montage
Menge: 2,000 Stck
Voraussichtliche Abrechnungsmenge: 2,000
DIN276_18: 412

**1.4.180 Edelstahl-Systemrohr-T-Stück; 42 x 1,5 mm**
*** gemäß Ausführungsbeschreibung 9
Edelstahl-Systemrohr-Pressfitting als T-Stück (Abgang gleich oder reduziert)
Nennweite 42 x 1,5 mm

zur Lieferung und betriebsfertigen Montage
Menge: 2,000 Stck
Voraussichtliche Abrechnungsmenge: 2,000
DIN276_18: 412

**1.4.190 Edelstahl-Systemrohr-Red. Stück; 18 x 1 mm**
*** gemäß Ausführungsbeschreibung 9
Edelstahl Systemrohr-Pressfitting als Red- Stück
Nennweite 18 x 1 mm

zur Lieferung und betriebsfertigen Montage
Menge: 1,000 Stck
Voraussichtliche Abrechnungsmenge: 1,000
DIN276_18: 412

**1.4.200 Edelstahl-Systemrohr-Red. Stück; 22 x 1,2 mm**
*** gemäß Ausführungsbeschreibung 9
Edelstahl Systemrohr-Pressfitting als Red- Stück
Nennweite 22 x 1,2 mm

zur Lieferung und betriebsfertigen Montage
Menge: 1,000 Stck
Voraussichtliche Abrechnungsmenge: 1,000
DIN276_18: 412

**1.4.210 Edelstahl-Systemrohr-Red. Stück; 28 x 1,2 mm**
*** gemäß Ausführungsbeschreibung 9
Edelstahl Systemrohr-Pressfitting als Red- Stück
Nennweite 28 x 1,2 mm

zur Lieferung und betriebsfertigen Montage
Menge: 6,000 Stck
Voraussichtliche Abrechnungsmenge: 6,000
DIN276_18: 412

**1.4.220 Edelstahl-Systemrohr-Red-Stück; 35 x 1,5 mm**
*** gemäß Ausführungsbeschreibung 9
Edelstahl Systemrohr-Pressfitting als Red-Stück
Nennweite 35 x 1,5 mm

zur Lieferung und betriebsfertigen Montage
Menge: 3,000 Stck
Voraussichtliche Abrechnungsmenge: 3,000
DIN276_18: 412

**1.4.230 Edelstahl-Systemrohr-Red-Stück; 42 x 1,5 mm**
*** gemäß Ausführungsbeschreibung 9
Edelstahl Systemrohr-Pressfitting als Red-Stück
Nennweite 42 x 1,5 mm

zur Lieferung und betriebsfertigen Montage
Menge: 3,000 Stck
Voraussichtliche Abrechnungsmenge: 3,000
DIN276_18: 412

**1.4.240 Edelstahl-Systemrohr-Muffe; 15 x 1 mm**
*** gemäß Ausführungsbeschreibung 9
Edelstahl-Systemrohr-Pressfitting als Muffe
Nennweite 15 x 1 mm

zur Lieferung und betriebsfertigen Montage
Menge: 5,000 Stck
Voraussichtliche Abrechnungsmenge: 5,000
DIN276_18: 412

**1.4.250 Edelstahl-Systemrohr-Muffe; 18 x 1 mm**
*** gemäß Ausführungsbeschreibung 9
Edelstahl-Systemrohr-Pressfitting als Muffe
Nennweite 18 x 1 mm

zur Lieferung und betriebsfertigen Montage
Menge: 3,000 Stck
Voraussichtliche Abrechnungsmenge: 3,000
DIN276_18: 412

**1.4.260 Edelstahl-Systemrohr-Muffe; 22 x 1,2 mm**
*** gemäß Ausführungsbeschreibung 9
Edelstahl-Systemrohr-Pressfitting als Muffe
Nennweite 22 x 1,2 mm

zur Lieferung und betriebsfertigen Montage
Menge: 10,000 Stck
Voraussichtliche Abrechnungsmenge: 10,000
DIN276_18: 412

**1.4.270 Edelstahl-Systemrohr-Muffe; 28 x 1,2 mm**
*** gemäß Ausführungsbeschreibung 9
Edelstahl-Systemrohr-Pressfitting als Muffe
Nennweite 28 x 1,2 mm

zur Lieferung und btriebsfertigen Montage
Menge: 15,000 Stck
Voraussichtliche Abrechnungsmenge: 15,000
DIN276_18: 412

**1.4.280 Edelstahl-Systemrohr-Muffe; 35 x 1,5 mm**
*** gemäß Ausführungsbeschreibung 9
Edelstahl-Systemrohr-Pressfitting als Muffe
Nennweite 35 x 1,5 mm

zur Lieferung und betriebsfertigen Montage
Menge: 4,000 Stck
Voraussichtliche Abrechnungsmenge: 4,000
DIN276_18: 412

**1.4.290 Edelstahl-Systemrohr-Muffe; 42 x 1,5 mm**
*** gemäß Ausführungsbeschreibung 9
Edelstahl-Systemrohr-Pressfitting als Muffe
Nennweite 42 x 1,5 mm

zur Lieferung und betriesfertigen Montage
Menge: 2,000 Stck
Voraussichtliche Abrechnungsmenge: 2,000
DIN276_18: 412

**1.4.300 Edelstahl-Systemrohr-Übergang; DN 15**
*** gemäß Ausführungsbeschreibung 9
Edelstahl-Systemrohr-Pressfitting als Übergang mit Innen- oder Außengewinde Nennweite DN 15

zur Lieferung und betriebsfertigen Montage
Menge: 4,000 Stck
Voraussichtliche Abrechnungsmenge: 4,000
DIN276_18: 412

**1.4.310 Edelstahl-Systemrohr-Übergang; DN 20**
*** gemäß Ausführungsbeschreibung 9
Edelstahl-Systemrohr-Pressfitting als Übergang mit Innen- oder Außengewinde Nennweite DN 20

zur Lieferung und betriebsfertigen Montage
Menge: 8,000 Stck
Voraussichtliche Abrechnungsmenge: 8,000
DIN276_18: 412

**1.4.320 Edelstahl-Systemrohr-Übergang; DN 25**
*** gemäß Ausführungsbeschreibung 9
Edelstahl-Systemrohr-Pressfitting als Übergang mit Innen- oder Außengewinde Nennweite DN 25

zur Lieferung und betriebsfertigen Montage
Menge: 32,000 Stck
Voraussichtliche Abrechnungsmenge: 32,000
DIN276_18: 412

**1.4.330 Edelstahl-Systemrohr-Übergang; DN 32**
*** gemäß Ausführungsbeschreibung 9
Edelstahl-Systemrohr-Pressfitting als Übergang mit Innen- oder Außengewinde Nennweite DN 32

zur Lieferung und betriesfertigen Montage
Menge: 12,000 Stck
Voraussichtliche Abrechnungsmenge: 12,000
DIN276_18: 412

**1.4.340 Edelstahl-Systemrohr-Übergang; DN 40**
*** gemäß Ausführungsbeschreibung 9
Edelstahl-Systemrohr-Pressfitting als Übergang mit Innen- oder Außengewinde Nennweite DN 40

zur Lieferung und betriebsfertigen Montage
Menge: 8,000 Stck
Voraussichtliche Abrechnungsmenge: 8,000
DIN276_18: 412

**Ausführungsbeschreibung 10 Metallverbundrohr**
*Metallverbundrohr*
Metatallverbundrohr für die Trinkwasserinstallation
Rohr: Rohrleitung
Material: Metallverbundrohr
Verwendung: Trinkwasserinstallation
Durchmesser: 16 mm - 75 mm

Die Verarbeitung und Verlegung ist nach DIN EN 806, DIN EN 1717 und nationalen Ergänzungsnormen der Normenreihe DIN 1988, den herstellerspezifischen Vorschriften sowie der Einhaltung einschlägiger Normen durchzuführen. Die herstellerspezifischen Eigenschaften sind durch einen
Nachweis zu bestätigen. Dichtheitsprüfung nach ZVSHK-Merkblatt, Ausgabe Januar 2011. Spülen nach DIN EN 806-4 bzw. ZVSHK-Merkblatt Ausgabe 2014.

Alle Rohrleitungen sind auf Abstand von Wänden und Decken zu verlegen.

Montage: im Gebäude
Montagehöhe: Bis ca. 4,0 über Gelände oder OKFFB

Zur Lieferung und betriebsfertigen Montage

Angebotenes Fabrikat: '..................................'

für folgende Dimensionen:

**1.4.350 Metallverbund-Systemrohr DN 12**
*** gemäß Ausführungsbeschreibung 10
Metallverbund-Systemrohr
Nennweite DN 12

zur Lieferung und betriebsfertigen Montage.
Menge: 132,000 lfdm
Voraussichtliche Abrechnungsmenge: 132,000

**1.4.360 Metallverbund-Systemrohr DN 15**
*** gemäß Ausführungsbeschreibung 10
Metallverbund-Systemrohr
Nennweite DN 15

zur Lieferung und betriebsfertigen Montage.
Menge: 298,000 lfdm
Voraussichtliche Abrechnungsmenge: 298,000

**1.4.370 Metallverbund-Systemrohr DN 20**
*** gemäß Ausführungsbeschreibung 10
Metallverbund-Systemrohr
Nennweite DN 20

zur Lieferung und betriebsfertigen Montage.
Menge: 417,000 lfdm
Voraussichtliche Abrechnungsmenge: 417,000

**1.4.380 Metallverbund-Systemrohr-Pressfitting DN 12 Bogen; 15-90°;**
*** gemäß Ausführungsbeschreibung 10
Metallverbund-Systemrohr-Pressfitting als Bogen 15-90°
Nennweite DN 12

zur Lieferung und betriebsfertigen Montage.
Menge: 5,000 Stck
Voraussichtliche Abrechnungsmenge: 5,000

**1.4.390 Metallverbund-Systemrohr-Pressfitting DN 15 Bogen; 15-90°;**
*** gemäß Ausführungsbeschreibung 10
Metallverbund-Systemrohr-Pressfitting als Bogen 15-90°
Nennweite DN 15

zur Lieferung und betriebsfertigen Montage.
Menge: 5,000 Stck
Voraussichtliche Abrechnungsmenge: 5,000

**1.4.400 Metallverbund-Systemrohr-Pressfitting DN 20 Bogen; 15-90°;**
*** gemäß Ausführungsbeschreibung 10
Metallverbund-Systemrohr-Pressfitting als Bogen 15-90°
Nennweite DN 20

zur Lieferung und betriebsfertigen Montage.
Menge: 5,000 Stck
Voraussichtliche Abrechnungsmenge: 5,000

**1.4.410 Metallverbund-Systemrohr-T-Stück; DN 12**
*** gemäß Ausführungsbeschreibung 10
Metallverbund-Systemrohr-Systemrohr-Pressfitting als T-Stück (Abgang gleich oder reduziert) Nennweite DN 12

zur Lieferung und betriebsfertigen Montage.
Menge: 17,000 Stck
Voraussichtliche Abrechnungsmenge: 17,000

**1.4.420 Metallverbund-Systemrohr-T-Stück; DN 15**
*** gemäß Ausführungsbeschreibung 10
Metallverbund-Systemrohr-Systemrohr-Pressfitting als T-Stück (Abgang gleich oder reduziert) Nennweite DN 15

zur Lieferung und betriebsfertigen Montage.
Menge: 66,000 Stck
Voraussichtliche Abrechnungsmenge: 66,000

**1.4.430 Metallverbund-Systemrohr-T-Stück; DN 20**
*** gemäß Ausführungsbeschreibung 10
Metallverbund-Systemrohr-Systemrohr-Pressfitting als T-Stück (Abgang gleich oder reduziert) Nennweite DN 20

zur Lieferung und betriebsfertigen Montage.
Menge: 12,000 Stck
Voraussichtliche Abrechnungsmenge: 12,000

**1.4.440 Metallverbund--Systemrohr-Red. Stück; DN 15**
*** gemäß Ausführungsbeschreibung 10
Metallverbung Systemrohr-Pressfitting als Red- Stück
Nennweite DN 15

zur Lieferung und betriebsfertigen Montage
Menge: 1,000 Stck
Voraussichtliche Abrechnungsmenge: 1,000

**1.4.450 Metallverbund-Systemrohr-Red. Stück; DN 20**
*** gemäß Ausführungsbeschreibung 10
Metallverbund Systemrohr-Pressfitting als Red- Stück
Nennweite DN 20

zur Lieferung und betriebsfertigen Montage
Menge: 8,000 Stck
Voraussichtliche Abrechnungsmenge: 8,000

**1.4.460 Metallverbund-Systemrohr-Übergang; DN 15**
*** gemäß Ausführungsbeschreibung 10
Metallverbund-Systemrohr-Pressfitting als Übergang mit Innen- oder Außengewinde Nennweite DN 15

zur Lieferung und betriebsfertigen Montage.
Menge: 15,000 Stck
Voraussichtliche Abrechnungsmenge: 15,000

**1.4.470 Metallverbund-Systemrohr-Übergang; DN 20**
*** gemäß Ausführungsbeschreibung 10
Metallverbund-Systemrohr-Pressfitting als Übergang mit Innen- oder Außengewinde Nennweite DN 20

zur Lieferung und betriebsfertigen Montage.
Menge: 18,000 Stck
Voraussichtliche Abrechnungsmenge: 18,000

**1.4.480 Metallverbund-Systemrohr-Wandscheibe DN 12 x 1/2"**
*** gemäß Ausführungsbeschreibung 10
Metallverbund-Systemrohr-Pressfitting als Wandscheibe
Nennweite DN 12 x 1/2"

zur Lieferung und betriebsfertigen Montage.
Menge: 103,000 Stck
Voraussichtliche Abrechnungsmenge: 103,000

**1.4.490 Metallverbund-Systemrohr-Wandscheibe DN 15 x 1/2"**
*** gemäß Ausführungsbeschreibung 10
Metallverbund-Systemrohr-Pressfitting als Wandscheibe
Nennweite DN 15 x 1/2"

zur Lieferung und betriebsfertigen Montage.
Menge: 1,000 Stck
Voraussichtliche Abrechnungsmenge: 1,000

**1.4.500 Metallverbund-Systemrohr-Doppel-Wandscheibe DN 12 x 1/2" x DN 12**
*** gemäß Ausführungsbeschreibung 10
Metallverbund-Systemrohr-Pressfitting als Doppel-Wandscheibe
Nennweite DN 12 x 1/2" x DN 12

zur Lieferung und betriebsfertigen Montage.
Menge: 14,000 Stck
Voraussichtliche Abrechnungsmenge: 14,000

**1.4.510 Metallverbund-Systemrohr-Doppel-Wandscheibe DN 15 x 1/2" x DN 15**
*** gemäß Ausführungsbeschreibung 10
Metallverbund-Systemrohr-Pressfitting als Doppel-Wandscheibe
Nennweite DN 15 x 1/2" x DN 15

zur Lieferung und betriebsfertigen Montage.
Menge: 2,000 Stck
Voraussichtliche Abrechnungsmenge: 2,000

**1.4.520 Metallverbund-Systemrohr-Doppel-Wandscheibe DN 15 x 1/2" x DN 12**
*** gemäß Ausführungsbeschreibung 10
Metallverbund-Systemrohr-Pressfitting als Doppel-Wandscheibe
Nennweite DN 15 x 1/2" x DN 12

zur Lieferung und betriebsfertigen Montage.
Menge: 11,000 Stck
Voraussichtliche Abrechnungsmenge: 11,000

**1.4.530 Metallverbund-Systemrohr-Doppel-Wandscheibe DN 20 x 1/2" x DN 20**
*** gemäß Ausführungsbeschreibung 10
Metallverbund-Systemrohr-Pressfitting als Doppel-Wandscheibe
Nennweite DN 20 x 1/2" x DN 20

zur Lieferung und betriebsfertigen Montage.
Menge: 99,000 Stck
Voraussichtliche Abrechnungsmenge: 99,000

**1.4.540 Metallverbund-Systemrohr-Doppel-Wandscheibe DN 20 x 1/2" x DN 15**
*** gemäß Ausführungsbeschreibung 10
Metallverbund-Systemrohr-Pressfitting als Doppel-Wandscheibe
Nennweite DN 20 x 1/2" x DN 15

zur Lieferung und betriebsfertigen Montage.
Menge: 3,000 Stck
Voraussichtliche Abrechnungsmenge: 3,000

**1.4.550 Metallverbund-Systemrohr-Doppel-Wandscheibe DN 25 x 1/2" x DN 205**
*** gemäß Ausführungsbeschreibung 10
Metallverbund-Systemrohr-Pressfitting als Doppel-Wandscheibe
Nennweite DN 25 x 1/2" x DN20

zur Lieferung und betriebsfertigen Montage.
Menge: 4,000 Stck
Voraussichtliche Abrechnungsmenge: 4,000

**1.4.560 Schalldämmung für Wandscheibe 90°, einfach 1/2"**
Schalldämmung für Wandscheibe 90°, einfach 1/2"
Werkstoff: EPDM
Schallreduktion bei 300 kPa Fließdruck, min 12 dB(A)

Angebotenes Fabrikat: '..................................'

zur Lieferung und betriebsfertigen Montage
Menge: 104,000 Stck
Voraussichtliche Abrechnungsmenge: 104,000
DIN276_18: 412

**1.4.570 Schalldämmung für Wandscheibe 90°, doppelt 1/2"**
Schalldämmung für Wandscheibe 90°, doppelt 1/2"
Werkstoff: EPDM
Schallreduktion bei 300 kPa Fließdruck, min 12 dB(A)

Angebotenes Fabrikat: '..................................'

zur Lieferung und betriebsfertigen Montage
Menge: 133,000 Stck
Voraussichtliche Abrechnungsmenge: 133,000
DIN276_18: 412

**1.4.580 Kalt- und Warmwasseranschlüsse**
Kalt- und Warmwasseranschlüsse
Für Objekte auf Stichmaß herstellen,
Bis zur Objektmontage dicht verschließen.
Die Anschlüsse sind lot- und waagerecht auszurichten.
Kalt- und Warmwasserobjekt am Objekt zählen zusammen
als ein Stück
Menge: 127,000 Stck
Voraussichtliche Abrechnungsmenge: 127,000
DIN276_18: 412

**1.4.590 Mehrfache Dichtheitsprüfung des Rohrsystems**
*** Pauschalposition
Kostengruppe: 412

Mehrfache Dichtheitsprüfung des Rohrsystems

bei Dichtheitsprüfungen ist das Prüfmedium Wasser nicht
einzusetzen, da eine Grenzwertüberschreitende Legionellen- oder Pseudomonadenkontermination nicht ausgeschlossen werden kann bzw. sich eine Kontermination der v.g. Bakterienstämme durch zurückbleibendes Wasser im Netz bilden könnte.

Bei der Dichtheitsprüfung von Anlagenteilen oder Teilbereichen ist als Prüfmedium ein inertes Gas z.B. Stickstoff einzusetzen.
Hierbei sind die Anforderungen des ZVSHK-Merblattes
"Dichtheitsprüfungen von Trinkwasser-Installationen mit Druckluft, Inertgas oder Wasser" zu beachten und einzuhalten.

Das tatsächliche Spülen der Leitungsanlage und die Vorbereitung zur Inbetriebnahme und Übergabe, nach DIN 1988 Abs. 11.2 und 11.3, erfolgt erst nach Fertigstellung der kompletten Leitungsanlage und bekanntgabe eines Übergabetermines durch den Betreiber.

Die Leitungsanlage wird ohne Ausnahme von Einzelsträngen oder Leitungsteilen einschließlich aller erforderlichen Materialien Nachinspektionen nach DIN 1988 Abs. 11.2 und 11.3 gespült, in Betrieb genommen und zeitnah unter Betriebsbedingungen übergeben. Der abschließende Vorgang sollte nicht länger als drei Tage in anspruch nehmen.
Menge: 1,000 psch
Voraussichtliche Abrechnungsmenge: 1,000
DIN276_18: 412

**1.4.600 Befestigungskonstruktion**
Befestigungskonstruktion

Formstahl für Befestigungskonstruktionen zum Bau von Be-
festigungskonstruktionen für technische Einrichtungen, bestehend aus verzinkten Montageschienene, Konsolen, Aussteifungen, Haltern, Gewindestangen, Hammerkopfschrauben, Winkeln, Winkelfüßen, Verbindern, Gelenken, Schienenfüßen, Schrauben, Muttern, etc. in allen Handelsausführungen und Größen, einschl. Herstellung der notwendigen Bohrungen in Beton, Mauerwerk, Holz, Trockenbau, Stahl und der für die jeweiligen Werkstoffe erforderlichen Dübel. Der statische Nachweis für die Konstruktionen ist grundsätzlich zu erbringen und bei Bedarf der Bauleitung vorzulegen Für die Abrechnung ist ein nachvollziehbares Aufmaß vorzulegen.
Die Befestigungsschienen dürfen im Gebäude lediglich mit einer entsprechenden Handäge auf ein gewünschtest Maß gebracht werden, um Funkenbildung durch das Arbeiten mit einem Winkelschleifer zu verhindern.

Abrechnung nach kg

zur Lieferung und betriebsfertigen Montage
Menge: 100,000 kg
Voraussichtliche Abrechnungsmenge: 100,000
DIN276_18: 412

**1.4.610 Schlitzschienen**
Schlitzschienen

in den erforderlichen Profilen und Längen, für die konstruktive Abhängung oder Unterstützung des vorstehend ausgeführten Rohrsystems, in verzinkter Ausführung, einschließlich korrosionsgeschützten Schrauben, Befestigungsmaterialien usw..
Die Befestigungsschienen dürfen im Gebäude lediglich mit einer entsprechenden Handäge auf ein gewünschtest Maß gebracht werden, um Funkenbildung durch das Arbeiten mit einem Winkelschleifer zu verhindern.

zur Lieferung und betriebsfertigen Montage
Menge: 100,000 kg
Voraussichtliche Abrechnungsmenge: 100,000
DIN276_18: 412

**Ausführungsbeschreibung 11 Sanitärrohrschelle**
*Sanitärrohrschelle*
Rohrschelle, verzinkt, mit randschlüssigem
Sicherheits-Fangverschluß und vollflächiger
Verschweißung der Anschlußmutter, mit sickenverstärktem Schellenkörper, unverlierbare Verschlußschrauben mit Kombi-Kreuzschlitz, schalldämmend um
18 dB (A) durch Walzenprofil zur Schubkraftableitung, mit  Erkennungsstreifen und Kantenumgriff zur Vermeidung von Schallbrücken,

Anschlußgewinde Kombi M8/M10
einschl. Stockschraube und Dübel

zur Lieferung und betriebsfertigen Montage

**1.4.620 Rohrschelle, für Edelstahlrohr und Mehrschichtverbundrohr Nennweite DN 12**
*** gemäß Ausführungsbeschreibung 11
Rohrschelle, für Edelstahlrohr und Mehrschichtverbundrohr
Nennweite DN 12

zur Lieferung und betriebsfetigen Montage
Menge: 162,000 Stck
Voraussichtliche Abrechnungsmenge: 162,000
DIN276_18: 412

**1.4.630 Rohrschelle, für Edelstahlrohr und Mehrschichtverbundrohr Nennweite DN 15**
*** gemäß Ausführungsbeschreibung 11
Rohrschelle, für Edelstahlrohr und Mehrschichtverbundrohr Nennweite DN 15

zur Lieferung und betriebsfertigen Montage
Menge: 220,000 Stck
Voraussichtliche Abrechnungsmenge: 220,000
DIN276_18: 412

**1.4.640 Rohrschelle, für Edelstahlrohr und Mehrschichtverbundrohr Nennweite DN 20**
*** gemäß Ausführungsbeschreibung 11
Rohrschelle, für Edelstahlrohr und Mehrschichtverbundrohr Nennweite DN 20

zur Lieferung und betriebsfertigen Montage
Menge: 318,000 Stck
Voraussichtliche Abrechnungsmenge: 318,000
DIN276_18: 412

**1.4.650 Rohrschelle, für Edelstahlrohr Nennweite DN 25**
*** gemäß Ausführungsbeschreibung 11
Rohrschelle, für Edelstahlrohr Nennweite DN 25

zur Lieferung und betriebsfertigen Montage
Menge: 55,000 Stck
Voraussichtliche Abrechnungsmenge: 55,000
DIN276_18: 412

**1.4.660 Rohrschelle, für Edelstahlrohr Nennweite DN 32**
*** gemäß Ausführungsbeschreibung 11
Rohrschelle, für Edelstahlrohr Nennweite DN 32

zur Lieferung und betriebsfertigen Montage
Menge: 14,000 Stck
Voraussichtliche Abrechnungsmenge: 14,000
DIN276_18: 412

**1.4.670 Rohrschelle, für Edelstahlrohr Nennweite DN 40**
*** gemäß Ausführungsbeschreibung 11
Rohrschelle, für Edelstahlrohr Nennweite DN 40

zur Lieferung und betriebsfertigen Montage
Menge: 8,000 Stck
Voraussichtliche Abrechnungsmenge: 8,000
DIN276_18: 412

#### Abschnitt 1.5 Wasserbehandlungsanlage und Zubehör

**1.5.10 Enthärtungsanlage**
Enthärtungsanlage zur dauerhaften Teil- sowie Vollenthärtung
von Trink- und Prozess-, Kesselspeise-, Kühl- und Klima-wasser.
Zur Verminderung von Funktionsstörungen und Schäden durch Kalk in Wasserleitungen und daran angeschlossenen wasserführenden Systemteilen.

Das Enthärtungsgerät ist mit einer umfassenden Wärmedämmung nach DIN 1988-200 ausgestattet. Trinkwasserleitungen und –Anlagen (Kaltwasser) sind vor Tauwasserbildung und Erwärmung bei erhöhten Umgebungstemperaturen zu schützen. Sowohl das
Steuerventil, als auch die verbindenden Leitungen und die Austauschbehälter sind mit Dämmschalen versehen.
Diese Ausrüstung dient vor allem dem hygienischen Betrieb
des Trinkwasser-Kalt-Systems. Durch die Dämmung wird verhindert, dass sich die Wassertemperatur in der Anlage
rasch an die Umgebungstemperatur anpassen kann.
Die Anlage zeichnet sich durch ihre hohe Dauerdurchflussleistung (stündlich behandeltes Wasser ohne Einschränkungen) und hohen Spitzendurchflüsse aus.
Anforderungen der VDI 6003 (Komfortkriterien und Anforderungsstufen für Planung, Bewertung und Einsatz) können so ohne Einschränkungen auch in Gebäuden mit niedrigem Wärmebedarf sowie hohen Komforterwartungen
der Nutzer problemlos eingehalten werden.

Die Enthärtungsanlage ist eine Duplex-Weichwasseranlage, nach dem Ionenaustauscherprinzip.

Die Anlage arbeitet im Pendelbetrieb. Stagnationszeiten werden durch alternierenden Betrieb minimiert und es steht jederzeit Weichwasser mit dem angegebenen Nennvolumenstrom zur Verfügung.

Eine Regeneration wird volumetrisch (wassermengenabhängig) ausgelöst. Dadurch wird bei der Regeneration kein verbliebener Weichwasservorrat verworfen. Die Regeneration beginnt
sofort, wenn die Kapazität erschöpft ist.

Die Enthärtung erfolgt durch den Austausch der Härtebildner Ca- und Mg-Ionen gegen Na-Ionen aus dem Regeneriermittel (Sole) auf dem Ionenaustauscher. Die Zumessung der Sole
erfolgt mittels einer hydraulischen Niveausteuerung.
Das Solevolumen wird von einem Sensor erfasst. Die Anlage
ist mit einer Vorrichtung ausgestattet, die während der
Regeneration das Austauschermaterial desinfiziert.

Die Füllstandsüberwachung zur Auslösung eines Voralarms
bei niedrigem Salzvorrat, erfolgt mittels eines Sensors.
Beim Unterschreiten von 20 % Füllstandshöhe wird dies signalisiert.
Die Salzmangelmeldung kann bei registrierten Geräten (LAN, W-Lan, GSM-Modul) in die Cloud übertragen und von dort dem Betreiber oder Hausmeister zur Verfügung gestellt
werden.

Dämmung:
- Halbschalen zur einfachen Montage und Demontage
- Die EPP-Dämmung ist HBCD frei und erfüllt die
  Anforderungen des Brandschutzes nach EN 13501-1E
  sowie die Anforderungen der DIN 1988-200
- Wärmeleitfähigkeit des Dämmmaterials: l = 0,040 W/(m*K)
Das Produkt ist mit einem Touch-Display ausgestattet.
Dieses ist intuitiv bedienbar und ermöglicht einen schnellen Überblick über alle Parameter.

Bei der Inbetriebnahme wählen Sie am Display grundlegende Parameter:

- Einheit zur Messung der Wasserhärte am Betriebsort
  (°dH, °f, mol/m³, ppm Calciumcarbonat)
- Eingangswasserhärte (Eingabe manuell oder Übernahme
  des in der Datenbank Hydromaps hinterlegten Werts für den
  Betriebsort)

Abhängig von Ihren Einstellungen sehen Sie während des Betriebs am Display die aktuellen Parameter:

- Aktuelle Durchflussmenge in l/h (Vollenthärtetes Wasser)
- Regeneriermittelverbrauch
- Kumulierter Wasserverbrauch (vollenthärtet)
- Hinweisfunktionen für anstehende Inspektions- und
  Wartungsarbeiten sowie Erinnerungen zu Filterrückspülung,
  Filterwechsel

- Registrierung in der App, um weitere Betriebs- und
  Wartungsfunktionen zu nutzen.
- GSM-Verbindung zum Server für volle Funktionalität und
  Datenbank-Upates.
- WLAN- oder LAN-Anbindung an Ihr lokales Netzwerk, um
  das Produkt über Smartphone oder Tablet zu steuern und
  zu überwachen.
- Anschluss eines Mineralstoff-Dosiergeräts.

Zubehör im Lieferumfang:
- Steuergerät mit Touch Display und integrierter GSM Karte
  sowie Möglichkeit für LAN und W-Lan - Anbindung
- Salzlösebehälter PE schwarz für Salzfassungsvermögen
  100 kg mit Deckel, Siebboden, Solesystem und Salzmanagement über digitale Steuerung mit Anzeige
  des Salzstandes in der APP
- Dämmschalen für alle wasserführenden Bauteile
- Härtemessgerät AQA Test
- Einbau- und Bedienungsanleitung (enthält Betriebsbuch
  sowie Service- und Wartungsanleitung)

Technische Daten:

Nenndurchfluss bei
geschlossener Verschneidung,
20°dH auf 0°dH (Druckverlust):3  (0,9) m³/h  (bar)
Nenndurchfluss
bei Verschnitt von 20°dH auf 8°dH
(Druckverlust):  5,5  (1,1) m³/h  (bar)
Dauerdurchflussleistung VDI 6003
(Stufe III) von 20°dH auf 8°dH:5,5 m³/h
Kurzzeitiger Spitzendurchfluss
bei Verschnitt von 20°dH
auf 8°dH (Druckverlust):7,0 (1,7) m³/h  (bar)
Nennkapazität nach
DIN EN 14743  2 x 17 (2x 93) mol
  (m³ x °dH)
Nenndruck  PN 10
Betriebsdruck  2 - 8 bar
Anschlussnennweite  DN 32
Füllmenge Ionentauschermaterial 2 x 32 l
Regeneriermittelvorrat 100 kg
Regeneriermittelverbrauch
je Regeneration  3,7 kg
Spülwasserverbrauch bei 4 bar, ca. 113 l
Spülwasservolumenstrom 350 l/h
Regenerationsdauer  39 Minuten
Wassertemperatur min. / max. 5 / 25 °C
Umgebungstemperatur
min. / max.  5 / 40 °C
Netzanschluss  100 - 240 / 50 V/Hz
Schutzart  IP 44
Anschlussleistung bei
Regeneration,  max. 40 W
Kanalanschluss  min. DN 50
Abmessungen HxTxB
(incl. Regeneriermittelbehälter) 1405x535x662(1132)  mm
Angebotenes Fabrikat: '..................................'

zur Lieferung und betriebsfertigen Montage
Menge: 1,000 Stck
Voraussichtliche Abrechnungsmenge: 1,000

**1.5.20 Univentilblock 1 1/2"**
Der Univentilblock dient zur Installation von Wasseraufbereitungsanlagen.
Der Einbau einer Bypassleitung entfällt. Durch den Univentilblock aus Messing kann der Wasserzufluss zur
Anlage unterbrochen und eine Bypassverbindung geöffnet werden.

Technische Daten:
Anschluss Innengewinde 1 1/2ʺ
Anschluss Außengewinde 1 1/4ʺ
Nenndruck  10 bar
Wassertemperatur  max. 30°C
Umgebungstemperatur max. 40°C
Baulänge  216 mm

zur Lieferung und betriebsfertigen Montage
Menge: 1,000 Stck
Voraussichtliche Abrechnungsmenge: 1,000

**1.5.30 Anschluss-Set DN 32**
Mit Wellrohrschläuchen wird ein spannungsfreier Anschluss
der Wasserenthärter gewährleistet.
Mit Innengewinde G 1 ¼ʺ (Überwurfmuttern) sowie 4 Flachdichtungen.

Technische Daten:
Anschlussnennweite  DN 32
Nenndruck  10 bar
Wassertemperatur  max. 30°C
Umgebungstemperatur max. 40°C
Länge  800 mm

zur Lieferung und betriebsfertigen Montage
Menge: 1,000 Stck
Voraussichtliche Abrechnungsmenge: 1,000

**1.5.40 Regeneriersalz-Tabletten**
Regeneriersalz- Tabletten nach DIN EN 973 Typ A,
25 kg Sack.
Für alle Weichwasseranlagen geeignet

Liefern
Menge: 4,000 Stck
Voraussichtliche Abrechnungsmenge: 4,000

**1.5.50 Inbetriebnahme**
*** Pauschalposition
Inbetriebnahme der bauseits fertig installierten und elektrisch verdrahteten Aufbereitungsanlage mit Einweisung des Bedienungspersonals und Übergabe der Bedienungsanleitung (1-fach) durch den Werkskundendienst.
Menge: 1,000 psch
Voraussichtliche Abrechnungsmenge: 1,000

#### Abschnitt 1.6 Warmwasserbereitung

**1.6.10 Frischwasserstation/ Durchflusssystem**
Ausführung:
Bedarfsgerecht dimensionierte Trinkwassererwärmungsanlage  im reinen Durchfluss ohne trinkwasserseitige Speicherung gemäß DVGW Arbeitsblatt W551 (04/2004) bei einer Temperatur von 60°C.

Die in einem Heizwasserpufferspeicher bevorratete Wärmeenergie wird bedarfsabhängig mittels einer Heizwasserpumpe dem Frischwassersystem zur Erwärmung des Trinkwassers  über einen entsprechend dem Anwendungsfall ausgelegten Plattenwärmeübertrager zugeführt. Durch die elektronische  Leistungsregelung der Heizwasserpumpe und der
Zirkulationspumpe wird die Trinkwarmwassertemperatur und  die Zirkulationsrücklauftemperatur während des Bedarfs- und  Zirkulationszeitraums konstant gehalten. Die Leistungsregelung der Pumpen ermöglicht es, heizungsseitige  Temperaturschwankungen und Schwankungen der Entnahme energieeffizient auszugleichen.

Merkmale
- Trinkwasserseitige Verrohrung aus geschweißtem
  Edelstahlrohr und –fittings (WN 1.4571) und Rotgussfittungs.
- Als Korrosionsschutz werden die unter Schutz- und
  Formiergas geschweißten Rohrverbindungen glasperlengestrahlt.
- Aus hygienischen Gründen werden keine Wellrohr- oder
  Flexschlauchverbindungen verwendet.
- Alle erforderlichen Rückflussverhinderer Absperrorgane,
  Sicherheitsventile, Entleerungen und Thermometer enthalten.
- Werksseitig in lackiertem Rahmengestell montiert.
- Intern fertig verrohrt und verdrahtet.
- Wärmedämmung des Wärmeübertragers, der Pumpen,
  Armaturen und Verrohrung nach EnEV, recyclebar.
- Die Verrohrung zwischen der Anlage und den Speichern,
  die primärseitige Anbindung an die Wärmeversorgung, sowie
  die Anbindung an die Stromversorgung erfolgt bauseits.

System bestehend aus:
1 St.  Dichtungsloser kompakte Plattenwärmeübertrager,
  Material WN 1.4401, mit Kupferlot unter Vakuum
  hartgelötet, mit allseitig FCKW-freier Wärmedämmung, ausschließlich vorgesehen zur Er-
  wärmung der Warmwasserentnahme und zur
  Nachwärmung der Zirkulationsverluste
1 St.  Hocheffizienz-Heizkreispumpe, als Nassläufer,
  0..10  V,  230  V, passend zum Durchfluss-
  Wassererwärmer
4 St.  Fühleranschluss
1 St.  Regelungs- und Überwachungseinrichtung

Regelung
elektronische Regelung zur bedarfsabhängigen Ansteuerung
aller enthaltenen Ventile und Pumpen. Inbetriebnahmefertig
programmiert. Anwendung in der Regelung parametrierbar.
Gehäuse aus schwarzem ABS, Kabelzuführung von unten.
Intern fertig montiert und verdrahtet.
-  4x  230V-Leistungsausgänge  für  3-Punkt-Stellantriebe
  oder pulsweitenmodulierte Ansteuerung von Pumpen,
  je max. 400 W
-  4 x  Wechsel-Relais
-  6 x  Analogausgänge, 0..10V
-  4 x  Analogeingänge, wahlweise 4..20mA oder 0..10V
-  4 x  Digitalausgänge, potentialfrei
-  4 x  Digitaleingänge, potentialfrei
-  16 x  Fühlereingänge
-  1 x  Schnittstelle RS485, z.B. für MOD-Bus
-  Interne Speicherung von Zuständen und
  Fehlermeldungen
-  LCD Anzeige, 2-zeilig, 16-stellig, beleuchtet
Gehäuseabmessungen:  B x H x T:  190 x 176 x 75 mm
Elektr. Anschluss:  230 V / 50 Hz

1 St.  Zirkulationsgruppe  mit  Zirkulationspumpe mit
  Pumpendisplay zur Anzeige der Betriebsdaten als
  Nassläufer, 230 V, 0..10V
Zum Transport ist das Rahmengestell separat verpackt.
Leistungsdaten
Anschlussleistung, max.  [kW]  390
Heizmitteltemperatur
VL, mind.  [°C]  70
Heizmitteltemperatur
RL,  [°C]  25 (Nennbetr.)  55  (Zirk.-Betr.)
Spitzenzapfung (V̇ S )  [l/s]  1,90
geplante WW-Temperatur
ins Netz  [°C]  60
Zirkulationsvolumenstrom,
max.  [m³/h]  3
Temperaturverlust
über Zirkulation  [K]  5
Technische Daten
  primär  sekundär

max. Betriebsüberdruck  [bar]  10  10
max. Betriebstemperatur  [°C]  110  95

Abmessungen
Höhe  [mm]  1200
Länge  [mm]  1300
Tiefe  [mm]  600
Gewicht  [kg]  90
Anschlüsse
Kaltwasser  DN  32
Warmwasser  DN  32
Zirkulation  DN  32
Heizwasser  DN  40

Angebotenes Fabrikat: '..................................'

zur Lieferung und betriebsfertigen Montage
Menge: 1,000 Stck
Voraussichtliche Abrechnungsmenge: 1,000

**1.6.20 Rücklaufeinschichtungsset DN 40**
Rücklaufeinschichtungsset DN 40

Zubehörpaket zur differenztemperaturgesteuerten
Rücklauftemperatureinschichtung in den Pufferspeicher während des Zirkulationsbetriebs, bestehend aus:
2 Temperaturfühler mit Tauchhülsen, einem 3-Wege-Umschaltkugelhahn (DN40) mit Stellantrieb 230V (Typ RK56). Die Ansteuerung erfolgt über das Regelgerät des Durchflusssystems. Der Kugelhahn und die Fühler
sind bauseits zu montieren und zu verdrahten.

Angebotenes Fabrikat: '..................................'

zur Lieferung und betriebsfertigen Montage
Menge: 1,000 Stck
Voraussichtliche Abrechnungsmenge: 1,000

**1.6.30 Inbetriebnahme**
*** Pauschalposition
Inbetriebnahme des Durchflusssystems mit Einstellung der
erforderlichen Regelparameter und Einweisung des
Bedienpersonals durch den Werkskundendienst
inkl. Anreise
Menge: 1,000 psch
Voraussichtliche Abrechnungsmenge: 1,000

**1.6.40 Pufferspeicher für Heizungswasser**
Heizwasserpufferspeicher, in stehender Ausführung, Behälter aus Stahl (S 235 JRG2), innen roh, außen grundiert.
8 Be- / Entladeanschlüsse Rp 1 1/2"

Temperaturfühler variabel  positionierbar dur Fühlerklemmleiste, Wärmedämmung 100 mm Polyesteervlies mit
Polystyrol-Mantel, Farbton silber RAL 9022. Mit Handlochabdeckung und Rosetten für alle Anschlussdurchführungen, Wärmedämmung nach Ernergieeinsparverordnung, FCKW-frei, zu 100% recyclingfähig
und leicht zu montieren.

Technische Daten

Inhalt [l]  1000
max. Betriebsüberdruck [bar]3
max. Betriebstemperatur [°C]95°C

Abmessungen und Gewichte

Durchmesser ohne/mit WD [mm]790/990
Höhe [mm]  2202
Gewicht [kg]  167

Anschlüsse

Lade-/Entladestutzen oben/unten
(8 Stück)  Rp 1 1/2"

Angebotenes Fabrikat: '..................................'

zur Lieferung und betriebsfertigen Montage
Menge: 3,000 Stck
Voraussichtliche Abrechnungsmenge: 3,000

#### Abschnitt 1.7 Ventile und Armaturen

**Ausführungsbeschreibung 12 Absperrventil**
*Absperrventil*
Schrägsitzventil mit Außengewinde und Verschraubungen
mit Press-Anschluß, totraumfreies Oberteil, wartungfrei,
DVGW-geprüft und Schallschutzzulassung mit Entleerstopfen
Armatur/Zubehör: Schrägsitzventil
Material:  Edelstahl
Eigenschaft:  wartungsfrei
Ausführung:  mit Entleerstopfen
Ausführung Anschluß: mit Außengewinde und
  Press-Verschraubungen
Durchmesser: ...

zur Lieferung und betriebsfertigen Montage

Angebotenes Fabrikat: '..................................'

für folgende Dimensionen:

**1.7.10 Absperrventil DN 15**
*** gemäß Ausführungsbeschreibung 12
Absperrventil DN 15

zur Lieferung und betriebsfertigen Montage
Menge: 2,000 Stck
Voraussichtliche Abrechnungsmenge: 2,000
DIN276_18: 412

**1.7.20 Absperrventil DN 20**
*** gemäß Ausführungsbeschreibung 12
Absperrventil DN 20

zur Lieferung und betriebsfertigen Montage
Menge: 3,000 Stck
Voraussichtliche Abrechnungsmenge: 3,000
DIN276_18: 412

**1.7.30 Absperrventil DN 25**
*** gemäß Ausführungsbeschreibung 12
Absperrventil DN 25

zur Lieferung und betriebsfertigen Montage
Menge: 11,000 Stck
Voraussichtliche Abrechnungsmenge: 11,000
DIN276_18: 412

**1.7.40 Absperrventil DN 32**
*** gemäß Ausführungsbeschreibung 12
Absperrventil DN 32

zur Lieferung und betriebsfertigen Montage
Menge: 3,000 Stck
Voraussichtliche Abrechnungsmenge: 3,000
DIN276_18: 412

**1.7.50 Absperrventil DN 40**
*** gemäß Ausführungsbeschreibung 12
Absperrventil DN 40

zur Lieferung und betriebsfertigen Montage
Menge: 2,000 Stck
Voraussichtliche Abrechnungsmenge: 2,000
DIN276_18: 412

**Ausführungsbeschreibung 13 Muffenkombi-Rückflussverhinderer**
*Muffenkombi-Rückflussverhinderer*
Schrägsitzventil mit Außengewinde, Press-
Verschraubungen und Rückflussverhinderer, totraumfreies Oberteil, wartungsfrei, DVGW-geprüft und Schallschutzzulassung mit Entleerung
Armatur/Zubehör: Schrägsitzventil
Material:  Edelstahl
Eigenschaft:  wartungsfrei
Ausführung:  mit Rückflussverhinderer,
  mit Entleerung
Ausführung Anschluß: mit Innengewinde

Durchmesser: ...

zur Lieferung und betriebsfertigen Montage

Angebotenes Fabrikat: '..................................'

für folgende Dimensionen:

**1.7.60 Muffenkombi-Rückflussverhinderer DN 25**
*** gemäß Ausführungsbeschreibung 13
Muffenkombi-Rückflussverhinderer DN 25

zur Lieferung und betriebsfertigen Montage
Menge: 1,000 Stck
Voraussichtliche Abrechnungsmenge: 1,000
DIN276_18: 412

**1.7.70 Muffenkombi-Rückflussverhinderer DN 40**
*** gemäß Ausführungsbeschreibung 13
Muffenkombi-Rückflussverhinderer DN 40

zur Lieferung und betriebsfertigen Montage
Menge: 1,000 Stck
Voraussichtliche Abrechnungsmenge: 1,000
DIN276_18: 412

**Ausführungsbeschreibung 14 Dämmschale universell für Schrägsitzventile**
*Dämmschale universell für Schrägsitzventile*
Dämmschale aus geschäumten Kunststoff für Schrägsitzventile mit Verschlussclipsen
Durchmessser:...
Baustoffklasse: B1

zur Lieferung und betriebsfertigen Montage

Angebotenes Fabrikat: '..................................'

für folgende Dimensionen:

**1.7.80 Dämmschale universell für Schrägsitzventile DN 15**
*** gemäß Ausführungsbeschreibung 14
Dämmschale universell für Schrägsitzventile DN 15

zur Lieferung und betriebsfertigen Montage
Menge: 2,000 Stck
Voraussichtliche Abrechnungsmenge: 2,000
DIN276_18: 412

**1.7.90 Dämmschale universell für Schrägsitzventile DN 20**
*** gemäß Ausführungsbeschreibung 14
Dämmschale universell für Schrägsitzventile DN 20

zur Lieferung und betriebsfertigen Montage
Menge: 3,000 Stck
Voraussichtliche Abrechnungsmenge: 3,000
DIN276_18: 412

**1.7.100 Dämmschale universell für Schrägsitzventile DN 25**
*** gemäß Ausführungsbeschreibung 14
Dämmschale universell für Schrägsitzventile DN 25

zur Lieferung und betriebsfertigen Montage
Menge: 12,000 Stck
Voraussichtliche Abrechnungsmenge: 12,000
DIN276_18: 412

**1.7.110 Dämmschale universell für Schrägsitzventile DN 32**
*** gemäß Ausführungsbeschreibung 14
Dämmschale universell für Schrägsitzventile DN 25

zur Lieferung und betriebsfertigen Montage
Menge: 3,000 Stck
Voraussichtliche Abrechnungsmenge: 3,000
DIN276_18: 412

**1.7.120 Dämmschale universell für Schrägsitzventile DN 40**
*** gemäß Ausführungsbeschreibung 14
Dämmschale universell für Schrägsitzventile DN 40

zur Lieferung und betriebsfertigen Montage
Menge: 3,000 Stck
Voraussichtliche Abrechnungsmenge: 3,000
DIN276_18: 412

**Ausführungsbeschreibung 15 Zirkulationsregulierventil**
*Zirkulationsregulierventil*
automatisches Zirkulations-Regulierventil,
automatisches Regulierventil für den hydraulischen Abgleich von Steig- und Stockwerksverteilleitungen, zum thermischen selbstregelnden, hydraulischen Abgleich, mit automatischer Regelbereichsumstellung für die thermische Desinfektion, mediumberührte Metallteile aus entzinkungsfreiem und korrosionsbeständigem Rotguss, beständig gegen aggressives Wasser, Absperreinheit mit Thermometer- und Fühleraufnahme, PTFE-Sitzdichtung, thermostatische Reguliereinheit, Innengewinde, mit Entleerstopfen, totraumfrei, mit Absperr-, Regulier- und Voreinstellfunktion, DVGW-Zulassung, ÖVGW-Zulassung, SVGW-Zulassung, WRAS-Zulassung, KIWA-Zulassung

Regelbereich  50°C - 65°C
Druckstufe  PN 16
max. Betriebstemperatur 90 °C
Ausführung Anschluss: Innengewinde

zur Lieferung und betriebsfertigen Montage

Angebotenes Fabrikat: '..................................'

für folgende Dimensionen:

**1.7.130 Zirkulationsregulierventil DN 15**
*** gemäß Ausführungsbeschreibung 15
Zirkulationsregulierventil DN 15

zur Lieferung und betriebsfertigen Montage
Menge: 4,000 Stck
Voraussichtliche Abrechnungsmenge: 4,000

**1.7.140 Zirkulationsregulierventil DN 20**
*** gemäß Ausführungsbeschreibung 15
Zirkulationsregulierventil DN 20

zur Lieferung und betriebsfertigen Montage
Menge: 1,000 Stck
Voraussichtliche Abrechnungsmenge: 1,000

**Ausführungsbeschreibung 16 Dämmschale für Zirkulationsregulierventil**
*Dämmschale für Zirkulationsregulierventil*
Dämmschale aus geschäumten Kunststoff für Zirkulationsregulierventile mit Verschlussclipsen
Durchmessser:...
Baustoffklasse: B1

zur Lieferung und betriebsfertigen Montage

Angebotenes Fabrikat: '..................................'

für folgende Dimensionen:

**1.7.150 Dämmschale für Zirkulationsregulierventil DN 15**
*** gemäß Ausführungsbeschreibung 16
Dämmschale für Zirkulationsregulierventil DN 15

zur Lieferung und betriebsfertigen Montage
Menge: 4,000 Stck
Voraussichtliche Abrechnungsmenge: 4,000

**1.7.160 Dämmschale für Zirkulationsregulierventil DN 20**
*** gemäß Ausführungsbeschreibung 16
Dämmschale für Zirkulationsregulierventil DN 20

zur Lieferung und betriebsfertigen Montage
Menge: 1,000 Stck
Voraussichtliche Abrechnungsmenge: 1,000

**1.7.170 Probenahmeventil aus Rotguss**
Probenahmeventil aus Rotguss

Probeentnahmeventil zur Probeentnahme von Trinkwasser, einsetzbar an Armaturen mit Entleerung
Armatur/Zubehör: Probeentnahmeventil
Verwendung:  Probeentnahme Trinkwasser
Ausführung:  Absperrbar, 360° drehbar
Betätigung:  Imbusschlüssel
Ausstattung:  mit Auslaufbogen, abflammbar
Durchmesser:  DN 8

zur Lieferung und betriebsfertigen Montage

Angebotenes Fabrikat: '..................................'
Menge: 30,000 Stck
Voraussichtliche Abrechnungsmenge: 30,000
DIN276_18: 412

**1.7.180 Entleerungsventil DN15**
Entleerungsventil DN15

Muffengeradsitzventil mit Innengewinde, Oberteil und Innengarnitur  aus Rotguss, wartungfrei, DVGW-geprüft und Schallschutzzulassung
Armatur/Zubehör: Entleerventil
Material:  Rotguss
Eigenschaft: wartungsfrei
Ausführung Anschluß: Muffen-Innengewinde
  2-teilige Schlauchverschraubung
  mit Kappe und Kette

Angebotenes Fabrikat: '..................................'

zur Lieferung und betriebsfertigen Montage
Menge: 3,000 Stck
Voraussichtliche Abrechnungsmenge: 3,000
DIN276_18: 412

**1.7.190 Auslaufventil DN 15 mit Knebel-Oberteil**
Auslaufventil DN 15 mit Knebel-Oberteil
mit Belüfter, Rückflussverhinderer und Schlauchverschraubung, DVGW-geprüft,

Größe:  DN 15 ( 1/2" )
Oberfl.:  verchromt

zur Lieferung und betriebsfertigen Montage
Menge: 20,000 Stck
Voraussichtliche Abrechnungsmenge: 20,000
DIN276_18: 412

**1.7.200 Manometer**
Manometer
mit Manometerhahn

Messbereich:  0 - 16 bar
Durchmesser:  100 mm
Anschluss:  1/2" unten

zur Lieferung und bertriebsfertigen Montage
Menge: 2,000 Stck
Voraussichtliche Abrechnungsmenge: 2,000
DIN276_18: 412

**1.7.210 Rohr-Kennzeichnungsband "Sanitär Kaltwasser"**
Rohr-Kennzeichnungsband "Sanitär Kaltwasser"
für die Kennzeichnung von Versorgungsleitungen nach
DIN 2403 mit Durchflussmedium und Fließrichtung.
Aus Kunststoff auf Silikon-Papierträger zum direkten Ablösen auf die Rohrleitung,

Rollenbreite: 90 mm
Beschriftung: Sanitär Kaltwasser

zur Lieferung und betriebsfertigen Montage
Menge: 590,000 m
Voraussichtliche Abrechnungsmenge: 590,000
DIN276_18: 412

**1.7.220 Rohr-Kennzeichnungsband "Sanitär Warmwasser"**
Rohr-Kennzeichnungsband "Sanitär Warmwasser"
für die Kennzeichnung von Versorgungsleitungen nach
DIN 2403 mit Durchflussmedium und Fließrichtung.
Aus Kunststoff auf Silikon-Papierträger zum direkten Ablösen auf die Rohrleitung,

Rollenbreite: 90 mm
Beschriftung: Sanitär Warmwasser

zur Lieferung und betriebsfertigen Montage
Menge: 590,000 m
Voraussichtliche Abrechnungsmenge: 590,000
DIN276_18: 412

#### Abschnitt 1.8 Technische Ausrüstungsgegenstände

**1.8.10 Rückspülfilter, 1 1/2" mit Druckminderer automatisch**
Rückspülfilter 1 1/2" mit Druckminderer, automatisch

Automatischer Rückspülfilter mit Druckminderer-Anschlussmodul zur Filtration von Trink- und
Brauchwasser bestimmt. Sie schützen die Wasserleitungen
und die daran angeschlossenen wasserführenden Systemteile vor Funktionsstörungen und Korrosionsschäden durch Fremdpartikel wie Rostteilchen, Späne, Sand, Hanf etc.,
max. 0,2 mm.

Das Rohwasser strömt durch den Rohwassereintritt in den
Filter ein und dort von innen durch das Filterelement zum Reinwasseraustritt. Dabei werden Fremdpartikel > 90 μm
an der Innenseite des Filtergewebes zurückgehalten.
Das Filterelement wird durch Rückspülen in regelmäßigen Abständen gereinigt.
Die Rückspülung erfolgt automatisch nach einem vorher eingestellten Zeit-Intervall und funktioniert nach dem äußerst wirkungsvollen Prinzip der Rückspülung durch Absaugung (Saugring-Rückspülsystem).

Wenn innerhalb des eingestellten Zeitintervalls durch stärkere Verschmutzung des Filterelements die Druckdifferenz den eingestellten Wert (0,8 bar) überschreitet, lost der Differenz-ruckgeber eine Rückspülung aus. Das eingestellte Zeitintervall wird neu gestartet.
Der Filtrationsprozess läuft auch während der Rückspülung ohne Unterbrechung, da ca. 90 % der Filterflache für den Filterbetrieb ständig zur Verfügung stehen. (Non-Stop-Filtration).

Lieferumfang:

Rückspülfilter bestehend aus:
 - Filter-Grundkörper mit Messingkopfteil
 - Abdeckhaube
 - Elektronische Steuerung und Rückspüleinrichtung mit
  hydraulischem Antrieb
 - Trafostecker
 - Klarsichtzylinder mit Filterelement
 - Datumsring
 - Sicherheitskugelhahn
 - Abwasseranschluss (HT-Anschluss oder Schlauchtülle)
 - Anschluss-Modul inclusive Druckminderer
 - Differenzdruckgeber und ZLT-Anschluss

Technische Daten:
Nennweite  DN 40
Durchflussleistungen
bei ∆p = 0,2 bar 10,0 m³/h
Durchflussleistungen
bei ∆p = 0,5 bar 16,0 m³/h
Nenndruck  16 bar
Betriebsdruck min.  /  max. 2  /  16 bar
untere / obere Durchlassweite 90  /  110 µm
Wassertemperatur max. 30 °C
Umgebungstemperatur max. 40 °C
Gesamthöhe  550 mm
Einbaulänge
ohne Verschraubung 125 mm
Einbaulänge
mit Verschraubung 240 mm

Angebotenes Fabrikat: '..................................'
zur Lieferung und betriebsfertigen Montage
Menge: 1,000 Stck
Voraussichtliche Abrechnungsmenge: 1,000
DIN276_18: 412

**Ausführungsbeschreibung 17 Strömungsteiler**
*Strömungsteiler*
Strömungsteiler-Gruppe -dynamisch-, zur AP-Montage, Durchgang IG, verhindert Stagnation in Ringleitungsinstallationen durch Zwangsdurchströmung bei nachgeschalteten Entnahmen, einsetzbar in Trinkwasser kalt
(PWC) und Trinkwasser warm (PWH),
Strömungsteiler nach dem Venturi-Prinzip, einschließlich dynamischer Kartusche, mit Nasszellenzu- und Nasszellenrückleitung, mediumberührte Metallteile aus entzinkungsfreiem und korrosionsbeständigem Rotguss, beständig gegen aggressives Wasser, Strömungsteiler-Durchgang mit Innengewinde, Nasszellenzuleitung mit Innengewinde, Nasszellenrückleitung mit Innengewinde, wartungsfrei, totraumfrei, inkl. VAV Vollstrom-Absperrventile
mit Innengewinde, wartungsfreie EPDM-Spindelabdichtung, herausnehmbares Innenoberteil TOP-ENTRY, mit EPDM-Dichtungskörper und Rotguss-Schließkörper, inkl. Dämmschale aus geschlossenzelligem geschäumten Polyethylen, Ventil(e) mit DVGW-Zulassung, WRAS-Zulassung, nach DVGW-Arbeitsblatt W 570, nach UBA-Bewertungsgrundlage,
bis DN 32 Schallschutzzulassung nach DIN EN ISO 3822 Klasse 1, Dämmschalen Baustoffklasse B1 nach DIN 4102,
DIN EN 13828, WIEN-ZERT,
Druckstufe  PN 16,
max. Betriebstemperatur 90°C

Angebotenes Fabrikat: '..................................'

zur Lieferung und betriebsfertigen Montage
für folgende Dimensionen

**1.8.20 Strömungsteiler DN32 - DN20 - DN20 - DN32**
*** gemäß Ausführungsbeschreibung 17
Strömungsteiler DN32 - DN20 - DN20 - DN32

zur Lieferung und betriebsfertigen Montage
Menge: 3,000 Stck
Voraussichtliche Abrechnungsmenge: 3,000

**1.8.30 Strömungsteiler DN25 - DN20 - DN20 - DN25**
*** gemäß Ausführungsbeschreibung 17
Strömungsteiler DN25 - DN20 - DN20 - DN25

zur Lieferung und betriebsfertigen Montage
Menge: 1,000 Stck
Voraussichtliche Abrechnungsmenge: 1,000

**1.8.40 Strömungsteiler DN25 - DN15 - DN15 - DN25**
*** gemäß Ausführungsbeschreibung 17
Strömungsteiler DN25 - DN15 - DN15 - DN25

zur Lieferung und betriebsfertigen Montage
Menge: 3,000 Stck
Voraussichtliche Abrechnungsmenge: 3,000

**1.8.50 Strömungsteiler DN20 - DN15 - DN15 - DN15**
*** gemäß Ausführungsbeschreibung 17
Strömungsteiler DN32 - DN20 - DN20 - DN32

zur Lieferung und betriebsfertigen Montage
Menge: 1,000 Stck
Voraussichtliche Abrechnungsmenge: 1,000

**1.8.60 Hygienespülung**
Hygienespüleinheit für automatisch auslösende Spülung in
zwei Kalt- oder Warmwasserleitungen, Programm- wie Parameteränderungen frei wählbar, mit Modulgehäuse für Aufputz oder Unterputzmontage und Befestigungsmaterial.
Armatur/Zubehör: Hygienespüleinheit
Auslösungsprinzip: automatisch
Verwendung: Kalt- oder Warmwasserleitung
Anzahl Leitungen: 2
Ausführung: Geruchsverschluss mit
  Magnetventileinheit und
  Durchflussbegrenzer
Sicherheitseinrichtung:
  integrierter Überlauf
Steuerung: Steuermodul
Ausstattung: mit Modulgehäuse
Einbau
Modulgehäuse: Aufputz oder Unterputz
Durchmesser: DN 15
Betriebsdruck: max. 10 bar
Betriebstemperatur: max. 75 °C
Netzanschluss: 230 V/16 A
Betriebsspannung: 24 V DC/5 A

Angebotenes Fabrikat: '..................................'

zur Lieferung und betriebsfertigen Montage
Menge: 5,000 Stck
Voraussichtliche Abrechnungsmenge: 5,000

#### Abschnitt 1.9 Sanitäre Einrichtungsgegenstände

**1.9.10 WC-Element mit UP-Spülkasten 112 cm**
WC-Element mit UP-Spülkasten 112 cm

Montageelement für Wand-WC mit Betätigung von vorne, inkl. Befestigungsmaterial.
Installationsbauteil: Montageelement
Material:  Stahl

Oberfläche Rahmen: pulverbeschichtet
Verwendung:  Wand-WC
Ausstattung:  mit WC-Bogen, ohne Betätigungsplatte
Betätigung:  vorne
Fassungsvermögen
UP-Spülkasten: 6-7,5 Liter
WC-Bogen:  PE-HD DN 90

Angebotenes Fabrikat: '..................................'

zur Lieferung und betriebsfertigen Montage
Menge: 23,000 Stck
Voraussichtliche Abrechnungsmenge: 23,000
DIN276_18: 412

**1.9.20 Unterputz-Waschtischelement 112 cm**
Unterputz-Waschtischelement 112 cm

Montageelement für Waschtisch mit Befestigungsmaterial.
Installationsbauteil: Montageelement
Material:  Stahl

Oberfläche Rahmen: pulverbeschichtet
Verwendung:  Waschtisch
Ausstattung:  mit Armaturenanschlussplatte und
  Ablaufbogen

Ablaufbogen: PE-HD DN 50

Angebotenes Fabrikat: '..................................'

zur Lieferung und betriebsfertigen Montage
Menge: 48,000 Stck
Voraussichtliche Abrechnungsmenge: 48,000
DIN276_18: 412

**1.9.30 Unterputzelement für Urinale**
Unterputzelement für Urinale

Montageelement für Urinal mit Befestigungsmaterial.
Installationsbauteil: Montageelement
Material:  Stahl

Oberfläche Rahmen: pulverbeschichtet
Verwendung:  Urinal
Betätigung:  Manuel oder Infrarotelektronik
Ausstattung:  Zulaufgarnitur mit integrierter
  Vorabsperrung, Spülmengen
  schnellverstellung und Ablaufbogen
Spüler:  DN 15
Ablaufbogen  PE-HD DN 50

Angebotenes Fabrikat: '..................................'

zur Lieferung und betriebsfertigen Motage
Menge: 16,000 Stck
Voraussichtliche Abrechnungsmenge: 16,000
DIN276_18: 412

**1.9.40 Unterputzelement für Dusche**
Unterputzelement für Dusche

Montageelement für Bade- und Duschwanne, mit Befestigungsmaterial.
Installationsbauteil: Montageelement
Material Rahmen: Stahl
Oberfläche Rahmen: pulverbeschichtet
Verwendung: Bade-/Duschwanne
Ausführung: mit verstellbaren Fußstützen und
  Armaturenmontageplattefür
  Unterputzarmaturen

Oberfläche
Fußstützen: verzinkt
Einbau Armatur: Unterputz

Angebotenes Fabrikat: '..................................'

zur Lieferung und betriebsfertigen Montage
Menge: 26,000 Stck
Voraussichtliche Abrechnungsmenge: 26,000
DIN276_18: 412

**1.9.50 Unterputzelement für Bidet**
Unterputzelement für Bidet

Montageelement für Bidet mit Befestigungsmaterial.
Installationsbauteil: Montageelement
Material Rahmen: Stahl
Oberfläche Rahmen: pulverbeschichtet
Verwendung: Bidet
Ausführung: mit verstellbaren Fußstützen und
  Armaturenmontageplatte

Oberfläche
Fußstützen: verzinkt
Einbau Armatur: Aufputz

Angebotenes Fabrikat: '..................................'

zur Lieferung und betriebsfertigen Montage
Menge: 2,000 Stck
Voraussichtliche Abrechnungsmenge: 2,000

**1.9.60 Bausatz UP-Element**
Bausatz UP-Element

Befestigungsbausatz Unterputzelement
Installationsbauteil: Befestigungs Bausatz
Material:  Zinkdruckguss / Stahl /
  Kunststoff

Angebotenes Fabrikat: '..................................'

zur Lieferung und betriebsfertigen Montage
Menge: 115,000 Stck
Voraussichtliche Abrechnungsmenge: 115,000
DIN276_18: 412

**1.9.70 Tiefspül-WC**
Tiefspül-WC

Tiefspül-WC aus Keramik, wandhängend, mit Abgang waagerecht.
Sanitärer Einrichtungsgegenstand:  Tiefspül-WC
Material:  Keramik
Einbau:  wandhängend
Ausführung Abgang: waagerecht
Farbe:  weiß

Angebotenes Fabrikat: '..................................'

zur Lieferung und betriebsfertiger Montage
Menge: 23,000 Stck
Voraussichtliche Abrechnungsmenge: 23,000
DIN276_18: 412

**1.9.80 WC-Sitz**
WC-Sitz

WC-Sitz aus Kunststoff, mit Deckel und Befestigungsmaterial.
Sanitärer Einrichtungsgegenstand: WC-Sitz
Material:  Kunststoff
Ausstattung: mit Deckel
Scharnierwerkstoff: Edelstahl
Farbe:  weiß

Angebotenes Fabrikat: '..................................'

zur Lieferung und betriebsfertiger Montage
Menge: 23,000 Stck
Voraussichtliche Abrechnungsmenge: 23,000
DIN276_18: 412

**1.9.90 Betätigungsplatte**
Betätigungsplatte

Betätigungsplatte für Montageelement WC mit Betätigung vorne.
Armatur/Zubehör: Betätigungsplatte
Verwendung:  Montageelement WC
Betätigung:  vorne
Spülauslösung:  Spül- und Stoptaste oder 2-Mengen-
  Auslösung
Farbe:  weiß

Angebotenes Fabrikat: '..................................'

zur Lieferung und betriebsfertiger Montage
Menge: 23,000 Stck
Voraussichtliche Abrechnungsmenge: 23,000
DIN276_18: 412

**1.9.100 Schallschutzset für Wand-WC und Wand-Bidet**
Schallschutzset für Wand-WC und Wand-Bidet

Schallschutzset für Wand-WC.
Montagezubehör: Schallschutzset
Verwendung:  Wand-WC
Material:  geschäumter Kunststoff

Angebotenes Fabrikat: '..................................'

zur Lieferung und betriebsfertiger Montage
Menge: 23,000 Stck
Voraussichtliche Abrechnungsmenge: 23,000
DIN276_18: 412

**1.9.110 Waschtisch**
Waschtisch

Waschtisch aus Keramik mit rückwärtiger Ablage.
Sanitärer Einrichtungsgegenstand: Waschtisch
Material: Keramik
Lage Ablage: rückwärtig
Ausführung: mit Hahnloch und Überlauf
Breite:  ca.600 mm
Tiefe:  ca.480 mm
Farbe:  weiß

Angebotenes Fabrikat: '..................................'

zur Lieferung und betriebsfertiger Montage
Menge: 48,000 Stck
Voraussichtliche Abrechnungsmenge: 48,000
DIN276_18: 412

**1.9.120 Eckregulierventil**
Eckregulierventil

Eckventil

Armatur/Zubehör: Eckventil

Material:  metallisch/Messing
Oberfläche:  verchromt

Ausführung
Anschluss:  Anschlussgewinde, Quetschverschraubung mit Längenausgleich
  und Schubrosette mit Verlängerung
Abgang:  DN 10
Durchmesser:  DN 15

Angebotenes Fabrikat: '..................................'

zur Lieferung und betriebsfertiger Montage
Menge: 96,000 Stck
Voraussichtliche Abrechnungsmenge: 96,000
DIN276_18: 412

**1.9.130 Waschtischarmatur**
Waschtischarmatur

Waschtischmischbatterie, mit festem Auslauf,

Armatur/Zubehör: Waschtischbatterie
Material:  metallisch
Oberfläche: verchromt
Bauart Auslauf. Fester Auslauf
Ausführung: mit Luftsprundler, Keramik-Kartusche
  und Mengenbegrenzung
Durchmesser: DN 15
Ausstattung: ohne Ablaufgarnitur

Angebotenes Fabrikat: '..................................'

zur Lieferung und betriebsbertigen Montage
Menge: 48,000 Stck
Voraussichtliche Abrechnungsmenge: 48,000

**1.9.140 Röhrengeruchsverschluß verchromt**
Röhrengeruchsverschluß verchromt

Armatur/Zubehör: Röhrengeruchsverschluß
Material:  metallisch
Oberfläche:  verchromt
Ausstattung:  mit Abgangsrohr, Schubrosette und
  verstellbarem Tauchrohr
Ablauf:  DN 32

Angebotenes Fabrikat: '..................................'

zur Lieferung und betriebsfertigen Montage
Menge: 48,000 Stck
Voraussichtliche Abrechnungsmenge: 48,000
DIN276_18: 412

**1.9.150 Ablaufgarnitur mit Druckstopfen**
Ablaufganitur mit Druckstopfen

Armatur/Zubehör: Ablaufgarnitur mit Druckstopfen
Material:  metallisch/Messing
Oberfläche: verchromt
Ausführung: mit Überlauf
Anschlußgröße: G 1 1/4"

Angebotenes Fabrikat: '..................................'

zur Lieferung und betriebsfertigen Montage
Menge: 48,000 Stck
Voraussichtliche Abrechnungsmenge: 48,000
DIN276_18: 412

**1.9.160 Urinal**
Urinal

Urinal-Becken aus Keramik.
Sanitärer Einrichtungsgegenstand:  Urinal-Becken
Material:  Keramik
Farbe:  weiß
Ausführung Zulauf: hinten

Ausführung Ablauf: hinten

Angebotenes Fabrikat: '..................................'

zur Lieferung und betriebsfertiger Montage
Menge: 16,000 Stck
Voraussichtliche Abrechnungsmenge: 16,000
DIN276_18: 412

**1.9.170 Urinal Steuerung mit elektronischer Spülauslösung**
Urinal Steuerung mit elektronischer Spülauslösung

Urinal-Steuerung
Armatur/Zubehör: Urinal-Steuerung
Einbau:  Unterputz in Montageelement
Ausstattung:  mit Abdeckplatte
Spülauslösung:  opto-elektronisch
Betätigung:  berührungslos
Fließdruck:  1 - 4 bar
Durchflussmenge:  0,3 l/s
Spülmenge:  2 - 4 Liter
el.Betrieb:  Netzbetrieb
Betriebsspannung: 4,5 V DC
Nennspannung:  110 - 240 V AC

Angebotenes Fabrikat: '..................................'

zur Lieferung und betriebsfertiger Montage
Menge: 16,000 Stck
Voraussichtliche Abrechnungsmenge: 16,000
DIN276_18: 412

**1.9.180 Urinalgeruchsverschluß**
Urinalgeruchsverschluß

Geruchverschluss für Urinal

Armatur/Zubehör: Geruchverschluss
Verwendung:  Urinal
Ausführung Abgang: hinten

Angebotenes Fabrikat: '..................................'

zur Lieferung und betriebsfertiger Montage
Menge: 16,000 Stck
Voraussichtliche Abrechnungsmenge: 16,000
DIN276_18: 412

**1.9.190 Wandhängendes Bidet**
Wandbidet

Waschtisch aus Keramik
Sanitärer Einrichtungsgegenstand: Bidet
Material:  Keramik
Lage Ablage: rückwärtig
Ausführung: Überlauf
  Wandbündig
Breite:  ca.350 mm
Tiefe:  ca.550 mm
Höhe:  ca.335 mm
Farbe:  weiß

Angebotenes Fabrikat: '..................................'

zur Lieferung und betriebsfertiger Montage
Menge: 2,000 Stck
Voraussichtliche Abrechnungsmenge: 2,000
DIN276_18: 412

**1.9.200 Bidetarmatur**
Bidetarmatur

Bidetbatterie, mit festem Auslauf,

Armatur/Zubehör: Bidetbatterie
Material:  metallisch
Oberfläche: verchromt
Bauart Auslauf. Fester Auslauf
Ausführung: mit Luftsprundler, Keramik-Kartusche
  und Mengenbegrenzung
Durchmesser: DN 15
Ausstattung: mit Zugstangen-Ablaufgarnitur

Angebotenes Fabrikat: '..................................'

zur Lieferung und betriebsbertigen Montage
Menge: 2,000 Stck
Voraussichtliche Abrechnungsmenge: 2,000

**1.9.210 Eckregulierventil**
Eckregulierventil

Eckventil

Armatur/Zubehör: Eckventil

Material:  metallisch/Messing
Oberfläche:  verchromt

Ausführung
Anschluss:  Anschlussgewinde, Quetschverschraubung mit Längenausgleich
  und Schubrosette mit Verlängerung
Abgang:  DN 10
Durchmesser:  DN 15

Angebotenes Fabrikat: '..................................'

zur Lieferung und betriebsfertiger Montage
Menge: 4,000 Stck
Voraussichtliche Abrechnungsmenge: 4,000
DIN276_18: 412

**1.9.220 Bidetgeruchsverschluß verchromt**
Bidetgeruchsverschluß verchromt

Armatur/Zubehör: Bidetgeruchsverschluß
Material:  metallisch
Oberfläche:  verchromt
Ausstattung:  mit Abgangsrohr, Schubrosette und
  verstellbarem Tauchrohr
Ablauf:  DN 32

Angebotenes Fabrikat: '..................................'

zur Lieferung und betriebsfertigen Montage
Menge: 2,000 Stck
Voraussichtliche Abrechnungsmenge: 2,000
DIN276_18: 412

**1.9.230 Schallschutzset für Wand-WC und Wand-Bidet**
Schallschutzset für Wand-WC und Wand-Bidet

Schallschutzset für Wand-Bidet
Montagezubehör: Schallschutzset
Verwendung:  Wand-Bidet
Material:  geschäumter Kunststoff

Angebotenes Fabrikat: '..................................'

zur Lieferung und betriebsfertiger Montage
Menge: 2,000 Stck
Voraussichtliche Abrechnungsmenge: 2,000
DIN276_18: 412

**1.9.240 Grundkörper für Unterputzarmaturen**
Grundkörper für Unterputzarmaturen

Grundkörper für Unterputzarmaturen

Armatur/Zubehör: Grundkörper für UP-Armaturen
Anschlussgew.:3/4"
Anschlussgröße: DN 20
Montage:  rotationssymmetrisch
  schallentkoppelt
min. Einbautiefe: 80 mm

Angebotenes Fabrikat: '..................................'

zur Lieferung und betriebsbertigen Montage
Menge: 26,000 Stck
Voraussichtliche Abrechnungsmenge: 26,000

**1.9.250 Fertigset für Duscharmatur**
Fertigset für Duscharmatur

Fertigset für Duscharmatur passend zu Grundkörper

Armatur/Zubehör: Fertigset für Duscharmatur
Material:  metallisch
Oberfläche: verchromt
Bauart:  Einhand-Brausemischer
Ausführung: Keramik-Kartusche
max. Betriebsdruck: 10 bar

Angebotenes Fabrikat: '..................................'

zur Lieferung und betriebsbertigen Montage
Menge: 26,000 Stck
Voraussichtliche Abrechnungsmenge: 26,000

**1.9.260 Duschkopf für Wandanschluß**
Duschkopf für Wandanschluß

Duschkopf für Wandanschluß

Armatur/Zubehör: Duschkopf für Wandanschluß
Material:  metallisch
Oberfläche: verchromt
Ausführung: stufenlos winkelverstellbarer
  Kunstoffstrahlboden 13 - 23°
Größe:  DN 15

Angebotenes Fabrikat: '..................................'

zur Lieferung und betriebsbertigen Montage
Menge: 26,000 Stck
Voraussichtliche Abrechnungsmenge: 26,000

**1.9.270 Einhandbrausemischer Aufputz**
Einhandbrausemischer Aufputz

Einhandbrausemischer Aufputz

Armatur/Zubehör: Einhandbrausemischer
Material:  metallisch
Oberfläche: verchromt
Stichmaß:  150 mm
Ausführung: Keramik-Kartusche
  und einstellbsare Temperaturbegrenzung
Schlauchanschluss: DN 15
Anschluss: DN 15
Anschlussart: S-Anschlüsse

Angebotenes Fabrikat: '..................................'

zur Lieferung und betriebsbertigen Montage
Menge: 8,000 Stck
Voraussichtliche Abrechnungsmenge: 8,000

**1.9.280 Brauseset mit Intimbrause, Brauseschlauch und Aufhänger**
Brauseset mit Intimbrause, Brauseschlauch und Aufhänger

Brauseset mit Intimbrause, Brauseschlauch und Aufhänger

Armatur/Zubehör: Brauseset mit Intimbrause, Brauseschlauch und Aufhänger
Material:  Kunststoff
Oberfläche: verchromt
Ausführung: Mit Rückflussverhinderer
Länge
Brauseschlauch: 1,25 m
Ausstattung: Brauseschlauch mit konischer,
  zylindrischer Mutter
Wandbefestigung: Schraubbefestigung

Angebotenes Fabrikat: '..................................'

zur Lieferung und betriebsbertigen Montage
Menge: 8,000 Stck
Voraussichtliche Abrechnungsmenge: 8,000

*Hinweis: Teeküchen*

**1.9.290 Eckregulierventil**
Eckregulierventil

Eckventil

Armatur/Zubehör: Eckventil

Material:  metallisch/Messing
Oberfläche:  verchromt

Ausführung
Anschluss:  Anschlussgewinde, Quetschverschraubung mit Längenausgleich
  und Schubrosette mit Verlängerung
Abgang:  DN 10
Durchmesser:  DN 15

Angebotenes Fabrikat: '..................................'

Zur Lieferung und betriebsfertiger Montage
Menge: 5,000 Stck
Voraussichtliche Abrechnungsmenge: 5,000
DIN276_18: 412

**1.9.300 Kombinationseckventil**
Kombinationseckventil

Kombinations-Eckventil, mit Durchlaufbelüfter.
Armatur/Zubehör: Kombinations-Eckventil
Material:  metallisch/Messing
Oberfläche:  verchromt
Ausführung:  mit Rückflussverhinderer und
  Durchlaufbelüfter

Ausführung
Anschluss:  Schlauchverschraubung, Verlängerung und Rosette
Abgang:  DN 10
Durchmesser:  DN 15

Angebotenes Fabrikat: '..................................'

zur Lieferung und betriebsfertiger Montage
Menge: 5,000 Stck
Voraussichtliche Abrechnungsmenge: 5,000
DIN276_18: 412

**1.9.310 Spültischbatterie**
Spültischarmatur

Spültischmischbatterie, mit festem Auslauf,

Armatur/Zubehör: Spültischbatterie
Material:  metallisch
Oberfläche: verchromt
Bauart Auslauf. Fester Auslauf
Ausführung: mit Luftsprundler, Keramik-Kartusche
  und Mengenbegrenzung
Durchmesser: DN 15
Ausstattung: ohne Ablaufgarnitur

Angebotenes Fabrikat: '..................................'

zur Lieferung und betriebsbertigen Montage
Menge: 5,000 Stck
Voraussichtliche Abrechnungsmenge: 5,000

#### Abschnitt 1.10 Sanitäre Beschläge

**1.10.10 WC-Papierhalter mit Diebstahlsicherung aus Kunststoff**
WC-Papierrollenhalter mit Diebstahlsicherung aus Kunststoff

Sanitärer Einrichtungsgegenstand: WC-Papierrollenhalter
Material:  Kunststoff
Ausführung: diebstahlsicher
Farbe:  weiß

Angebotenes Fabrikat: '..................................'

zur Lieferung und betriebsfertiger Montage
Menge: 23,000 Stck
Voraussichtliche Abrechnungsmenge: 23,000
DIN276_18: 412

**1.10.20 Reservepapierrollenhalter**
Reservepapierrollenhalter

Sanitärer Einrichtungsgegenstand:  WC-Papierrollenhalter
  für Reserve
Material:  Kunststoff
Farbe:  weiß

Angebotenes Fabrikat: '..................................'

zur Lieferung und betriebsfertigen Montage
Menge: 23,000 Stck
Voraussichtliche Abrechnungsmenge: 23,000
DIN276_18: 412

**1.10.30 Bürstengarnitur**
Bürstengarnitur

WC-Bürstengarnitur für Wandbefestigung
Sanitärer Einrichtungsgegenstand:  WC-Bürstengarnitur
Material:  Kunststoff
Einbau:  Wandbefestigung
Ausführung:  mit herausnehmbaren Behälter
Farbe:  weiß

Angebotenes Fabrikat: '..................................'

zur Lieferung und betriebsfertigen Montage
Menge: 23,000 Stck
Voraussichtliche Abrechnungsmenge: 23,000
DIN276_18: 412

**1.10.40 Hygienebeutelspender**
Hygienebeutelspender

Hygienebeutelspender aus Kunststoff, Wandmontage mit Befestigungsmaterial
Sanitärer Einrichtungsgegenstand: Hygienenbeutelspender
Material:  Kunststoff
Einbau:  Wandmontage
Farbe:  weiß

Angebotenes Fabrikat: '..................................'

zur Lieferung und betriebsfertigen Montage
Menge: 5,000 Stck
Voraussichtliche Abrechnungsmenge: 5,000
DIN276_18: 412

**1.10.50 Hygieneabfallbehälter**
Hygieneabfallbehälter

Abfallbehälter aus Kunststoff für handelsübliche Abfallbeutel, Wandmontage, mit Befestigungsmaterial

Sanitärer Einrichtungsgegenstand:  Abfalleimer
Ausführung:  mit Deckel
Betätigung:  Kniebetätigung
Material:  Kunststoff
Fasssungsvermögen: 6 Liter
Einbau:  Wandmontage
Farbe:  weiß

Angebotenes Fabrikat: '..................................'

zur Lieferung und betriebsfertigen Montage
Menge: 5,000 Stck
Voraussichtliche Abrechnungsmenge: 5,000
DIN276_18: 412

**1.10.60 Großer Einzelhaken**
Großer Einzelhaken

Einzelhaken aus Kunststoff
Sanitärer Einrichtungsgegenstand: Einzelhaken
Material:  Kunststoff
Farbe:  weiß
Tiefe:  ca. 100 mm
Rosettendurchmesser: 70 mm

Angebotenes Fabrikat: '..................................'

zur Lieferung und betriebsfertigen Montage
Menge: 23,000 Stck
Voraussichtliche Abrechnungsmenge: 23,000
DIN276_18: 412

**1.10.70 Spiegel Rechteckig 390 x 600 mm**
Spiegel Rechteckig 390 x 600 mm

Spiegel, rechteckig
Sanitärer Einrichtungsgegenstand:  Spiegel
Form:  rechteckig
Materal:  Kristallglas
Breite:  600 mm
Höhe:  390 mm
Dicke:  6 mm
Kantenausbildung:  C-Kantenschliff

Angebotenes Fabrikat: '..................................'

zur Lieferung und betriebsfertigen Montage
Menge: 48,000 Stck
Voraussichtliche Abrechnungsmenge: 48,000
DIN276_18: 412

**1.10.80 Kristallspiegelhalter**
Kristallspiegelhalter

Kristallspiegelhalter aus Kunststoff, mit Befestigungsmaterial
Sanitärer Einrichtungsgegenstand: Kristallspiegelhalter
Material:  Kunststoff
Inhalt Satz: 2 Stück
Farbe:  weiß

Angebotenes Fabrikat: '..................................'

zur Lieferung und betriebsfertigen Montage
Menge: 48,000 Satz
Voraussichtliche Abrechnungsmenge: 48,000
DIN276_18: 412

**1.10.90 Seifenspender**
Seifenspender

Seifenspender mit Zylinderschloss für 1,0 Liter-Flaschen,
Aufputzmontage, aus Edelstahl
Sanitärer Einrichtungsgegenstand: Seifenspender
Material:  Edelstahl
Farbe:  weiß
Ausführung: mit Zylinderschloss
Einbau:  Aufputz
Volumen:  1,0 Liter

einschl. Erstbefüllung

Angebotenes Fabrikat: '..................................'

zur Lieferung und betriebsfertigen Montage
Menge: 48,000 Stck
Voraussichtliche Abrechnungsmenge: 48,000
DIN276_18: 412

**1.10.100 Handtuchspender**
Handtuchspender

Handtuchspender mit Zylinderschloss für Faltpapierhandtücher
Aufputzmontage, aus Aluminium
Sanitärer Einrichtungsgegenstand: Handtuckspender
Material:  Aluminium
Farbe:  weiß
Ausführung: mit Zylinderschloss
Einbau:  Aufputz
Volumen:  für bis zu 750 Blatt

einschl. Erstbefüllung

Angebotenes Fabrikat: '..................................'

zur Lieferung und betriebsfertigen Montage
Menge: 48,000 Stck
Voraussichtliche Abrechnungsmenge: 48,000
DIN276_18: 412

**1.10.110 Einzelhaken**
Einzelhaken

Einzelhaken aus Kunststoff
Sanitärer Einrichtungsgegenstand:  Einzelhaken
Material:  Kunststoff
Farbe:  weiß
Tiefe:  ca. 46 mm
Rosettendurchmesser: 50 mm

Angebotenes Fabrikat: '..................................'

zur Lieferung und betriebsfertigen Montage
Menge: 174,000 Stck
Voraussichtliche Abrechnungsmenge: 174,000
DIN276_18: 412

**1.10.120 Wickeltisch klappbar**
Wickeltisch klappbar

- Maße geöffnet (HxTxB): ca. 735x774x573 mm
- Maße geschlossen (HxTxB)ca. 774x225x573 mm
- Belastbarkeit  75 kg
- Material  hochwertiges Formholz
- Wartungsfreie Klappbremse
- Wasserfest
- Desinfektionsmittelbeständig
- TÜV geprüft und GS zertifiziert
- inkl. Befestigungsmaterial

Angebotenes Fabrikat: '..................................'

zur Lieferung und betriebsfertigen Montage
Menge: 2,000 Stck
Voraussichtliche Abrechnungsmenge: 2,000

**1.10.130 Schamwand**
Schamwand aus melaminharzbeschichtetem
Vollkernkunststoff in 13 mm
Oberfläche Perlstruktur
Wandbefestigung durch nichtrostende Trennwandhalter aus silbereloxiertem Aluminium,
Verschraubungen aus Edelstahl
Farbe: weiß
Maße: 400 x 900 mit hängend mit abgeschrägter Ecke

Angebotenes Fabrikat: '..................................'

zur Lieferung und betriebsfertigen Montage
Menge: 12,000 Stck
Voraussichtliche Abrechnungsmenge: 12,000

**1.10.140 WC-Trennwand mit einer Tür ca. 1,50 m breit**
WC-Trennwand bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 150 cm mit einer Tür
Befestigung an einer festen Wänden und an einer WC-Trennwand

Angebotenes Fabrikat: '..................................'

zur Lieferung und betriebsfertigen Montage
Menge: 1,000 Stck
Voraussichtliche Abrechnungsmenge: 1,000

**1.10.150 WC-Trennwand mit einer Tür ca. 2,30 m breit**
WC-Trennwand bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 230 cm mit einer Tür
Befestigung an zwei festen Wänden

Angebotenes Fabrikat: '..................................'

zur Lieferung und betriebsfertigen Montage
Menge: 3,000 Stck
Voraussichtliche Abrechnungsmenge: 3,000

**1.10.160 WC-Trennwand mit einer Tür ca. 2,40 m breit**
WC-Trennwand bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 240 cm mit einer Tür
Befestigung an zwei festen Wänden

Angebotenes Fabrikat: '..................................'

zur Lieferung und betriebsfertigen Montage
Menge: 6,000 Stck
Voraussichtliche Abrechnungsmenge: 6,000

**1.10.170 WC-Trennwand mit einer Tür ca. 2,60 m breit**
WC-Trennwand bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 260 cm mit einer Tür
Befestigung an zwei festen Wänden

Angebotenes Fabrikat: '..................................'

zur Lieferung und betriebsfertigen Montage
Menge: 1,000 Stck
Voraussichtliche Abrechnungsmenge: 1,000

**1.10.180 WC-Trennwand mit einer Tür ca. 2,80 m breit**
WC-Trennwand bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 280 cm mit einer Tür
Befestigung an zwei festen Wänden

Angebotenes Fabrikat: '..................................'

zur Lieferung und betriebsfertigen Montage
Menge: 1,000 Stck
Voraussichtliche Abrechnungsmenge: 1,000

**1.10.190 WC-Trennwand mit einer Tür ca. 3,00 m breit**
WC-Trennwand bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 300 cm mit einer Tür
Befestigung an zwei festen Wänden

Angebotenes Fabrikat: '..................................'

zur Lieferung und betriebsfertigen Montage
Menge: 1,000 Stck
Voraussichtliche Abrechnungsmenge: 1,000

**1.10.200 WC-Kabinenanlage für 2 WC`s bestehend aus:**
WC-Kabinenanlage für 2 WC`s bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 170 cm mit zwei Türen
Tiefe:  ca 130 cm

Befestigung an zwei festen Wänden

Angebotenes Fabrikat: '..................................'

zur Lieferung und betriebsfertigen Montage
Menge: 2,000 Stck
Voraussichtliche Abrechnungsmenge: 2,000

**1.10.210 WC-Kabinenanlage für 3 WC`s bestehend aus:**
WC-Kabinenanlage für 3 WC`s bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 270 cm mit drei Türen
Tiefe:  ca 130 cm

Befestigung an zwei festen Wänden

Angebotenes Fabrikat: '..................................'

zur Lieferung und betriebsfertigen Montage
Menge: 2,000 Stck
Voraussichtliche Abrechnungsmenge: 2,000

**1.10.220 WC-Kabinenanlage für 3 WC`s bestehend aus:**
WC-Kabinenanlage für 3 WC`s bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 300 cm mit drei Türen
Tiefe:  ca 160 cm

Befestigung an zwei festen Wänden

Angebotenes Fabrikat: '..................................'

zur Lieferung und betriebsfertigen Montage
Menge: 1,000 Stck
Voraussichtliche Abrechnungsmenge: 1,000

**1.10.230 WC-Kabinenanlage für 3 WC`s bestehend aus:**
WC-Kabinenanlage für 3 WC`s bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 280 cm mit drei Türen
Tiefe:  ca 160 cm

Befestigung an einer WC Trennwand
und eine Sanitärtrennwand wird eine Außenwand

Angebotenes Fabrikat: '..................................'

zur Lieferung und betriebsfertigen Montage
Menge: 1,000 Stck
Voraussichtliche Abrechnungsmenge: 1,000

**1.10.240 Sanitärtrennwand-Kabinenanlage für 1 Dusche bestehend aus:**
Sanitärtennwand für 1 Dusche bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 180 cm mit einer Tür
Tiefe:  ca 110 cm

Befestigung an einer WC-Trennwand und eine Sanitärtrennwand wird eine Außenwand

Angebotenes Fabrikat: '..................................'

zur Lieferung und betriebsfertigen Montage
Menge: 2,000 Stck
Voraussichtliche Abrechnungsmenge: 2,000

**1.10.250 Sanitärtrennwand-Kabinenanlage für 2 Duschen bestehend aus:**
Sanitärtennwand für 2 Duschen bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines nichtrostenden Kunststoffverriegelung mit Frei/Besetzt-Anzeige (rot/weiß)
- mit Notöffnungsmöglichkeit

Breite:  ca 190 cm mit zwei Türen
Tiefe:  ca 190 cm

Befestigung an zwei festen Wänden

Angebotenes Fabrikat: '..................................'

zur Lieferung und betriebsfertigen Montage
Menge: 1,000 Stck
Voraussichtliche Abrechnungsmenge: 1,000

**1.10.260 Sanitärtrennwand-Kabinenanlage für 3 Duschen bestehend aus:**
Sanitärtrennwand-Kabinenanlage für 3 Duschen bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines ncihtrostenden Kunststoffverriegelung mit Frei/Besetzt-Anzeige (rot/weiß)
- mit Notöffnungsmöglichkeit

Breite:  ca 310 cm mit drei Türen
Tiefe:  ca 160 cm

Befestigung an einer WC Trennwand
und eine Sanitärtrennwand wird eine Außenwand

Angebotenes Fabrikat: '..................................'

zur Lieferung und betriebsfertigen Montage
Menge: 1,000 Stck
Voraussichtliche Abrechnungsmenge: 1,000

**1.10.270 Sanitärtrennwand-Kabinenanlage für 3 Duschen bestehend aus:**
Sanitärtrennwand-Kabinenanlage für 3 Duschen bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines ncihtrostenden Kunststoffverriegelung mit Frei/Besetzt-Anzeige (rot/weiß)
- mit Notöffnungsmöglichkeit

Breite:  ca 310 cm mit drei Türen
Tiefe:  ca 180 cm

Befestigung an einer WC Trennwand
und eine Sanitärtrennwand wird eine Außenwand

Angebotenes Fabrikat: '..................................'

zur Lieferung und betriebsfertigen Montage
Menge: 1,000 Stck
Voraussichtliche Abrechnungsmenge: 1,000

**1.10.280 Sanitärtrennwand-Kabinenanlage für 3 Duschen bestehend aus:**
Sanitärtrennwand-Kabinenanlage für 3 Duschen bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium
- Türen stumpf einschlagend
- Kunststoffkeder dämpft das Schließgeräusch
- Türen sind mit rostfreien Türbändern ausgestattet
- Türen schließen selbstständig
- Türschließung mit eines ncihtrostenden Kunststoffverriegelung mit Frei/Besetzt-Anzeige (rot/weiß)
- mit Notöffnungsmöglichkeit

Breite:  ca 530 cm mit drei Türen
Tiefe:  ca 110 cm

Befestigung an einer WC Trennwand
und an einer festen Wand

Angebotenes Fabrikat: '..................................'

zur Lieferung und betriebsfertigen Montage
Menge: 4,000 Stck
Voraussichtliche Abrechnungsmenge: 4,000

**1.10.290 Sanitärtrennwand mit einer Öffnung ca. 1,00 m breit**
Sanitär-trennwand bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium

Breite:  ca 100 cm mit einer Tür
Öffnung:  ca 60 cm über die gesamte Höhe

Befestigung an einer festen Wänden und an einer Sanitär-Trennwand bzw. an zwei Sanitärtrennwänden

Angebotenes Fabrikat: '..................................'

zur Lieferung und betriebsfertigen Montage
Menge: 20,000 Stck
Voraussichtliche Abrechnungsmenge: 20,000

**1.10.300 Sanitärtrennwand mit einer Öffnung ca. 900 m breit**
Sanitär-trennwand bestehend aus:
- melaminharzbeschichteten HPL-Vollkernplatten 13mm Stark
- Perlstruktur-Oberfläche
- Farbe weiß
- Gesamthöhe der Trennwand beträgt 200 cm einschl.
  15 cm Bodenfreiheit
- Füsse aus silbereloxiertem Aluminiumrohr
- Bodenbefestigungen werden mit trittfester Rosette abgedeckt
- Lichtecht
- Abriebfest
- Chemikalienbeständig
- Wasserfest/Nassraum geeignet
- alle Kanten sind mit silbereloxierten Aluminiumprofilen
  eingefasst oder mit einem Radius von 2 mm gerundet
- Über der Vorderfront verläuft durchgängig eine Frontstabilisator aus Aluminium

Breite:  ca 900 cm mit einer Tür
Öffnung:  ca 50 cm über die gesamte Höhe

Befestigung an einer festen Wänden und an einer Sanitär-Trennwand bzw. an zwei Sanitärtrennwänden

Angebotenes Fabrikat: '..................................'

zur Lieferung und betriebsfertigen Montage
Menge: 2,000 Stck
Voraussichtliche Abrechnungsmenge: 2,000

#### Abschnitt 1.11 Kernbohrungen

*Hinweis: Kernbohrungen Abflussleitungen*

**Ausführungsbeschreibung 18 Kernbohrungen Stahlbeton/Mauerwerk**
*Kernbohrungen Stahlbeton/mauerwerk*
in Stahlbetondecken- und Wänden herstellen einschließlich Gestellung von Geräten, Gerüsten sowie Wasserabsaugung und aller anfallenden Nebenarbeiten, Abtransport der sowie An- und Abfahrten. Die Bohrarbeiten
sind entsprechend dem Baufortschritt und auf Anweisung der Bauleitung auszuführen.
Einschließlich Schuttbeseitigung und Gestellung der erforderlichen Geräte
und Werkzeuge.

Dicke bis 240 mm

In den nachfolgenden Dimensionen:

**1.11.10 Kernbohrungen Stahlbeton bis 60mm**
*** gemäß Ausführungsbeschreibung 18
Menge: 1,000 Stck
Voraussichtliche Abrechnungsmenge: 1,000

**1.11.20 Kernbohrungen Stahlbeton bis 80mm**
*** gemäß Ausführungsbeschreibung 18
Menge: 23,000 Stck
Voraussichtliche Abrechnungsmenge: 23,000

**1.11.30 Kernbohrungen Stahlbeton bis 110mm**
*** gemäß Ausführungsbeschreibung 18
Menge: 21,000 Stck
Voraussichtliche Abrechnungsmenge: 21,000

**1.11.40 Kernbohrungen Stahlbeton bis 135mm**
*** gemäß Ausführungsbeschreibung 18
Menge: 7,000 Stck
Voraussichtliche Abrechnungsmenge: 7,000

*Hinweis: Kernbohrungen Trinkwasserleitungen*

**Ausführungsbeschreibung 19 Kernbohrungen Stahlbeton/Mauerwerk**
*Kernbohrungen Stahlbeton/Mauerwerk*
in Stahlbetondecken- und Wänden herstellen einschließlich Gestellung von Geräten, Gerüsten sowie Wasserabsaugung und aller anfallenden Nebenarbeiten, Abtransport der sowie An- und Abfahrten. Die Bohrarbeiten
sind entsprechend dem Baufortschritt und auf Anweisung der Bauleitung auszuführen.
Einschließlich Schuttbeseitigung und Gestellung der erforderlichen Geräte
und Werkzeuge.

Dicke bis 240 mm

In den nachfolgenden Dimensionen:

**1.11.50 Kernbohrungen Stahlbeton bis 65mm,s.w.v.**
*** gemäß Ausführungsbeschreibung 19
Menge: 23,000 Stck
Voraussichtliche Abrechnungsmenge: 23,000

**1.11.60 Kernbohrungen Stahlbeton bis 85mm,s.w.v.**
*** gemäß Ausführungsbeschreibung 19
Menge: 37,000 Stck
Voraussichtliche Abrechnungsmenge: 37,000

**1.11.70 Kernbohrungen Stahlbeton bis 105mm,s.w.v.**
*** gemäß Ausführungsbeschreibung 19
Menge: 6,000 Stck
Voraussichtliche Abrechnungsmenge: 6,000

**1.11.80 Kernbohrungen Stahlbeton bis 130mm,s.w.v.**
*** gemäß Ausführungsbeschreibung 19
Menge: 4,000 Stck
Voraussichtliche Abrechnungsmenge: 4,000

#### Abschnitt 1.12 Brandschutz

**Ausführungsbeschreibung 20 Rohrschott**
*Rohrschott*
Aufklappbares Rohrschott für brennbare Abflußrohre
bestehend aus dämmschichtbildendem Material für
Mauerwerk und Beton.
Feuerwiderstandsklasse R30, R60, R90 nach DIN4102
Teil 11.
Einsetzbar für Decken und Wände.

Lieferumfang
Montageanleitung, Kennzeichnungsschild,
Körperschalldämmung, Befestigungsmaterial.

Angebotenes Fabrikat: '..................................'

zur Lieferung und betriebsfertigen Montage

für folgende Dimensionen:

**1.12.10 Rohrschott DN 50**
*** gemäß Ausführungsbeschreibung 20
Rohrschott DN 50

zur Lieferung und betriebsfertigen Montage
Menge: 1,000 Stck
Voraussichtliche Abrechnungsmenge: 1,000
DIN276_18: 419

**1.12.20 Rohrschott DN 70**
*** gemäß Ausführungsbeschreibung 20
Rohrschott DN 70

zur Lieferung und betriebsfertigen Montage
Menge: 18,000 Stck
Voraussichtliche Abrechnungsmenge: 18,000
DIN276_18: 419

**1.12.30 Rohrschott DN 100**
*** gemäß Ausführungsbeschreibung 20
Rohrschott DN 100

zur Lieferung und betriebsfertigen Montage
Menge: 20,000 Stck
Voraussichtliche Abrechnungsmenge: 20,000
DIN276_18: 419

**1.12.40 Rohrschott DN 125**
*** gemäß Ausführungsbeschreibung 20
Rohrschott DN 125

zur Lieferung und betriebsfertigen Montage
Menge: 6,000 Stck
Voraussichtliche Abrechnungsmenge: 6,000
DIN276_18: 419

**Ausführungsbeschreibung 21 Brandschutzdurchführung Trinkwasser kalt**
*Brandschutzdurchführung Trinkwasser kalt*
Brandschutz-Rohrabschottung um nicht brennbare Versorgungsleitungen mit Isolierung;
Einbau in Massivwänden und Massivdecken
Ergänzende
Maßnahmen: Brandschutzabchottung
Feuerwiderstandsklasse: S 90
Material: Trägergewebematte mit aufschäumenden
  Material
Baustoffklasse: nicht brennbar nach DIN 4102-1

Angebotenes Fabrikat: '..................................'

zur Lieferung und betriebsfertigen Montage

für folgende Dimensionen:

**1.12.50 R 90-Rohrabschottung, Systemrohr DN 15**
*** gemäß Ausführungsbeschreibung 21
Rohrabschottung DN 15

für Rohr der Nennweite: DN 15
Rohraussendurchmesser: 18,0 mm
Dämmdicke:  21,0 mm
Kernbohrungsdurchmesser: 60 mm

zur Lieferung und betriebsfertigen Montage
Menge: 14,000 Stck
Voraussichtliche Abrechnungsmenge: 14,000

**1.12.60 R 90-Rohrabschottung, Systemrohr DN 25**
*** gemäß Ausführungsbeschreibung 21
R 90-Rohrabschottung, Systemrohr DN 25

Rohrabschottung
für Rohr der Nennweite: DN 25
Rohraussendurchmesser: 28,0 mm
Dämmdicke:  26,0 mm
Kernbohrungsdurchmesser: 80 mm

zur Lieferung und betriebsfertigen Montage
Menge: 3,000 Stck
Voraussichtliche Abrechnungsmenge: 3,000
DIN276_18: 419

**1.12.70 R 90-Rohrabschottung, Systemrohr DN 32**
*** gemäß Ausführungsbeschreibung 21
R 90-Rohrabschottung, Systemrohr DN 32

Rohrabschottung
für Rohr der Nennweite: DN 32
Rohraussendurchmesser: 35,0 mm
Dämmdicke:  22,5 mm
Kernbohrungsdurchmesser: 80 mm

zur Lieferung und betriebsfertigen Montage
Menge: 4,000 Stck
Voraussichtliche Abrechnungsmenge: 4,000
DIN276_18: 419

**1.12.80 R 90-Rohrabschottung, Systemrohr DN 40**
*** gemäß Ausführungsbeschreibung 21
Rohrabschottung DN 40

für Rohr der Nennweite: DN 40
Rohraussendurchmesser: 42,0 mm
Dämmdicke:  29,0 mm
Kernbohrungsdurchmesser: 100 mm

zur Lieferung und betriebsfertigen Montage
Menge: 2,000 Stck
Voraussichtliche Abrechnungsmenge: 2,000

**1.12.90 Brandschutzkitt**
Brandschutzkitt:
Ergänzende
Maßnahmen: Brandschutzabschottung
Feuerwiderstandsklasse: S 90
Material:  Kitt mit dämmschichtbildender Winkung

zum Verschluß der ggf. bestehenden Ringspalte zwischen Rohrschalen und Bauteileöffnungen
Lieferung in Kartuschen

Angebotenes Fabrikat: '..................................'

zur Lieferung und betriebsfertigen Montage
Menge: 1,000 Stck
Voraussichtliche Abrechnungsmenge: 1,000
DIN276_18: 419

**Ausführungsbeschreibung 22 Brandschutzdurchführung Trinkwasser warm und Zirkulation**
*Brandschutzdurchführung Trinkwasser warm und Zirkulation*
Rohrabschottung aus nicht brennbarer, kunstharzgebundener und druckfester Brandschutzschale aus Mineralwolle
für nicht brennbare Rohre.
Ergänzende
Maßnahmen: Brandschutzabschottung
Feuerwiderstandsklasse: S 90
Material: Mineralwolle
Baustoffklasse: nicht brennbar nach DIN 4102-1
Schmelzpunkt:< 1000°C nach DIN 4102-17
Rohdichte:> 150 kg/m²
einschl. Anschluß an die Folgedämmung

Angebotenes Fabrikat: '..................................'

zur Lieferung und betriebsfertiger Montage

für folgende Dimensionen:

**1.12.100 R 90-Rohrabschottung, Systemrohr DN 15**
*** gemäß Ausführungsbeschreibung 22
R 90-Rohrabschottung, Systemrohr DN 15

Rohrabschottung
für Rohr der Nennweite: DN 15
Rohraussendurchmesser: 18,0 mm
Dämmdicke:  21,0 mm
Kernbohrungsdurchmesser: 60 mm

zur Lieferung und betriebsfertigen Montage
Menge: 20,000 Stck
Voraussichtliche Abrechnungsmenge: 20,000

**1.12.110 R 90-Rohrabschottung, Systemrohr DN 20**
*** gemäß Ausführungsbeschreibung 22
R 90-Rohrabschottung, Systemrohr DN 20

Rohrabschottung
für Rohr der Nennweite: DN 20
Rohraussendurchmesser: 22,0 mm
Dämmdicke:  19,0 mm
Kernbohrungsdurchmesser: 60 mm

zur Lieferung und betriebsfertigen Montage
Menge: 8,000 Stck
Voraussichtliche Abrechnungsmenge: 8,000

**1.12.120 R 90-Rohrabschottung, Systemrohr DN 25**
*** gemäß Ausführungsbeschreibung 22
R 90-Rohrabschottung, Systemrohr DN 25

Rohrabschottung
für Rohr der Nennweite: DN 25
Rohraussendurchmesser: 28,0 mm
Dämmdicke:  26,0 mm
Kernbohrungsdurchmesser: 80 mm

zur Lieferung und betriebsfertigen Montage
Menge: 9,000 Stck
Voraussichtliche Abrechnungsmenge: 9,000

**1.12.130 R 90-Rohrabschottung, Systemrohr DN 32**
*** gemäß Ausführungsbeschreibung 22
R 90-Rohrabschottung, Systemrohr DN 32

Rohrabschottung
für Rohr der Nennweite: DN 32
Rohraussendurchmesser: 35,0 mm
Dämmdicke:  22,5 mm
Kernbohrungsdurchmesser: 80 mm

zur Lieferung und betriebsfertigen Montage
Menge: 2,000 Stck
Voraussichtliche Abrechnungsmenge: 2,000

**1.12.140 Brandschutzkitt**
Brandschutzkitt:
Ergänzende
Maßnahmen: Brandschutzabschottung
Feuerwiderstandsklasse: S 90
Material:  Kitt mit dämmschichtbildender Winkung

zum Verschluß der ggf. bestehenden Ringspalte zwischen Rohrschalen und Bauteileöffnungen
Lieferung in Kartuschen

Angebotenes Fabrikat: '..................................'

zur Lieferung und betriebsfertigen Montage
Menge: 2,000 Stck
Voraussichtliche Abrechnungsmenge: 2,000
DIN276_18: 419

#### Abschnitt 1.13 Dämmung

**Ausführungsbeschreibung 23 Dämmschlauch für Abflußrohr**
*Dämmschlauch für Abflußrohr*
Dämmschlauch aus geschäumten Kunststoff für alle gängigen Abwasserrrohrmaterialien
Wärmeleitgruppe: 0,4040 W/mK
Dämmschichtdicke: 40 mm

Anforderungen
Montage:  Im Gebäude
Montagehöhe:  ca. + 4,0 m über OKFB

einschl. Form- und Verbindungsstücke

Angebotenes Fabrikat: '..................................'

für folgende Dimensionen:

**1.13.10 Dämmschlauch für Abflußrohr DN 50**
*** gemäß Ausführungsbeschreibung 23
Dämmschlauch für Abflußrohr DN 50

zur Lieferung und betriebsfertigen Montage
Menge: 122,000 m
Voraussichtliche Abrechnungsmenge: 122,000
DIN276_18: 419

**1.13.20 Dämmschlauch für Auflußrohr DN 70**
*** gemäß Ausführungsbeschreibung 23
Dämmschlauch für Abflußrohr DN 70

zur Lieferung und betriebsfertigen Montage
Menge: 169,000 m
Voraussichtliche Abrechnungsmenge: 169,000
DIN276_18: 419

**1.13.30 Dämmschlauch für Abflußrohr DN 100**
*** gemäß Ausführungsbeschreibung 23
Dämmschlauch für Abflußrohr DN100

zur Lieferung und betriebsfertigen Montage
Menge: 144,000 m
Voraussichtliche Abrechnungsmenge: 144,000
DIN276_18: 419

**1.13.40 Dämmschlauch für Abflußrohr DN 125**
*** gemäß Ausführungsbeschreibung 23
Dämmschlauch für Abflußrohr DN 125

zur Lieferung und betriebsfertigen Montage
Menge: 31,000 m
Voraussichtliche Abrechnungsmenge: 31,000
DIN276_18: 419

**Ausführungsbeschreibung 24 Diffusionsdichte Dämmung am Entlüftungsrohr**
*Diffusionsdichte Dämmung am Entlüftungsrohr*
Dämmung an Rohrleitungen mit hochflexiblem,
halogenfreiem Schaumstoff auf Basis synthetischen
Kautschuks mit geschlossenzelliger Materialstruktur.

Die Dämmung wird beim Herstellungsprozess ohne halogenierte Treibmittel aufgeschäumt und erfüllt die Anforderungen an das nachhaltige Bauen z.B. das DGNB Kriterium ENV 1.2 - Risiken für die lokale Umwelt (Version 2018) gem. QS4.
Die Dämmung gilt auch von der Rezepturzusammenstellung
als halogenfrei nach DIN VDE 0472-815.

Synthetischer Kautschuk mit Umwelt-Produktdeklaration
Typ III (Environmental Product Declaration, EPD)

Die Typ III-Umwelt-Produktdeklarationen (EPD) bilden die
Datengrundlage für die ökologische Gebäudebewertung
nach DIN EN 15978 Nachhaltigkeit von Bauwerken - Bewertung der umweltbezogenen Qualität von Gebäuden - Berechnungsmethode.
Umwelt-Produktdeklarationen basieren auf internationalen Normen ISO 14025; ISO 14040ff) - sowie der Europäischen
DIN EN 15804 und sind deshalb international abgestimmt.
Sie sind als Nachweis für Umweltansprüche in der öffentlichen Beschaffung geeignet.

Verarbeitung

Alle Nähte sind mit dem passenden Kleber fachgerecht zu verschließen. Zusätzlich ca. alle 2 m ein Plattenende auf das Rohr kleben (Abschottungsverklebung).

Besonders zu beachten:

Der Korrosionsschutz und die Befestigung der Rohrleitungen gehören nicht in das Gewerk Dämmarbeiten. Für die Beurteilung des Arbeitsumfangs, der Verträglichkeit u. ä. ist es jedoch wichtig, dass die relevanten Einzelheiten in den technischen Vorbemerkungen Dämmarbeiten beschrieben sind.

Dampfdiffusionsdichte Dämmung vollflächig auf den Rohren verklebt, Stöße ver- und überklebt.
Dämmstärke auf Dämmschichtanforderung und den Rohrdurchmesser abgestimmt
mit verzinktem Bindedraht befestigt

Anforderungen
Montage:  im Gebäude
Montagehöhe:  ca. + 4,0 m über OKFB

Zusätzliche Anforderungen:
Die ordnungsgemäße Ausführung ist vom Ersteller der Dämmarbeiten ist nach Abschluss der Arbeiten zu bescheinigen (Unternehmererklärung nach § 96 GEG / § 26a EnEV).

Einschliesslich aller lieferbaren Form- und Verbindungsstücke.

Dämmschichtdicke: 9 mm

Angebotenes Fabrikat: '..................................'

**1.13.50 Diffusionsdichte Dämmung am Entlüftungsrohr DN 70**
*** gemäß Ausführungsbeschreibung 24
Diffusionsdichte Dämmung am Entlüftungsrohr DN 70

zur Lieferung und betriebsfertigen Montage
Menge: 2,000 m
Voraussichtliche Abrechnungsmenge: 2,000
DIN276_18: 419

**1.13.60 Diffusionsdichte Dämmung am Entlüftungsrohr DN 100**
*** gemäß Ausführungsbeschreibung 24
Diffusionsdichte Dämmung am Entlüftungsrohr DN100

zur Lieferung und betriebsfertigen Montage
Menge: 2,000 m
Voraussichtliche Abrechnungsmenge: 2,000
DIN276_18: 419

**1.13.70 Diffusionsdichte Dämmung am Entlüftungsrohr DN 125**
*** gemäß Ausführungsbeschreibung 24
Diffusionsdichte Dämmung am Entlüftungsrohr DN125

zur Lieferung und betriebsfertigen Montage
Menge: 8,000 m
Voraussichtliche Abrechnungsmenge: 8,000
DIN276_18: 419

*Hinweis: Dämmung Trinkwasser kalt*

**Ausführungsbeschreibung 25 Diffusionsdichte Dämmung am Trinkwasserrohr kalt**
*Diffusionsdichte Dämmung am Trinkwasserrohr kalt*
Dämmung an Rohrleitungen mit hochflexiblem,
halogenfreiem Schaumstoff auf Basis synthetischen
Kautschuks mit geschlossenzelliger Materialstruktur.

Die Dämmung wird beim Herstellungsprozess ohne halogenierte Treibmittel aufgeschäumt und erfüllt die Anforderungen an das nachhaltige Bauen z.B. das DGNB Kriterium ENV 1.2 - Risiken für die lokale Umwelt (Version 2018) gem. QS4.
Die Dämmung gilt auch von der Rezepturzusammenstellung
als halogenfrei nach DIN VDE 0472-815.

Synthetischer Kautschuk mit Umwelt-Produktdeklaration
Typ III (Environmental Product Declaration, EPD)

Die Typ III-Umwelt-Produktdeklarationen (EPD) bilden die
Datengrundlage für die ökologische Gebäudebewertung
nach DIN EN 15978 Nachhaltigkeit von Bauwerken - Bewertung der umweltbezogenen Qualität von Gebäuden - Berechnungsmethode.
Umwelt-Produktdeklarationen basieren auf internationalen Normen ISO 14025; ISO 14040ff) - sowie der Europäischen
DIN EN 15804 und sind deshalb international abgestimmt.
Sie sind als Nachweis für Umweltansprüche in der öffentlichen Beschaffung geeignet.

Verarbeitung

Alle Nähte sind mit dem passenden Kleber fachgerecht zu verschließen. Zusätzlich ca. alle 2 m ein Plattenende auf das Rohr kleben (Abschottungsverklebung).

Besonders zu beachten:

Der Korrosionsschutz und die Befestigung der Rohrleitungen gehören nicht in das Gewerk Dämmarbeiten. Für die Beurteilung des Arbeitsumfangs, der Verträglichkeit u. ä. ist es jedoch wichtig, dass die relevanten Einzelheiten in den technischen Vorbemerkungen Dämmarbeiten beschrieben sind.

Dampfdiffusionsdichte Dämmung vollflächig auf den Rohren verklebt, Stöße ver- und überklebt.
Dämmstärke auf Dämmschichtanforderung und den Rohrdurchmesser abgestimmt
mit verzinktem Bindedraht befestigt

Anforderungen
Montage:  im Gebäude
Montagehöhe:  ca. + 4,0 m über OKFB

Zusätzliche Anforderungen:
Die ordnungsgemäße Ausführung ist vom Ersteller der Dämmarbeiten ist nach Abschluss der Arbeiten zu bescheinigen (Unternehmererklärung nach § 96 GEG / § 26a EnEV).

Einschliesslich aller lieferbaren Form- und Verbindungsstücke.

Dämmschichtdicke: 100% mm

Angebotenes Fabrikat: '..................................'

**1.13.80 Diffusionsdichte Dämmung DN 32**
*** gemäß Ausführungsbeschreibung 25
zur Lieferung und betriebsfertigen Montage
Menge: 17,000 m
Voraussichtliche Abrechnungsmenge: 17,000

**1.13.90 Diffusionsdichte Dämmung DN 25**
*** gemäß Ausführungsbeschreibung 25
zur Lieferung und betriebsfertigen Montage
Menge: 3,000 m
Voraussichtliche Abrechnungsmenge: 3,000

**1.13.100 Diffusionsdichte Dämmung DN 20**
*** gemäß Ausführungsbeschreibung 25
zur Lieferung und betriebsfertigen Montage
Menge: 391,000 m
Voraussichtliche Abrechnungsmenge: 391,000

**1.13.110 Diffusionsdichte Dämmung DN 15**
*** gemäß Ausführungsbeschreibung 25
zur Lieferung und betriebsfertigen Montage
Menge: 13,000 m
Voraussichtliche Abrechnungsmenge: 13,000

**1.13.120 Diffusionsdichte Dämmung DN 12**
*** gemäß Ausführungsbeschreibung 25
zur Lieferung und betriebsfertigen Montage
Menge: 45,000 m
Voraussichtliche Abrechnungsmenge: 45,000

**Ausführungsbeschreibung 26 Diffusionsdichte Dämmung am Trinkwasserrohr kalt mit Folienmantel**
*Diffusionsdichte Dämmung am Trinkwasserrohr kalt mit Folienmantel*
Dämmung an Rohrleitungen mit hochflexiblem,
halogenfreiem Schaumstoff auf Basis synthetischen
Kautschuks mit geschlossenzelliger Materialstruktur.

Die Dämmung wird beim Herstellungsprozess ohne halogenierte Treibmittel aufgeschäumt und erfüllt die Anforderungen an das nachhaltige Bauen z.B. das DGNB Kriterium ENV 1.2 - Risiken für die lokale Umwelt (Version 2018) gem. QS4.
Die Dämmung gilt auch von der Rezepturzusammenstellung
als halogenfrei nach DIN VDE 0472-815.

Synthetischer Kautschuk mit Umwelt-Produktdeklaration
Typ III (Environmental Product Declaration, EPD)

Die Typ III-Umwelt-Produktdeklarationen (EPD) bilden die
Datengrundlage für die ökologische Gebäudebewertung
nach DIN EN 15978 Nachhaltigkeit von Bauwerken - Bewertung der umweltbezogenen Qualität von Gebäuden - Berechnungsmethode.
Umwelt-Produktdeklarationen basieren auf internationalen Normen ISO 14025; ISO 14040ff) - sowie der Europäischen
DIN EN 15804 und sind deshalb international abgestimmt.
Sie sind als Nachweis für Umweltansprüche in der öffentlichen Beschaffung geeignet.

Verarbeitung

Alle Nähte sind mit dem passenden Kleber fachgerecht zu verschließen. Zusätzlich ca. alle 2 m ein Plattenende auf das Rohr kleben (Abschottungsverklebung).

Besonders zu beachten:

Der Korrosionsschutz und die Befestigung der Rohrleitungen gehören nicht in das Gewerk Dämmarbeiten. Für die Beurteilung des Arbeitsumfangs, der Verträglichkeit u. ä. ist es jedoch wichtig, dass die relevanten Einzelheiten in den technischen Vorbemerkungen Dämmarbeiten beschrieben sind.

Dampfdiffusionsdichte Dämmung vollflächig auf den Rohren verklebt, Stöße ver- und überklebt.
Dämmstärke auf Dämmschichtanforderung und den Rohrdurchmesser abgestimmt
mit verzinktem Bindedraht befestigt, darüber ein Folienmantel

Anforderungen
Montage:  im Gebäude
Montagehöhe:  ca. + 4,0 m über OKFB

Zusätzliche Anforderungen:
Die ordnungsgemäße Ausführung ist vom Ersteller der Dämmarbeiten ist nach Abschluss der Arbeiten zu bescheinigen (Unternehmererklärung nach § 96 GEG / § 26a EnEV).

Einschliesslich aller lieferbaren Form- und Verbindungsstücke.

Dämmschichtdicke: 100% mm

Angebotenes Fabrikat: '..................................'

**1.13.130 Diffusionsdichte Dämmung mit Folienmantel DN 40**
*** gemäß Ausführungsbeschreibung 26
zur Lieferung und betriebsfertigen Montage
Menge: 8,000 m
Voraussichtliche Abrechnungsmenge: 8,000

**1.13.140 Diffusionsdichte Dämmung mit Folienmantel DN 32**
*** gemäß Ausführungsbeschreibung 26
zur Lieferung und betriebsfertigen Montage
Menge: 17,000 m
Voraussichtliche Abrechnungsmenge: 17,000

**1.13.150 Diffusionsdichte Dämmung mit Folienmantel DN 25**
*** gemäß Ausführungsbeschreibung 26
zur Lieferung und betriebsfertigen Montage
Menge: 28,000 m
Voraussichtliche Abrechnungsmenge: 28,000

**Ausführungsbeschreibung 27 Dämmung Mineralwolle diffussionsdicht mit Folienmantel**
*Dämmung Mineralwolle diffusionsdicht mit Folienmantel*
Dämmung Mineralwolle diffusionsdicht mit Folienmantel

Dämmung von Trinkwasserleitungen
Baustoffklasse:

A2L - s1, d0 nach DIN 13501-1
Schmelzpunkt:> 1000 °C nach DIN 4102-17

Wärmeleitfähigkeit:
0 °C = 0,032 W/(m∙K) nach EN ISO 8497

Oberfläche:
Aluminiumfolie mit engmaschiger Glasfasergitternetzverstärkung

Voraussetzungen:
Die Voraussetzungen für Dämmarbeiten gemäß DIN 4140
sind zu beachten.

Anforderungen an den Korrosionsschutz der Rohrleitung
gemäß AGI-Q 151 wurden überprüft.

Die notwendigen Korrosionsschutzarbeiten sind abgeschlossen.

Befestigung der Rohrleitungen mit nichtbrennbaren Kälterohrabhängern - Rohrabhänger Steinwolledämmkern
mit einer engmaschigen glasfasergitternetzverstärkten Aluminiumfolie ummantelt und einer außen um den Dämmkern angeordneten Rohrtragschelle.

Die Anlage ist während der Dämmarbeiten außer Betrieb und frei von Kondensat.

Einbau:
Entsprechend den Verarbeitungsrichtlinien des Herstellers.

Die Ausführung erfolgt durch ein vom Systemhersteller geschultes und zertifiziertes Unternehmen.

Anwendungsbereich:
Dämmung für Trinkwasserleitungen kalt
nach DIN 1988-200:2012-05 Tab. 8 Zeile 3

Bedingungen bei Betrieb:
Umgebungstemperatur > 25 °C
Relative Luftfeuchte ≤ 60 % / 80%1)
Medium-Temperatur ≥ 8 °C
Die Dämmstärken der Rohrummantelungen sowie der Kälterohrabhänger sind für die Bedingungen bei Kältebetrieb (Tauwasserschutz) und unter Berücksichtigung der weiteren zusätzlichen Anforderungen (z. B. unzulässige Trinkwassererwärmung) zu bestimmen.

Im Abstand von 3 - 4 m entlang dem Rohrleitungsverlauf sind Abschottungsverklebungen zu erstellen.

Sämtliche Durchdringungen der Aluminiumummantelung (z.B. an Ventilschaften, Messgeräten, Fixpunkt, Einschweißungen) sowie alle Endstellen und Abschlüsse sind mit geeigneten, für das Dämmsystem zugelassenen Dichtbändern diffusionsdicht abzukleben.
Über der Dämmung ist ein Folienmantel anzubringen

zur Lieferung und betriebsfertigen Montage

**1.13.160 Diffusionsdichte Dämmung 100% DN 40; Folienmantel**
*** gemäß Ausführungsbeschreibung 27
Diffusionsdichte Dämmung 100%
Nennweite DN 40
Rohraußendurchmesser: 42 mm
Dämmstärke:  40 mm

zur Lieferung und betriebsfertigen Montage.
Menge: 15,000 m
Voraussichtliche Abrechnungsmenge: 15,000

**1.13.170 Diffusionsdichte Dämmung 100% DN 32; Folienmantel**
*** gemäß Ausführungsbeschreibung 27
Diffusionsdichte Dämmung 100%
Nennweite DN 32
Rohraußendurchmesser: 35 mm
Dämmstärke:  30 mm

zur Lieferung und betriebsfertigen Montage.
Menge: 2,000 m
Voraussichtliche Abrechnungsmenge: 2,000

**1.13.180 Diffusionsdichte Dämmung 100% DN 25; Folienmantel**
*** gemäß Ausführungsbeschreibung 27
Diffusionsdichte Dämmung 100%
Nennweite DN 25
Rohraußendurchmesser: 28 mm
Dämmstärke:  30 mm

zur Lieferung und betriebsfertigen Montage.
Menge: 27,000 m
Voraussichtliche Abrechnungsmenge: 27,000

**1.13.190 Diffusionsdichte Dämmung 100% DN 15; Folienmantel**
*** gemäß Ausführungsbeschreibung 27
Diffusionsdichte Dämmung 100%
Nennweite DN 15
Rohraußendurchmesser: 18 mm
Dämmstärke:  20 mm

zur Lieferung und betriebsfertigen Montage.
Menge: 20,000 m
Voraussichtliche Abrechnungsmenge: 20,000

**1.13.200 Diffusionsdichte Dämmung 100% DN 12; Folienmantel**
*** gemäß Ausführungsbeschreibung 27
Diffusionsdichte Dämmung 100% Nennweite DN 12
Rohraußendurchmesser: 15 mm
Dämmstärke:  20 mm

zur Lieferung und betriebsfertigen Montage.
Menge: 8,000 m
Voraussichtliche Abrechnungsmenge: 8,000

*Hinweis: Dämmung Trinwasser warm*

**Ausführungsbeschreibung 28 Dämmschale alukaschiert**
*Dämmschale alukaschiert*
Dämmschale aus Steinwolle für Edelstahlrohr, mit Alu-Kaschierung und selbstklebender Überlappung, einseitig aufgeschlitzt
Dämmschichtdicke: 100%
Wärmeleitgruppe: 0,035 W/(mK)
Baustoffklasse: Euroclass A2L

Anforderungen
Montage:  Im Gebäude
Montagehöhe:  ca. + 4,0 m über OKFB

einschl. Form- und Verbindungsstücke

Angebotenes Fabrikat: '..................................'

zur Lieferung und betriebsfertigen Montage

für folgende Dimensionen:

**1.13.210 Wärmedämmung DN 12; alukaschiert**
*** gemäß Ausführungsbeschreibung 28
Wärmedämmung DN 12; alukaschiert

Wärmedämmung DN 12
Rohraußendurchmesser: 15 bzw.16 mm
Dämmstärke:  20 mm

zur Lieferung und betriebsfertigen Montage
Menge: 79,000 lfdm
Voraussichtliche Abrechnungsmenge: 79,000
DIN276_18: 419

**1.13.220 Wärmedämmung DN 15; alukaschiert**
*** gemäß Ausführungsbeschreibung 28
Wärmedämmung DN 15; alukaschiert

Wärmedämmung DN 15
Rohraußendurchmesser: 18 bzw. 20 mm
Dämmstärke:  20 mm

zur Lieferung und betriebsfertigen Montage
Menge: 265,000 lfdm
Voraussichtliche Abrechnungsmenge: 265,000
DIN276_18: 419

**1.13.230 Wärmedämmung DN 20; alukaschiert**
*** gemäß Ausführungsbeschreibung 28
Wärmedämmung DN 20; alukaschiert

Wärmedämmung DN 20
Rohraußendurchmesser: 22 bzw. 26 mm
Dämmstärke:  20 mm

zur Lieferung und betriebsfertigen Montage
Menge: 26,000 lfdm
Voraussichtliche Abrechnungsmenge: 26,000
DIN276_18: 419

**Ausführungsbeschreibung 29 Dämmschale Folienmantel**
*Dämmschale Folienmantel*
Dämmschale aus Steinwolle für Edelstahlrohr, mit Alu-Kaschierung und selbstklebender Überlappung, einseitig aufgeschlitzt. Darüber ein Mantel aus PVC-Folie
Dämmschichtdicke: 100%
Wärmeleitgruppe: 0,035 W/(mK)
Baustoffklasse: Euroclass A2L

Anforderungen
Montage:  Im Gebäude
Montagehöhe:  ca. + 4,0 m über OKFB

einschl. Form- und Verbindungsstücke

Angebotenes Fabrikat: '..................................'

zur Lierferung und betriebsfertigen Montage

für folgende Dimensionen:

**1.13.240 Wärmedämmung DN 12; PVC-Folie**
*** gemäß Ausführungsbeschreibung 29
Wärmedämmung DN 12; PVC-Folie

Wärmedämmung DN 12
Rohraußendurchmesser: 15 bzw. 16 mm
Dämmstärke:  20 mm

zur Lieferung und betriebsfertigen Montage
Menge: 45,000 lfdm
Voraussichtliche Abrechnungsmenge: 45,000
DIN276_18: 419

**1.13.250 Wärmedämmung DN 15; PVC-Folie**
*** gemäß Ausführungsbeschreibung 29
Wärmedämmung DN 15; PVC-Folie

Wärmedämmung DN 15
Rohraußendurchmesser: 18 bzw. 20 mm
Dämmstärke:  20 mm

zur Lieferung und betriebsfertigen Montage
Menge: 33,000 lfdm
Voraussichtliche Abrechnungsmenge: 33,000
DIN276_18: 419

**1.13.260 Wärmedämmung DN 20; PVC-Folie**
*** gemäß Ausführungsbeschreibung 29
Wärmedämmung DN 20; PVC-Folie

Wärmedämmung DN 20
Rohraußendurchmesser: 22 bw. 26 mm
Dämmstärke:  20 mm

zur Lieferung und betriebsfertigen Montage
Menge: 80,000 lfdm
Voraussichtliche Abrechnungsmenge: 80,000
DIN276_18: 419

**1.13.270 Wärmedämmung DN 25; PVC-Folie**
*** gemäß Ausführungsbeschreibung 29
Wärmedämmung DN 65; PVC-Folie

Wärmedämmung DN 65
Rohraußendurchmesser: 76 mm
Dämmstärke:  80 mm

zur Lieferung und betriebsfertigen Montage
Menge: 64,000 lfdm
Voraussichtliche Abrechnungsmenge: 64,000
DIN276_18: 419

#### Abschnitt 1.14 Inbetriebnahme

**1.14.10 Inbetriebnahme**
*** Pauschalposition
Inbetriebnahme

Inbetriebnahme der Wasserversorgungsanlagen, Überprüfung der Sicherungseinrichtungen, Rückflussverhinderer, Sicherheitsventile, usw.
Detaillierte Protokollierung für jedes Bauteil,
Aufnahme und Dokumentation der gemessenen Temperaturen, Einstellwerte und Drücke.
Abnahme unter Betriebsbedingungen sowie Übergabe nach mängelfreier Abnahme einschließlich Prüf- und Abnahmeprotokoll.
Menge: 1,000 psch
Voraussichtliche Abrechnungsmenge: 1,000
DIN276_18: 419

**1.14.20 Mikrobiologische Trinkwasseruntersuchung**
*** Pauschalposition
Mikrobiologische Trinkwasseruntersuchung

jeder Entnahmestelle.
Probenahme an der Entnahmestelle gemäß DIN 38402 A14 und mikrobiologische Untersuchung folgender Parameter:

Coliforme Bakterien:  (EN 9308-1)
Escherichia Coll  (EN 9308-1)
Enterokokken  (EN 7899-2)
Legionellen
Legionellen Koloniezahl 22 °C(DIN 38410 K5)
Legionellen Koloniezahl 36 °C(DIN 38410 K5)
Pseudomonas aeruginosa(EN 12780)

Die Untersuchung ist durch einen Bericht zu dokumentieren.
Des Weiteren sind die Entnahmestellen in den Grundrissen zu kennzeichnen und dem Bericht beizulegen.
Die Wasserproben dürfen gemäß der Trinkwasserverordnung und unter seuchenhygienischen Aspekten nicht zu beanstanden sein, da von diesen Wasserproben die Inbetriebnahme abhängig gemacht wird.
Menge: 1,000 psch
Voraussichtliche Abrechnungsmenge: 1,000
DIN276_18: 419

**1.14.30 Spülen der Trinkwasseranlage**
*** Pauschalposition
Spülen der Trinkwasseranlage

Spülen der gesamten Trinkwasseranlage vor Inbetriebnahme und Beprobung der Trinkwasseranlage
Menge: 1,000 psch
Voraussichtliche Abrechnungsmenge: 1,000
DIN276_18: 419

### Bereich 2 Heizung

#### Abschnitt 2.1 Demontagearbeiten

*Hinweis: Demontage und eigentümerische Übernahme*
Demontage und eigentümerische Übernahme

vorhandener Heizkörper einschließlich Ventile, Armaturen, Rohrleitungen und Dämmung.

Nachfolgend beschriebene Demontagen werden gemäß Angabe der örtlichen Bauleitung durchgeführt.

Nachfolgend beschriebene Demontagen verstehen sich einschl. aller erforderlichen Nebenleistungen, die zur fachgerechten Ausführung der entsprechenden Arbeiten erforderlich sind wie Trennung der unterschiedlichen Materialien, Abtransport, Entsorgung gemäß der gültigen Vorschriften, schriftliche Nachweise über die fachgerechte Entsorgung der einzelnen Stoffe, Materialien u.s.w..

Medienleitungen, die für die Neumontage nicht mehr benötigt werden und nicht demontiert werden, werden vom System getrennt, dauerhaft und dicht verschlossen.

Medienleitungen, die für die Neumontage benötigt werden, werden so vom System getrennt, dass der Anschluss neuer Medienleitungen problemlos möglich ist.

Anschlüsse an Medienleitungen, die für die Neumontage benötigt werden, werden während der Bauphase so geschützt, dass Beschädigungen und Verunreinigungen vermieden werden.

Im Wesentlichen bestehend aus:

123 Stck. Heizkörper inkl. Ventile
700 m  Rohrleitungen DN 10-65 einschließlich Dämmung

**2.1.10 Entleeren der Heizungsanlage**
*** Pauschalposition
Entleeren der kompletten Heizungsanlage im gesamten Gebäude
Inhalt der Heizungsanlage:  2000  ltr.
Menge: 1,000 psch
Voraussichtliche Abrechnungsmenge: 1,000

**2.1.20 Demontage des Heizungsverteilers und der Armaturen**
*** Pauschalposition
Demontage des Heizungsverteiler im Technikraum im
Kellergeschoss des Gebäudes.
Es handelt sich hierbei um einen Vorlaufvertieler und einen Rücklaufsammler für jeweils drei Heizgruppen.

Der Verteiler ist kellergeschweißt, mit Mineralwolle und einem  Mantel aus verzinktem Blech isoliert.

Die drei Heiz-, bzw. Regelgruppen bestehen aus Absperrventilen, Umwälzpumpen,  Beimischventilen, Rückschlagklappen, etc.
Der Verteiler ist mit den dazugehörigen Pumpen, Ventilen und Armaturen zu demontieren, und einschl. der Mineralwolledämmung  durch den Kellerausgang im Kellergeschoss aus dem Gebäude zu bringen und zum Parkplatz zu transportieren.
Bei der Demontage und Entsorgung der Dämmung ist auf die persönliche Schutzausrüstung zu achten (Asbest !!!)
Die Dämmung ist in verschlossenen Big-Packs abzutransportieren.
Von dort ist der Heizungsverteiler abzutransportieren und fachgerecht zu Entsorgen.
Der Höhenunterschied beträgt 18 Stufen und der Transportweg bis zum Parkplatz beträgt 20 m.
Der Verteiler und die dazugehörigen Komponenten gehen in das Eigentum des Auftragnehmers über.
Er hat den Nachweis über eine fachgerechte Entsorgung zu erbringen.
Menge: 1,000 psch
Voraussichtliche Abrechnungsmenge: 1,000

**2.1.30 Demontage des Warmwasserspeichers**
*** Pauschalposition
Demontage des Warmwasserspeichers (300 Liter) im Technikraum im Kellergeschoss des Gebäudes.
einschl. Isolierung.

Der Warmwasserspeicher ist mit den dazugehörigen Pumpen, Ventilen und Armaturen zu demontieren, und einschl. der Dämmung  durch den Kellerausgang im Kellergeschoss aus dem Gebäude zu bringen und zum Parkplatz zu transportieren.
Von dort ist der Warmwasserspeicher einschl. Isolierung abzutransportieren und fachgerecht zu Entsorgen.
Der Höhenunterschied beträgt 18 Stufen und der Transportweg bis zum Parkplatz beträgt 20 m.
Der Warmwasserspeicher und die dazugehörigen Komponenten gehen in das Eigentum des Auftragnehmers über
Er hat den Nachweis über eine fachgerechte Entsorgung zu erbringen.
Menge: 1,000 psch
Voraussichtliche Abrechnungsmenge: 1,000

**2.1.40 Demontage von Stahlradiatoren**
*** Pauschalposition
Demontage des Stahlradiatoren (123 Stück) im
gesammten Gebäude.

Die Radiatoren sind einschl. der dazugehörigen Komponenten zu demontieren, audem Gebäude zum Parkplatz zu transportieren, von dort abzu transportieren und Entsorgen.

Der Transportweg vom Gebäude zum Parkplatz beträgt
20 m.

Dir Radiatoren und die dazugehörigen Komponenten gehen in das Eigentum des Auftragnehmers über.
Er hat den Nachweis über eine fachgerechte Entsorgung zu erbringen.
Menge: 1,000 psch
Voraussichtliche Abrechnungsmenge: 1,000

**2.1.50 Demontage von Rohrleitungen und von Dämmung**
*** Pauschalposition
Demontage von Heizungsrohrleitungen einschl. Formstücken und Dämmunng aus dem kompletten Gebäude.

Es handelt sich hierbei um Rohrleitungen aus Schwarzem geschweißtem Rohr einschl. einer Dämmung aus Mineralwolle teilweise mit einem Folienmantel.

Es handelt sich um ca.700 m Rohrleitung in den Dimensionen
DN 15 - DN 65.

Die Rohrleitung mit den dazugehörigen Formstücken, den Schellenaufhängungen und der Dämmung ist zu demontieren und durch den Haupteingang im Erdgeschoss aus dem Gebäude zu bringen und zum Parkplatz zu transportieren.

Bei der Demontage und Entsorgung der Dämmung ist auf die persönliche Schutzausrüstung zu achten (Asbest !!!)
Die Dämmung ist in verschlossenen Big-Packs abzutransportieren.

Von dort isind die Rohrleitungen mit der Dämmung abzutransportieren und fachgerecht zu Entsorgen.
Der Transportweg bis zum Parkplatz beträgt 20 m.
Die Rohrleitung und die dazugehörigen Dämmung gehen in
das Eigentum des Auftragnehmers über.
Er hat den Nachweis über eine fachgerechte Entsorgung zu erbringen.
Menge: 1,000 psch
Voraussichtliche Abrechnungsmenge: 1,000

#### Abschnitt 2.2 Wärmeübergabe und Zubehör

**2.2.10 Wärmetauscher**
Wärmetauscher

gelöteter eingängiger Plattenwärmetauscher aus Edelstahl (1.4404) mit Kupferlot vakuum-verlötet. Größen R..B-14 bis R..B-110 mit Gewindeanschluss, R..B-235 mit DIN Flanschanschluss.Zulassung gemäß Richtlinie für Druckgeräte 2014/68/EU. Mit CE Kennzeichen.

Plattenanzahl:  50
Plattenstärke:  0.300000 mm
Inhalt Primärseite (k2/k3): 2.20 l
Inhalt Sekundärseite (k4/k1): 2.20 l
Plattenmaterial:  AISI 316L
Dichtungsmaterial:  Kupfer
Max. zul. Betriebstemperatur: 230 °C
Max. Spreizung primär/sekundär: 100 K
Max. zul. Betriebsüberdruck: 30 bar
Anschluss :  AG 1 1/4"
Anschlussmaterial:  AISI 316L
Anschlussvariante:  Rohr mit Gewinde
Max. Höhe:  538 mm
Höhe k2-k3/k4-k1:  480 mm
Breite:  123 mm
Breite Primär-Sekundär: 68 mm
Tiefe:  128 mm
Gewicht:  13.55 kg

Leistung:  110 kW
Eintrittstemp. k2/k3:  50°C
Austrittstemp. k2/k3:  70°C
Eintrittstemp. k1/k4:  75°C
Austrittstemp. k1/k4:  55°C
Flüssigkeit k2/k3:  Wasser
Flüssigkeit k1/k4:  Wasser

Angebotenes Fabrikat: '..................................'

zur Lieferung und betriebsfertigen Montage
Menge: 1,000 Stck
Voraussichtliche Abrechnungsmenge: 1,000

**2.2.20 Anschweißende**
Anschweißende

Anschlussverschraubung mit Stahlanschweißende und Messingüberwurfmutter im Set (2 Stück) zur bauseitigen Montage.

Dichtungsmaterial:  EPDM
Gehäusewerkstoff:  Stahl C22.8N
Anschluss Eintritt:  G 1 1/4"
Durchmesser:  34 mm
Tiefe:  40 mm
Gewicht:  0.30 kg

Angebotenes Fabrikat: '..................................'

zur Lieferung und betriebsfertigen Montage
Menge: 2,000 Satz
Voraussichtliche Abrechnungsmenge: 2,000

**2.2.30 Isolierung-Wärmetauscher**
Isolierung-Wärmetauscher

Wärmedämmung bestehend aus vier stabilen, einfach montierbaren EPP Schalenelementen in Verbindung mit Rahmenelementen zur optimalen Anpassung der Plattenvielfalt, welche durch eine stabile Klemmung zusammengefügt werden.

Farbe: schwarz
Plattenanzahl:  50
Wärmeleitfähigkeit bei 10°C: 0.037 W/m*K
Wärmeleitfähigkeit bei 40°C: 0.035 W/m*K
Dämmmaterial:  EPP
Max. zul. Betriebstemperatur: 110°C
Dämmstärke:  25 mm
Betriebstemperatur:  110°C
Aussenmaterial:  EPP
Max. Höhe:  177 mm
Breite:  177 mm
Tiefe:  592 mm
Gewicht:  0.27 kg

Angebotenes Fabrikat: '..................................'

zur Lieferung und betriebsfertigen Montage
Menge: 1,000 Stck
Voraussichtliche Abrechnungsmenge: 1,000

#### Abschnitt 2.3 Wärmeverteilung und Zubehör

**2.3.10 Verteiler, Doppelkammer, thermisch getrennt, 4 Heizkreise**
Verteiler, Doppelkammer, thermisch getrennt, 4 Heizkreise

Verteiler aus Stahlblech geschweißt, als Doppelkammerausführung, thermisch getrennt, ohne
Armaturen
Armatur/Zubehör: Verteiler
Ausführung: Doppelkammer
  thermisch getrennt
Material:  Stahlblech
Ausstattung: ohne Amaturen
Abgänge:  8x Flansch DN40
Anschluss: 2x Flansch DN50
Anzahl Heizkreise: 4
Betriebstemperatur: bis 110°C
Betriebsdruck: max 6 bar
Länge:  2400 mm

Angebotenes Fabrikat: '..................................'

zur Lieferung und betriebsfertigen Montage
Menge: 1,000 Stck
Voraussichtliche Abrechnungsmenge: 1,000
DIN276_18: 422

**2.3.20 Dämmung, Verteiler, Doppelkammer, verzinkt, 4 Heizkreise**
Dämmung, Verteiler, Doppelkammer, verzinkt, 4 Heizkreise

Dämmung für Verteiler in Doppelkammerausführung Armatur/Zubehör: Dämmung
Verwendung: Verteiler
Ausführung Verteiler: Doppelkammer
Oberfläche: verzinkt
Dämmschichtdicke: 100 mm
Anzahl Heizkreise: 4
Länge Verteiler: 2400 mm

Angebotenes Fabrikat: '..................................'

zur Lieferung und betriebsfertigen Montage
Menge: 1,000 Stck
Voraussichtliche Abrechnungsmenge: 1,000
DIN276_18: 422

**2.3.30 Standkonsole**
Standkonsole

Standkonsole für den Verteiler, höhenverstellbar mit
Befestigungsmaterial
Armatur/Zubehör: Standkonsole
Verwendung: Verteiler
Material:  Stahl
Oberfläche: verzinkt

Angebotenes Fabrikat: '..................................'

zur Lieferung und betriebsfertigen Montage
Menge: 2,000 Stck
Voraussichtliche Abrechnungsmenge: 2,000
DIN276_18: 422

**2.3.40 Bezeichnungsschilder**
Universalhalter aus Edelstahl und wärmebeständigem Kunststoff mit Spannband, Abstandshalter und Klarsichtabdeckung für Schilder 100 x 50 mm, einschl.
leerer Schilder, 3-Zeilig zum Selbstbeschriften
(3 Leerleisten), Farbe rot und blau

zur Lieferung und betriebsfertigen Montage
Menge: 12,000 Stck
Voraussichtliche Abrechnungsmenge: 12,000
DIN276_18: 422

**2.3.50 Entleerungsrinne**
Entleerungsrinne

Armatur/Zubeör: Entleerrinne
Material:  Stahlblech
Oberfläche: verzinkt
Länge:  2600 mm

Angebotenes Fabrikat: '..................................'

zur Lieferung und betriebsfertigen Montage
Menge: 1,000 Stck
Voraussichtliche Abrechnungsmenge: 1,000
DIN276_18: 422

**2.3.60 Standkonsole für Entleerungsrinne**
Standkonsole für Entleerungsrinne

Standkonsole zum Befestigen der Entleerrinne am Boden
Armatur/Zubehör: Standkonsole
Verwendung: Befestigung Entleerrinne

Angebotenes Fabrikat: '..................................'

zur Lieferung und betriebsfertigen Montage
Menge: 2,000 Stck
Voraussichtliche Abrechnungsmenge: 2,000
DIN276_18: 422

#### Abschnitt 2.4 Druckhaltung und Zubehör

**2.4.10 Pumpen-Druckhaltesystem**
Vakuum-Sprührohrentgasung zur System- und Nachspeisewasserentgasung in geschlossenen Heizwasser- und Kühlkreisläufen, als vollautomatische Multifunktionseinheit mit "auto start"-Funktion und selbsttätigem
hydraulischen Abgleich des Entgasungsprozesses sowie Steuerung und Überwachung der Nachspeisefunktion.

Geeignet für die Medien Wasser und Wasser/Glykolgemisch
bis zu einem Mischungsverhältnis von 50/50%.

Funktionseinheit bestehend aus für die Wandmontage konstruiertem Hydraulikteil und elektronischer, ergonomisch angeordneter Steuerung mit CE Kennzeichen.

Im Hydraulikteil erfolgt die Entgasung mittels einer Membranpumpe in Verbindung mit einem vertikal angeordneten Messing-Vakuum-Sprührohr. Dieses ist mit Vakuumsprühdüse, Peilrohrentgasung und Drucküberwachung ausgerüstet. Die gesamte Einheit befindet sich schmutzgeschützt in einem Gehäuse aus expandiertem Polypropylen mit einer öffenbaren Wartungshaube.

Die Steuerung ist in ein robustes Kunststoffgehäuse integriert, in der sowohl die Leistungs- und Kommunikationselektronik
und das Bedientableau mit schmutzunempflindlicher Folientastatur untergebracht sind. Bluetooth serienmäßig als Kommunikationsschnittstelle integriert. Die Steuerung besitzt eine vollautomatische Mikroprozessorsteuerung mit Zeitfunktion, differenzierendem Fehler- und Parameterspeicher, LED-Anzeige der Betriebsmodi und allgemeiner Fehlermeldung, Visualisierung der Steuerungszustände für Systemdruck und allen relevanten Betriebs- und Störmeldungen mit der App via Bluetooth Kommunikation.

Kommunikationselektronik bestehend aus:

- Schnittstelle RS485 (galvanisch getrennt) für den Anschluss
  optionaler Kommunikationskomponenten
- inklusive Protokoll Modbus RTU
- potenzialfreier Ausgang zur Weiterleitung der Sammelmeldung
- digitaler Eingang zur Signalverarbeitung eines Kontaktwasserzählers
- analoger Eingang für die Messung der Leitfähigkeit
- Eingang zur Nachspeise-Funktionsanforderung über externes
  Signal

Die Steuerung arbeitet mittels Plug & Play Funktion zur eigenständigen Anlagendruckerkennung, ermöglich eine drahtlose Komfortbedienung über eine App für Smartphones und Tablets für die Betriebssysteme iOS und Android zur einfachen Inbetriebnahme und zur Visualisierung des Anlagenbetriebs. Folgende Funktionen stehen zur Verfügung:

- automatische Einstellung der Uhrzeit und des Datums
- Ein- und Verstellen des Mindestbetriebsdrucks p0
- Einschaltzeiten für Dauer- und Intervallentgasung können
  vom Anwender frei vergeben und eingetragen werden
- freie Parametrierung von Wochentag und Uhrzeit für den
  Betriebsmodus Intervallentgasung inkl. einer Sommerfunktion
- Status-, Warn- und Fehleranzeige zu Anlagendruck und
  Betriebszuständen inkl. Diagnosehinweisen und Handlungsempfehlungen

 automatische Softwareupdates

Sicherheits- und funktionsrelevante Parameter sind vor unautorisiertem Zugriff geschützt.

Steuereinheit komplett montiert und anschlussfertig nach VDE-Vorschriften verdrahtet, Netzanschlusskabel und Netzstecker, Systemanschlüsse mittels integrierten Absperrungen.

Vakuum-Sprührohrentgasung des Inhalts-, Füll- und Nachspeisewassers in selbstoptimierendem Betrieb mit Zyklen für Dauer-, Intervall- und Nachspeiseentgasung. Kontrollierte Nachspeisung über betriebssicheren Zweiwegemotorkugelhahn. Die Ansteuerung erfolgt über eine integrierte Systemdruckauswertung oder ein externes 230 V Signal (z.B. einer Druckhaltestation), mit automatischer Unterbrechung und Störmeldung bei Überschreitung der Laufzeit und/oder der Zyklenanzahl. Die Nachspeisung kann alternativ aus einem offenen Netztrennbehälter erfolgen. Auswertemöglichkeit eines Kontaktwasserzählers inkl. optional möglicher Kapazitätsüberwachung von Ionentauschern in der Nachspeiseleitung. Dokumentation und Kontrolle des Gesamtsystems bezüglich o.g. Parameter.

Max. Anlagenvolumen: 6 m³
Max. Anlagenvolumen Glykol: 4 m³
Max. zul. Betriebstemperatur: 70 °C
Max. zul. Betriebsüberdruck: 8 bar
Arbeitsdruck:  0.5 - 4.5 bar
Mindestzulaufdruck Nachspeisung: 0.10 bar
Max. Schalldruckpegel: 55 dB(A)
Anschluss elektrisch:  230V/50Hz
Anschluss Druckseite: G 1/2"
Anschluss Abströmseite: G 1/2"
Anschluss Nachspeisung: G 1/2"
Ausscheidegrad gelöste Gase bis: 90 %
Max. Teilvolumenstrom Netz: 0.050 m³/h
Max. Volumenstrom Nachspeisung: 0.080 m³/h
Max. elektr. Nennleistung: 0.20 kW
Max. Höhe:  572 mm
Breite:  340 mm
Tiefe:  211 mm
Gewicht:  13.80 kg

Angebotenes Fabrikat: '..................................'

zur Lieferung und betriebsfertigen Montage
Menge: 1,000 Stck
Voraussichtliche Abrechnungsmenge: 1,000

**2.4.20 Ausdehnungsgefäß 140 l**
Ausdehnungsgefäß 140l

Membran-Druckausdehnungsgefäß für geschlossene Heizungsanlagen mit Bauartzulassung
Armatur/Zubehör: Membran-Druckausdehnungsgefäß
Verwendung:  für geschlossene Heizungsanlagen
Betriebstemperatur: max. 120°C
Betriebsüberdruck: 6 bar
Größe:  140l
Anschluß:  DN 25

Angebotenes Fabrikat: '..................................'

zur Lieferung und betriebsfertigen Montage
Menge: 1,000 Stck
Voraussichtliche Abrechnungsmenge: 1,000

**2.4.30 Kappenventil 1"**
Für Membran-Druckausdehnungsgefäße in geschlossenen Heizungs- und Kühlwasseranlagen.
Mit einer gegen unbeabsichtigtes Schließen gesicherten Absperrung und einer Entleerung gemäß DIN EN 12828.

Betriebstemperatur:  120 °C
Max. zul. Betriebstemperatur: 120 °C
Max. zul. Betriebsüberdruck: 10 bar
Anschluss :  R 1"
Betriebsüberdruck:  10 bar
Gewicht:  0.57 kg

Angebotenes Fabrikat: '..................................'

zur Lieferung und betriebsfertigen Montage
Menge: 1,000 Stck
Voraussichtliche Abrechnungsmenge: 1,000

**2.4.40 Inbetriebnahme**
*** Pauschalposition
Inbetriebnahme

Leistungsbeschreibung:

Inbetriebnahme für eine Standardanlage der
Steuereinheit für Druck halten, nachspeisen und entgasen inkl. des Steuergefäßes und der Nachspeiseeinheit durch den Kundendienst bestehend aus:

- An- und Abfahrt
- Einstellung der Anlage auf die vom Auftraggeber zu
  benennenden Betriebsparameter
- Prüfung der Einstellung und Betriebsparameter sowie der
  Leistung der Anlage und Funktion im System
- Alle Einstellwerte werden in einem Protokoll dokumentiert

Voraussetzungen:

- elektrischer und hydraulischer Anschluss der Steuereinheit,
  der Zubehörkomponenten und gefüllte Versorgungsanlage.
- Die Ausdehnungsgefäße der Druckhaltestation dürfen nicht
  mit Wasser vorgefüllt sein.
- Ausreichende Versorgung mit Füllwasser ist vorzusehen.
Menge: 1,000 psch
Voraussichtliche Abrechnungsmenge: 1,000

**2.4.50 Wassernachspeisearmatur**
Wassernachspeisearmatur

Armatur zur Wassernachspeisung aus Trinkwassernetzen
Armatur/Bauteil: Nachspeisearmatur
Bestehend aus: Armaturabsperrkugelhähnen
  mit Motoraufnahme zur
  automatisch kontrollierten
  Nachspeisung
  Systemtrenner nach DIN 1988-100
  bzw. DIN EN 1717 (BA), mit integrietem
  Schmutzfänger,
  Montagebügel,
  Wasserzähler mit Impulsausgang
Eintritt/Austritt: R 1/2" / R 1/2"
Betriebstemperatur: max. 65°C
Betriebsüberdruck: max. 10 bar

Angebotenes Fabrikat: '..................................'

zur Lieferung und betriebsfertigen Montage
Menge: 1,000 Stck
Voraussichtliche Abrechnungsmenge: 1,000

**2.4.60 Impulsgeber**
Impulsgeber
Der Impulsgeber erweitert die Funktionalität Ihres Wasserzählers und ermöglicht eine komfortable Fernüberwachung des Wasserverbrauchs. Die erzeugten Impulse werden zuverlässig an ein externes Auslesegerät
oder ein Datenerfassungssystem, wie z. B. eine Gebäudeleittechnik (GLT), weitergeleitet.

Angebotenes Fabrikat: '..................................'

zur Lieferung und betriebsfertigen Montage
Menge: 1,000 Stck
Voraussichtliche Abrechnungsmenge: 1,000

**2.4.70 Patronengehäuse**
Patronengehäuse,
kompakte Basisarmatur zur Aufbereitung von Füll- und Ergänzungswasser mittels Ionenaustauschverfahren zum Schutz von Wärmeerzeugern u. Warmwasserheizungsanlagen gemäß VDI 2035.
Patronengehäuse kann in Kombination mit den entsprechenden Patroneneinsätzen optional zur Wasserenthärtung oder Wasserentsalzung eingesetzt werden.

Lagertemperatur: -
Max. zul. Betriebstemperatur: 40 °C
Max. zul. Betriebsüberdruck: 8 bar
Anschluss Ein-/Austritt: Rp 1/2" / Rp 1/2"
Patronenplätze:  1 St.
Max. Höhe:  ca. 600 mm
Breite:  ca. 260 mm
Gewicht:  ca. 1.90 kg

Angebotenes Fabrikat: '..................................'

zur Lieferung und betreibsfertigen Montage
Menge: 1,000 Stck
Voraussichtliche Abrechnungsmenge: 1,000

**2.4.80 Kationenharzpatrone**
Kationenharzpatrone zur Füll- und Ergänzungswasserenthärtung passend in das Patronengehäuse.
Bestehend aus zylindrischer Polypropylen Patrone gefüllt mit Kationentauscherharz zur Enthärtung von Füll- und Ergänzungswasser nach z.B. VDI 2035 und/oder Herstellerangaben in Warmwasserheizungsanlagen
nach DIN EN 12828.

Max. zul. Betriebstemperatur: 40 °C
Lagertemperatur:  5 - 40 °C
Max. zul. Betriebsüberdruck: 8 bar
Durchmesser:  ca. 76 mm
Max. Höhe:  ca.513 mm
Gewicht:  ca.1.50 kg

Angebotenes Fabrikat: '..................................'

zur Lieferung und betreibsfertigen Montage
Menge: 1,000 Stck
Voraussichtliche Abrechnungsmenge: 1,000

**2.4.90 Montageschlüssel**
Farbe: schwarz
Durchmesser:  143 mm
Max. Höhe:  298 mm
Gewicht:  0.40 kg

zur Lieferung und betriebsfertigen Montage
Menge: 1,000 Stck
Voraussichtliche Abrechnungsmenge: 1,000

**2.4.100 Schmutz- und Schlammabscheider**
Schmutz- und Schlammabscheider für Heiz- und Kühlwassersysteme bzw. geschlossene flüssigkeitsgefüllte Anlagensysteme.
Geeignet für die Medien Wasser und Wasser/Glykolgemisch
bis zu einem Mischungsverhältnis von 50/50%.
Integrierter Hochenergie-Dauermagnet mit Ansteckfunktion
für eine schnelle Anbindung ohne zusätzlichen Montageaufwand am Schlamm- und Schmutzabscheider. Hochleistungsmagnet besteht aus einer isostatisch gepressten Neodym Scheibe, der in eine Ansteckhülse aus TPE eingesetzt ist. Hocheffiziente Separierung und Fixierung von ferromagnetischen Partikeln aus dem Fluidstrom direkt in
die Abscheidekammer durch axial ausgerichtetes Magnetfeld. Partikel werden durch einfaches Abziehen des Ansteckmagneten vom Abscheidergehäuse und einer anschließenden Reinigung ohne Betriebsunterbrechung dauerhaft und gezielt
aus dem System entfernt. Für Wartungsarbeiten kann der Ansteckmagnet durch einfaches Abziehen vom Abscheidergehäuse entfernt werden.
Die Reinigung und Entleerung des Schmutzsammelraums ist über einen eigenen Entschlammungskugelhahn ohne Betriebsunterbrechung möglich.

Einbauvariante:  horizontal
Gehäusewerkstoff:  Messing
Max. zul. Betriebstemperatur: 110 °C
Max. zul. Betriebsüberdruck: 10 bar
Anschluss:  IG 1 1/2"
Reinigungsanschluss:  G 3/4"
Anschlussvariante:  Gewinde
Max. Volumenstrom:  5,0 m³/h
Max. Höhe:  193 mm
Durchmesser:  122 mm
Einbaulänge:  88 mm
Gewicht:  1,50 kg

Angebotenes Fabrikat: '..................................'

zur Lieferung und betreibsfertigen Montage
Menge: 1,000 Stck
Voraussichtliche Abrechnungsmenge: 1,000

**2.4.110 Wärmedämmung zu Schlammabscheider**
Wärmedämmung für Schmutz- / Schlammabscheider

Dämmstärke:  15 mm
Max. zul. Betriebstemperatur: 110 °C
Dämmmaterial:  EPP
Farbe:  schwarz
Max. Höhe:  225 mm
Durchmesser:  125 mm
Gewicht:  0.07 kg

zur Lieferung und betriebsfertigen Montage
Menge: 1,000 Stck
Voraussichtliche Abrechnungsmenge: 1,000

**2.4.120 Automatischer Großentlüfter**
Automatischer Schnell-/Großentlüfter für Heiz- und Kühlwassersysteme bzw. geschlossene, flüssigkeitsgefüllte Anlagensysteme.Geeignet für die Medien Wasser und Wasser/Glykolgemisch bis zu einem Mischungsverhältnis von 50/50%.
Armatur für die permanente Ableitung von Gasblasen aus entsprechend hierfür im Hydraulik-/Rohrleitungssystem vorgesehenen Hochpunkten oder Sammelstellen.

Anschluss :  IG 1/2"
Entlüftungsanschluss: G 1/2"
Einbauvariante:  vertikal
Gehäusewerkstoff:  Messing
Max. zul. Betriebstemperatur: 110 °C
Betriebsüberdruck:  10 bar
Anschlußvariante:  Gewinde
Mitte Flansch-Mantel:  46 mm
Max. Höhe:  122 mm
Durchmesser:  63 mm
Breite:  78 mm
Gewicht:  0.63 kg

Angebotenes Fabrikat: '..................................'

zur Lieferung und betreibsfertigen Montage
Menge: 1,000 Stck
Voraussichtliche Abrechnungsmenge: 1,000

**2.4.130 Sicherheitsventil 1"**
Membran-Sicherheitsventil mit vergrößertem Ausgang
Armatur/Zubehör: Memebran-Sicherheitsventil
Material:  Messing
Eingang:  1"
Ausgang:  1 1/4"
Ansprechdruck: 3 bar

zur Lieferung und betriebsfertigen Montage
Menge: 1,000 Stck
Voraussichtliche Abrechnungsmenge: 1,000

#### Abschnitt 2.5 Motorventile und Zubehör

*Hinweis: Beigestellte 2- oder 3-Wege-Ventile einbauen*
Durch das Gewerk MSR beigestellte 2- oder 3-Wege-
Regelventile unter Hinzulieferung von Verschraubungen oder Gegenflansche, Schrauben und Dichtungen einbauen.

**2.5.10 Beigestelltes 2-Wege-Ventil DN 65 einbauen**
Durch das Gewerk MSR beigestellte 2-Wege-Regelventil
wie vor beschrieben einbauen
Nennweite:  DN 65
Menge: 1,000 Stck
Voraussichtliche Abrechnungsmenge: 1,000

**2.5.20 Beigestelltes 2-Wege-Ventil DN 65 einbauen**
Durch das Gewerk MSR beigestellte 3-Wege-Regelventil
wie vor beschrieben einbauen
Nennweite:  DN 32
Menge: 3,000 Stck
Voraussichtliche Abrechnungsmenge: 3,000

#### Abschnitt 2.6 Umwälzpumpen und Zubehör

**Ausführungsbeschreibung 30 Hocheffizienz-Heizungs-Pumpe**
*Hocheffizienz-Heizungs-Pumpe*
Umwälzpumpe mit elektronischer Leistungsanpassung, sowie stufenlosem Drehzahlbereich, Energieeffizienzklasse A
Armatur:  Umwälzpumpe
Material:  Grauguss
Steuerung: elektronische Leistungsanpassung
Drehzahlregelung: stufenlos regelbar
Ausführung: Anschluß mit Gewinde oder
  Flansch
Bauweise: Nassläufer
Nennspannung:230V/50 HZ

Angebotenes Fabrikat: '..................................'

zur Lieferung und betriebsfertigen Montage

**2.6.10 Hocheffizienz Heizungs Pumpe**
*** gemäß Ausführungsbeschreibung 30
Hocheffizienz Heizungs Pumpe

Hocheffizienz-Inline Nassläufer-Pumpe
Betriebsdaten
Fördermedium:  Wasser 100%
Medientemperatur:  20,00 °C
Angefragter Förderstronm: 2,10 m³/h
Angefragte Förderhöhe: 4,76 m
Medientemperatur:  -10...110 °C
Umgebungstemperatur: -10...40 °C
Maximaler Betriebsdruck: 10 bar
Mindestzulaufhöhe bei 50°C: 3 m
Mindestzulaufhöhe bei 95°C: 10 m
Mindestzulaufhöhe bei 110°C:16 m

Motordaten
Energieeffizienzindex (EEI):  ≤ 0.18
Störaussendung:  EN 61800-3;2004+A1;2012
  /Wohnbereich (C1)
Störfestigkeit:  EN 61800-3;2004+A1;2012
  /Industriebereich (C2)
Netzanschluss:  1~230V/50 Hz
Leistungsaufnahme:  135 W
Drehzal min.:  750 1/min
Drehzahl max.:  3050 1/min
Schutzart Motor:  IPX4D
Kabelverschraubung:  5 x M16x1.5

Einbaumaße
Saugseitiger Rohranschluss: G 2", PN10
Druckseitiger Rohranschluss: G 2", PN10

einschl. Verschraubungen

zur Lieferung und betriebsfertigen Montage
Menge: 1,000 Stck
Voraussichtliche Abrechnungsmenge: 1,000
DIN276_18: 422

**2.6.20 Hocheffizienz Heizungs Pumpe**
*** gemäß Ausführungsbeschreibung 30
Hocheffizienz Heizungs Pumpe

Hocheffizienz-Inline Nassläufer-Pumpe
Betriebsdaten
Fördermedium:  Wasser 100%
Medientemperatur:  20,00 °C
Angefragter Förderstronm: 1,81 m³/h
Angefragte Förderhöhe: 4,74 m
Medientemperatur:  -10...110 °C
Umgebungstemperatur: -10...40 °C
Maximaler Betriebsdruck: 10 bar
Mindestzulaufhöhe bei 50°C: 3 m
Mindestzulaufhöhe bei 95°C: 10 m
Mindestzulaufhöhe bei 110°C:16 m

Motordaten
Energieeffizienzindex (EEI):  ≤ 0.18
Störaussendung:  EN 61800-3;2004+A1;2012
  /Wohnbereich (C1)
Störfestigkeit:  EN 61800-3;2004+A1;2012
  /Industriebereich (C2)
Netzanschluss:  1~230V/50 Hz
Leistungsaufnahme:  135 W
Drehzal min.:  750 1/min
Drehzahl max.:  3050 1/min
Schutzart Motor:  IPX4D
Kabelverschraubung:  5 x M16x1.5

Einbaumaße
Saugseitiger Rohranschluss: G 2", PN10
Druckseitiger Rohranschluss: G 2", PN10

einschl. Verschraubungen

zur Lieferung und betriebsfertigen Montage
Menge: 1,000 Stck
Voraussichtliche Abrechnungsmenge: 1,000
DIN276_18: 422

**2.6.30 Hocheffizienz Heizungs Pumpe**
*** gemäß Ausführungsbeschreibung 30
Hocheffizienz Heizungs Pumpe

Hocheffizienz-Inline Nassläufer-Pumpe
Betriebsdaten
Fördermedium:  Wasser 100%
Medientemperatur:  20,00 °C
Angefragter Förderstronm: 2,11 m³/h
Angefragte Förderhöhe: 3,70 m
Medientemperatur:  -10...110 °C
Umgebungstemperatur: -10...40 °C
Maximaler Betriebsdruck: 10 bar
Mindestzulaufhöhe bei 50°C: 3 m
Mindestzulaufhöhe bei 95°C: 10 m
Mindestzulaufhöhe bei 110°C:16 m

Motordaten
Energieeffizienzindex (EEI):  ≤ 0.18
Störaussendung:  EN 61800-3;2004+A1;2012
  /Wohnbereich (C1)
Störfestigkeit:  EN 61800-3;2004+A1;2012
  /Industriebereich (C2)
Netzanschluss:  1~230V/50 Hz
Leistungsaufnahme:  135 W
Drehzal min.:  750 1/min
Drehzahl max.:  3050 1/min
Schutzart Motor:  IPX4D
Kabelverschraubung:  5 x M16x1.5

Einbaumaße
Saugseitiger Rohranschluss: G 1 1/2", PN10
Druckseitiger Rohranschluss: G 1 1/2", PN10

einschl. Verschraubungen

zur Lieferung und betriebsfertigen Montage
Menge: 1,000 Stck
Voraussichtliche Abrechnungsmenge: 1,000
DIN276_18: 422

**2.6.40 Anschluß von Elektroleitungen**
Anschluß von Elektroleitungen

Absetzen, Einführen und Auflegen (Klemmen bzw. Löten je nach Erfordernis) von fertig verlegten und eindeutig gekennzeichneten ankommenden und abgehenden Elektroleitungen. Die Kennzeichnung der Kabel liegt in der Verantwortung der installierenden Elektrofirma, d.h. bei bauseitiger Installation ist auch die Kennzeichnung bauseits. Die Netzzuleitung wird  bauseits herangeführt und aufgelegt. Bei Einsatz eines Gebäudeleitsystems werden die entsprechenden Anschlüsse mit Kabelabfangschiene, Schellen, Klein und Befestigungsmaterial in fix und fertiger Leistung durch den Leitsystemlieferanten ausgeführt.
Menge: 3,000 Stck
Voraussichtliche Abrechnungsmenge: 3,000
DIN276_18: 422

#### Abschnitt 2.7 Heizungsrohrleitungen und Zubehör

**Ausführungsbeschreibung 31 Edelstahlrohr**
*Edelstahlrohr*
Edelstahlrohr
Rohr/Formteil: Edelstahlrohr
Werkstoffnr.:1.4520
Material:  Edelstahl
Ausführung: Stangen
Dimension:...

Alle Rohrleitungen sind auf Abstand von Wänden und Decken zu verlegen.

Rohrleitungen dürfen nur mit einem geeigneten Rohrabschneider auf das passende Maß geschnitten werden.
Es darf zu keiner Funkenbildung kommen.

Montage:  im Gebäude
Montagehöhe: Bis ca. 4,0 über Gelände oder OKFFB

Angebotenes Fabrikat: '..................................'

zur Lieferung und betriebsfertigen Montage

für folgende Dimensionen:

**2.7.10 Edelstahl-Systemrohr DN 15**
*** gemäß Ausführungsbeschreibung 31
Edelstahl-Systemrohr Nennweite DN 15

für Heizungsleitungen im Gebäude.
Die Verbindung erfolgt durch Pressfittings

zur Lieferung und betriebsfertigen Montage
Menge: 777,000 m
Voraussichtliche Abrechnungsmenge: 777,000
DIN276_18: 422

**2.7.20 Edelstahl-Systemrohr DN 20**
*** gemäß Ausführungsbeschreibung 31
Edelstahl-Systemrohr Nennweite DN 20

für Heizungsleitungen im Gebäude.
Die Verbindung erfolgt durch Pressfittings

zur Lieferung und betriesfertigen Montage
Menge: 25,000 m
Voraussichtliche Abrechnungsmenge: 25,000
DIN276_18: 422

**2.7.30 Edelstahl-Systemrohr DN 25**
*** gemäß Ausführungsbeschreibung 31
Edelstahl-Systemrohr Nennweite DN 25

für Heizungsleitungen im Gebäude.
Die Verbindung erfolgt durch Pressfittings

zur Lieferung und betriebsfertigen Montage
Menge: 49,000 m
Voraussichtliche Abrechnungsmenge: 49,000
DIN276_18: 422

**2.7.40 Edelstahl-Systemrohr DN 32**
*** gemäß Ausführungsbeschreibung 31
Edelstahl-Systemrohr Nennweite DN 32

für Heizungsleitungen im Gebäude.
Die Verbindung erfolgt durch Pressfittings

Zur Lieferung und betriebsfertigen Montage
Menge: 80,000 m
Voraussichtliche Abrechnungsmenge: 80,000
DIN276_18: 422

**2.7.50 Edelstahl-Systemrohr DN 40**
*** gemäß Ausführungsbeschreibung 31
Edelstahl-Systemrohr Nennweite DN 40

für Heizungsleitungen im Gebäude.
Die Verbindung erfolgt durch Pressfittings

zur Lieferung und betriebsfertigen Montage
Menge: 58,000 m
Voraussichtliche Abrechnungsmenge: 58,000
DIN276_18: 422

**Ausführungsbeschreibung 32 Bogen, 45° oder 90°, Edelstahl**
*Bogen, 45° oder 90°, Edelstahl*
Bogen zum Pressen aus Edelstahl
Rohr/Formteil: Bogen
Winkel:  45° oder 90°
Material:  Edelstahl
Ausführung Anschluß: 2 Pressenden / 1 Pressende und
  1 Einschieblänge
Dimension:...

zur Lieferung und betriebsfertigen Montage

für folgende Dimensionen:

**2.7.60 Edelstahl-Systemrohr-Bogen; 15-90°; DN 15**
*** gemäß Ausführungsbeschreibung 32
Edelstahl-Systemrohr-Pressfitting als Bogen 15-90°
Nennweite DN 15

zur Lieferung und betriebsfertigen Montage
Menge: 750,000 Stck
Voraussichtliche Abrechnungsmenge: 750,000
DIN276_18: 422

**2.7.70 Edelstahl-Systemrohr-Bogen; 15-90°; DN 20**
*** gemäß Ausführungsbeschreibung 32
Edelstahl-Systemrohr-Pressfitting als Bogen 15-90°
Nennweite DN 20

zur Lieferung und betriebsfertigen Montage
Menge: 4,000 Stck
Voraussichtliche Abrechnungsmenge: 4,000
DIN276_18: 422

**2.7.80 Edelstahl-Systemrohr-Bogen; 15-90°; DN 25**
*** gemäß Ausführungsbeschreibung 32
Edelstahl-Systemrohr-Pressfitting als Bogen 15-90°
Nennweite DN 25

zur Lieferung und betriebsfertigen Montage
Menge: 4,000 Stck
Voraussichtliche Abrechnungsmenge: 4,000
DIN276_18: 422

**2.7.90 Edelstahl-Systemrohr-Bogen; 15-90°; DN 32**
*** gemäß Ausführungsbeschreibung 32
Edelstahl-Systemrohr-Pressfitting als Bogen 15-90°
Nennweite DN 32

zur Lieferung und betriebsfertigen Montage
Menge: 8,000 Stck
Voraussichtliche Abrechnungsmenge: 8,000
DIN276_18: 422

**2.7.100 Edelstahl-Systemrohr-Bogen; 15-90°; DN 40**
*** gemäß Ausführungsbeschreibung 32
Edelstahl-Systemrohr-Pressfitting als Bogen 15-90°
Nennweite DN 40

zur Lieferung und betriebsfertigen Montage
Menge: 10,000 Stck
Voraussichtliche Abrechnungsmenge: 10,000
DIN276_18: 422

**Ausführungsbeschreibung 33 T-Stück, Edelstahl**
*T-Stück, Edelstahl*
T-Stück zum Pressen aus Edelstahl
Rohr/Formteil: T-Stück
Material:  Edelstahl
Ausführung Anschluß: 3 Pressenden
Dimension:...

zur Lieferung und betriebsfertigen Montage

für folgende Dimensionen:

**2.7.110 Edelstahl-Systemrohr-T-Stück; DN 15**
*** gemäß Ausführungsbeschreibung 33
Edelstahl Systemrohr-Pressfitting als T-Stück DN 20
Abgang gleich oder reduziert

zur Lieferung und betriebsfertigen Montage
Menge: 134,000 Stck
Voraussichtliche Abrechnungsmenge: 134,000
DIN276_18: 422

**2.7.120 Edelstahl-Systemrohr-T-Stück; DN 20**
*** gemäß Ausführungsbeschreibung 33
Edelstahl Systemrohr-Pressfitting als T-Stück DN 20
Abgang gleich oder reduziert

zur Lieferung und betriebsfertigen Montage
Menge: 8,000 Stck
Voraussichtliche Abrechnungsmenge: 8,000
DIN276_18: 422

**2.7.130 Edelstahl-Systemrohr-T-Stück; DN 25**
*** gemäß Ausführungsbeschreibung 33
Edelstahl Systemrohr-Pressfitting als T-Stück DN 25
Abgang gleich oder reduziert

zur Lieferung und betriebsfertigen Montage
Menge: 16,000 Stck
Voraussichtliche Abrechnungsmenge: 16,000
DIN276_18: 422

**2.7.140 Edelstahl-Systemrohr-T-Stück; DN 32**
*** gemäß Ausführungsbeschreibung 33
Edelstahl Systemrohr-Pressfitting als T-Stück DN 32
Abgang gleich oder reduziert

zur Lieferung und betriebsfertigen Montage
Menge: 24,000 Stck
Voraussichtliche Abrechnungsmenge: 24,000
DIN276_18: 422

**2.7.150 Edelstahl-Systemrohr-T-Stück; DN 40**
*** gemäß Ausführungsbeschreibung 33
Edelstahl Systemrohr-Pressfitting als T-Stück DN 40
Abgang gleich oder reduziert

zur Lieferung und betriebsfertigen Montage
Menge: 18,000 Stck
Voraussichtliche Abrechnungsmenge: 18,000
DIN276_18: 422

**Ausführungsbeschreibung 34 Reduzierstück, Edelstahl**
*Reduzierstück, Edelstahl*
Reduzierstück zum Pressen aus Edelstahl
Rohr/Formteil: Reduzierstück
Material:  Edelstahl
Ausführung Anschluß: 1 Pressende / 1 Einschublänge

Dimension:...

zur Lieferung und betriebsfertigen Montage

für folgende Dimensionen:

**2.7.160 Edelstahl-Systemrohr-Red. Stück; DN20**
*** gemäß Ausführungsbeschreibung 34
Edelstahl Systemrohr-Pressfitting als Red- Stück
Nennweite DN20 alle Reduzierungen

zur Lieferung und betriebsfertigen Montage
Menge: 12,000 Stck
Voraussichtliche Abrechnungsmenge: 12,000
DIN276_18: 422

**2.7.170 Edelstahl-Systemrohr-Red. Stück; DN25**
*** gemäß Ausführungsbeschreibung 34
Edelstahl Systemrohr-Pressfitting als Red- Stück
Nennweite DN25 alle Reduzierungen

zur Lieferung und betriebsfertigen Montgae
Menge: 20,000 Stck
Voraussichtliche Abrechnungsmenge: 20,000
DIN276_18: 422

**2.7.180 Edelstahl-Systemrohr-Red. Stück; DN32**
*** gemäß Ausführungsbeschreibung 34
Edelstahl Systemrohr-Pressfitting als Red- Stück
Nennweite DN32 alle Reduzierungen

zur Lieferung und betriebsfertigen Montage
Menge: 28,000 Stck
Voraussichtliche Abrechnungsmenge: 28,000
DIN276_18: 422

**2.7.190 Edelstahl-Systemrohr-Red. Stück; DN40**
*** gemäß Ausführungsbeschreibung 34
Edelstahl Systemrohr-Pressfitting als Red- Stück
Nennweite DN40 alle Reduzierungen

zur Lieferung und betriebsfertigen Montage
Menge: 20,000 Stck
Voraussichtliche Abrechnungsmenge: 20,000
DIN276_18: 422

**Ausführungsbeschreibung 35 Übergang, Edelstahl**
*Übergang, Edelstahl*
Übergang zum Pressen aus Edelstahl
Rohr/Formteil: Übergang
Material:  Edelstahl
Ausführung Anschluß: 1 Pressende / 1 Außen- oder Innengewinde
Dimension:...

zur Lieferung und betriebsfertigen Montage

für folgende Dimensionen:

**2.7.200 Edelstahl-Systemrohr-Übergang; DN 15**
*** gemäß Ausführungsbeschreibung 35
Edelstahl-Systemrohr-Pressfitting als Übergang mit Innen-
oder Außengewinde DN15

zur Lieferung und betriebsfertigen Montage
Menge: 334,000 Stck
Voraussichtliche Abrechnungsmenge: 334,000
DIN276_18: 422

**2.7.210 Edelstahl-Systemrohr-Übergang; DN 20**
*** gemäß Ausführungsbeschreibung 35
Edelstahl-Systemrohr-Pressfitting  als Übergang mit Innen-
oder Außengewinde DN20

zur Lieferung und betriebsfertigen Montage
Menge: 2,000 Stck
Voraussichtliche Abrechnungsmenge: 2,000
DIN276_18: 422

**2.7.220 Edelstahl-Systemrohr-Übergang; DN 25**
*** gemäß Ausführungsbeschreibung 35
Edelstahl-Systemrohr-Pressfitting  als Übergang mit Innen-
oder Außengewinde DN25

zur Lieferung und betriebsfertigen Montage
Menge: 2,000 Stck
Voraussichtliche Abrechnungsmenge: 2,000
DIN276_18: 422

**2.7.230 Edelstahl-Systemrohr-Übergang; DN 32**
*** gemäß Ausführungsbeschreibung 35
Edelstahl-Systemrohr-Pressfitting  als Übergang mit Innen-
oder Außengewinde DN32

zur Lieferung und betriebsfertigen Montage
Menge: 2,000 Stck
Voraussichtliche Abrechnungsmenge: 2,000
DIN276_18: 422

**2.7.240 Edelstahl-Systemrohr-Übergang; DN 40**
*** gemäß Ausführungsbeschreibung 35
Edelstahl-Systemrohr-Pressfitting  als Übergang mit Innen-
oder Außengewinde DN40

zur Lieferung und betriebsfertigen Montage
Menge: 4,000 Stck
Voraussichtliche Abrechnungsmenge: 4,000
DIN276_18: 422

**Ausführungsbeschreibung 36 Muffe, Edelstahl**
*Muffe, Edelstahl*
Muffe zum Pressen aus Edelstahl
Rohr/Formteil: Muffe
Material:  Edelstahl
Ausführung Anschluß: 2 Pressenden
Dimension:...

zur Lieferung und betriebsfertigen Montage

für folgende Dimensionen:

**2.7.250 Edelstahl-Systemrohr-Muffe DN 15**
*** gemäß Ausführungsbeschreibung 36
Edelstahl Systemrohr-Pressfitting als Muffe,
in handelsüblicher Ausführung Nennweite DN 15

zur Lieferung und betriebsfertigen Montage
Menge: 100,000 Stck
Voraussichtliche Abrechnungsmenge: 100,000
DIN276_18: 422

**2.7.260 Edelstahl-Systemrohr-Muffe DN 20**
*** gemäß Ausführungsbeschreibung 36
Edelstahl Systemrohr-Pressfitting als Muffe,
in handelsüblicher Ausführung Nennweite DN 20,

zur Lieferung und betriebsfertigen Montage
Menge: 3,000 Stck
Voraussichtliche Abrechnungsmenge: 3,000
DIN276_18: 422

**2.7.270 Edelstahl-Systemrohr-Muffe DN 25**
*** gemäß Ausführungsbeschreibung 36
Edelstahl Systemrohr-Pressfitting als Muffe,
in handelsüblicher Ausführung Nennweite DN 25

zur Lieferung und betriebsfertiger Montage
Menge: 4,000 Stck
Voraussichtliche Abrechnungsmenge: 4,000
DIN276_18: 422

**2.7.280 Edelstahl-Systemrohr-Muffe DN 32**
*** gemäß Ausführungsbeschreibung 36
Edelstahl Systemrohr-Pressfitting als Muffe,
in handelsüblicher Ausführung Nennweite DN32

zur Lieferung und betriebsfertiger Montage
Menge: 10,000 Stck
Voraussichtliche Abrechnungsmenge: 10,000
DIN276_18: 422

**2.7.290 Edelstahl-Systemrohr-Muffe DN 40**
*** gemäß Ausführungsbeschreibung 36
Edelstahl Systemrohr-Pressfitting als Muffe,
in handelsüblicher Ausführung Nennweite DN 40

zur Lieferung und betriebsfeertigen Montage
Menge: 6,000 Stck
Voraussichtliche Abrechnungsmenge: 6,000
DIN276_18: 422

**Ausführungsbeschreibung 37 Rohrschelle für Edelstahlrohr**
*Rohrschelle für Edelstahlrohr*
Rohrschelle, körperschallgedämmt nach DIN 4109,  verzinkt, mit randschlüssigem Sicherheits-Fangverschluß und vollflächiger Verschweißung der Anschlußmutter, mit sickenverstärktem Schellenkörper, unverlierbare Verschlußschrauben mit Kombi-Kreuzschlitz, schalldämmend um
18 dB (A) durch abrollfähiges  Walzenprofil
zur Schubkraftableitung, mit grünem Erkennungsstreifen
und Kantenumgriff zur Vermeidung von Schallbrücken,

Anschlußgewinde Kombi M8/M10

Lieferung und Montage mit bauaufsichtlich zugelassenen Dübeln, einschl. Zubehör für Einzel- bzw. Schienenmontage
und Herstellen der Bohrlöchern

zur Lieferung und betriebsfertigen Montage

**2.7.300 Rohrschelle, für Edelstahlrohr Nennweite DN 15**
*** gemäß Ausführungsbeschreibung 37
Rohrschelle für Edelstahlrohr Nennweite DN 15

zur Lieferung und betriebsfertigen Montage
Menge: 518,000 Stck
Voraussichtliche Abrechnungsmenge: 518,000
DIN276_18: 422

**2.7.310 Rohrschelle, für Edelstahlrohr Nennweite DN 20**
*** gemäß Ausführungsbeschreibung 37
Rohrschelle für Edelstahlrohr Nennweite DN 20

zur Lieferung und betriebsfertigen Montage
Menge: 14,000 Stck
Voraussichtliche Abrechnungsmenge: 14,000
DIN276_18: 422

**2.7.320 Rohrschelle, für Edelstahlrohr Nennweite DN 25**
*** gemäß Ausführungsbeschreibung 37
Rohrschelle für Edelstahlrohr Nennweite DN 25

zur Lieferung und betriebsfertigen Montage
Menge: 22,000 Stck
Voraussichtliche Abrechnungsmenge: 22,000
DIN276_18: 422

**2.7.330 Rohrschelle, für Edelstahlrohr Nennweite DN 32**
*** gemäß Ausführungsbeschreibung 37
Rohrschelle für Edelstahlrohr Nennweite DN 32

zur Lieferung und betriebsfertigen Montage
Menge: 30,000 Stck
Voraussichtliche Abrechnungsmenge: 30,000
DIN276_18: 422

**2.7.340 Rohrschelle, für Edelstahlrohr Nennweite DN 40**
*** gemäß Ausführungsbeschreibung 37
Rohrschelle für Edelstahlrohr Nennweite DN 40

zur Lieferung und betriebsfertigen Montage
Menge: 20,000 Stck
Voraussichtliche Abrechnungsmenge: 20,000
DIN276_18: 422

**Ausführungsbeschreibung 38 Rohrleitung, Stahl, nahtlos, schwarz**
*Rohrleitung, Stahl, nahtlos, schwarz*
Stahlrohr
Rohr/Formteil: Rohrleitung
Material:  Stahl
Herstellungsverfahren:  nahtlos
Oberfläche: schwarz
Dimension:...
Verbindung: durch Schweißen

Alle Rohrleitungen sind auf Abstand von Wänden und Decken zu verlegen.
Stahlrohr ist nur mit einem geeigneten Rohrabschneider auf Maß zu Schneiden. An Stellen an denen im Gebäude geschweißt wird, muss eine Schweiß-/Spritzschutzdecke verwendet werden.Im Gebäude und in der Nähe der Gebäude dürfen keine Arbeiten mit einem Winkelschleifer verrichtet werden. Bei Arbeiten mit einem Schweißgerät, muss eine Sicherheitsperson anwesend sein.

Montage: Im Gebäude
Montagehöhe: Bis ca. 4,0 über Gelände oder OKFFB

zur Lieferung und betriebsfertigen Montage

für folgende Dimensionen:

**2.7.350 Nahtloses Siederohr DN 40**
*** gemäß Ausführungsbeschreibung 38
Nahtloses Siederohr nach DIN 10 220
Nennweite DN 40

für Kälteleitungen im Gebäude.
Die Verbindung erfolgt durch Schweißen

zur Lieferung und betriebsfertigen Montage
Menge: 30,000 m
Voraussichtliche Abrechnungsmenge: 30,000
DIN276_18: 422

**2.7.360 Nahtloses Siederohr DN 50**
*** gemäß Ausführungsbeschreibung 38
Nahtloses Siederohr nach DIN 10 220
Nennweite DN 50

für Kälteleitungen im Gebäude.
Die Verbindung erfolgt durch Schweißen

zur Lieferung und betriebsfertigen Montage
Menge: 10,000 m
Voraussichtliche Abrechnungsmenge: 10,000
DIN276_18: 422

**2.7.370 Nahtloses Siederohr DN 80**
*** gemäß Ausführungsbeschreibung 38
Nahtloses Siederohr nach DIN 10 220
Nennweite DN 80

für Kälteleitungen im Gebäude.
Die Verbindung erfolgt durch Schweißen

zur Lieferung und betriebsfertigen Montage
Menge: 15,000 m
Voraussichtliche Abrechnungsmenge: 15,000
DIN276_18: 422

**Ausführungsbeschreibung 39 Bogen für Stahlrohr, 45° oder 90°**
*Bogen für Stahlrohr, 45° oder 90°*
Bogen für Stahlrohr
Rohr/Formteil: Bogen
Winkel:  45° oder 90°
Herstellungsverfahren:  Nahtlos
Oberfläche: schwarz
Verwendung.Stahlrohr
Ausführung Anschluß: Schweißverbindung
Dimension:...

zur Lieferung und betriebsfertigen Montage

für folgende Dimensionen:

**2.7.380 Siederohrbogen DN 40**
*** gemäß Ausführungsbeschreibung 39
Siederohrbogen 15-90°
Nennweite DN 40

zur Lieferung und betriebsfertigen Montage
Menge: 10,000 Stck
Voraussichtliche Abrechnungsmenge: 10,000
DIN276_18: 422

**2.7.390 Siederohrbogen DN 50**
*** gemäß Ausführungsbeschreibung 39
Siederohrbogen 15-90°
Nennweite DN 50

zur Lieferung und betriebsfertigen Montage
Menge: 10,000 Stck
Voraussichtliche Abrechnungsmenge: 10,000
DIN276_18: 422

**2.7.400 Siederohrbogen DN 80**
*** gemäß Ausführungsbeschreibung 39
Siederohrbogen 15-90°
Nennweite DN 80

zur Lieferung und betriebsfertigen Montage
Menge: 10,000 Stck
Voraussichtliche Abrechnungsmenge: 10,000
DIN276_18: 422

**Ausführungsbeschreibung 40 T-Stück für Siederohr**
*T-Stück für Siederohr*
T-Stück für Stahlrohr
Rohr/Formteil: T-Stück
Herstellungsverfahren:  Nahtlos
Reduzierungen: alle Reduzierungen
Oberfläche: schwarz
Verwendung.Stahlrohr
Ausführung Anschluß: Schweißverbindung
Dimension:...

zur Lieferung und betriebsfertigen Montage

für folgende Dimensionen:

**2.7.410 Siederohr-T-Stück DN40**
*** gemäß Ausführungsbeschreibung 40
Siederohr-T-Stück
Nennweite DN 40

zur Lieferung und betriebsfertigen Montage
Menge: 5,000 Stck
Voraussichtliche Abrechnungsmenge: 5,000

**2.7.420 Siederohr-T-Stück DN50**
*** gemäß Ausführungsbeschreibung 40
Siederohr-T-Stück
Nennweite DN 50

zur Lieferung und betriebsfertigen Montage
Menge: 5,000 Stck
Voraussichtliche Abrechnungsmenge: 5,000

**2.7.430 Siederohr-T-Stück DN80**
*** gemäß Ausführungsbeschreibung 40
Siederohr-T-Stück
Nennweite DN 80

zur Lieferung und betriebsfertigen Montage
Menge: 2,000 Stck
Voraussichtliche Abrechnungsmenge: 2,000

**Ausführungsbeschreibung 41 Vorschweißflansch PN6 oder PN16**
*Vorschweißflansch PN6 oder PN16*
Schwarzer Vorschweissflansch; Druckstufe PN 6 oder PN 16 einschl. aller Schrauben, Muttern, Unterlegscheiben und Dichtung aus AFM 34 Asbestfrei, Schweiß- und Dichtmaterial

zur Lieferung und betriebsfertigen Montage

**2.7.440 Vorschweißflansch DN 40**
*** gemäß Ausführungsbeschreibung 41
Vorschweißflansch DN40

zur Lieferung und betriebsfertigen Montage
Menge: 45,000 Stck
Voraussichtliche Abrechnungsmenge: 45,000
DIN276_18: 422

**2.7.450 Vorschweißflansch DN 50**
*** gemäß Ausführungsbeschreibung 41
Vorschweißflansch DN50

zur Lieferung und betriebsfertigen Montage
Menge: 14,000 Stck
Voraussichtliche Abrechnungsmenge: 14,000
DIN276_18: 422

**2.7.460 Vorschweißflansch DN 80**
*** gemäß Ausführungsbeschreibung 41
Vorschweißflansch DN80

zur Lieferung und betriebsfertigen Montage
Menge: 14,000 Stck
Voraussichtliche Abrechnungsmenge: 14,000
DIN276_18: 422

**Ausführungsbeschreibung 42 Rohrschelle, für Stahlrohr**
*Rohrschelle. für Stahlrohr*
Rohrschelle, körperschallgedämmt nach DIN 4109,  verzinkt, mit randschlüssigem Sicherheits-Fangverschluß und vollflächiger Verschweißung der Anschlußmutter, mit sickenverstärktem Schellenkörper, unverlierbare Verschlußschrauben mit Kombi-Kreuzschlitz, schalldämmend um
18 dB (A) durch abrollfähiges  Walzenprofil
zur Schubkraftableitung, mit grünem Erkennungsstreifen
und Kantenumgriff zur Vermeidung von Schallbrücken,

Anschlußgewinde Kombi M8/M10

Lieferung und Montage mit bauaufsichtlich zugelassenen Dübeln, einschl. Zubehör für Einzel- bzw. Schienenmontage
und Herstellen der Bohrlöchern

zur Lieferung und betriebsfertiger Montage

**2.7.470 Rohrschelle, für Stahlrohr Nennweite DN 40**
*** gemäß Ausführungsbeschreibung 42
Rohrschelle für Stahlrohr Nennweite DN 65

zur Lieferung und betriebsfertiger Montage
Menge: 10,000 Stck
Voraussichtliche Abrechnungsmenge: 10,000
DIN276_18: 422

**2.7.480 Rohrschelle, für Stahlrohr Nennweite DN 50**
*** gemäß Ausführungsbeschreibung 42
Rohrschelle für Stahlrohr Nennweite DN 50

zur Lieferung und betriebsfertiger Montage
Menge: 6,000 Stck
Voraussichtliche Abrechnungsmenge: 6,000
DIN276_18: 422

**2.7.490 Rohrschelle, für Stahlrohr Nennweite DN 80**
*** gemäß Ausführungsbeschreibung 42
Rohrschelle für Stahlrohr Nennweite DN 80

zur Lieferung und betriebsfertiger Montage
Menge: 4,000 Stck
Voraussichtliche Abrechnungsmenge: 4,000
DIN276_18: 422

**2.7.500 Befestigungskonstruktion**
Befestigungskonstruktion

Formstahl für Befestigungskonstruktionen zum Bau von Be-
festigungskonstruktionen für technische Einrichtungen, bestehend aus verzinkten Montageschienene, Konsolen, Aussteifungen, Haltern, Gewindestangen, Hammerkopfschrauben, Winkeln, Winkelfüßen, Verbindern, Gelenken, Schienenfüßen, Schrauben, Muttern, etc. in allen Handelsausführungen und Größen, einschl. Herstellung der notwendigen Bohrungen in Beton, Mauerwerk, Holz, Trockenbau, Stahl und der für die jeweiligen Werkstoffe erforderlichen Dübel. Der statische Nachweis für die Konstruktionen ist grundsätzlich zu erbringen und bei Bedarf der Bauleitung vorzulegen Für die Abrechnung ist ein nachvollziehbares Aufmaß vorzulegen.

Abrechnung nach kg

zur Lieferung und betriebsfertigen Montage
Menge: 100,000 kg
Voraussichtliche Abrechnungsmenge: 100,000
DIN276_18: 422

**2.7.510 Schlitzschienen**
Schlitzschienen

in den erforderlichen Profilen und Längen,
für die konstruktive Abhängung oder Unterstützung des vorstehend ausgeführten Rohrsystems, in verzinkter Ausführung, einschließlich korrosions-geschützten Schrauben, Befestigungsmaterialien usw..

zur Lieferung und betriebsfertigen Montage
Menge: 100,000 kg
Voraussichtliche Abrechnungsmenge: 100,000
DIN276_18: 422

**2.7.520 Rohrsystem mehrfach spülen**
*** Pauschalposition
Rohrsystem mehrfach spülen

Säubern, auf Dichtheit prüfen einschließlich der erforderlichen Nachinspektionen einschließlich Übergabe nach mängelfreier Abnahme unter Betriebsbedingungen einschließlich Prüf- und Abnahmeprotokoll.
Menge: 1,000 psch
Voraussichtliche Abrechnungsmenge: 1,000
DIN276_18: 422

#### Abschnitt 2.8 Ventile und Armaturen

*Hinweis: Verteiler und Erzeugung*

**Ausführungsbeschreibung 43 Absperrventil, wartungsfrei, Grauguss, Flansch PN 6**
*Absperrventil, wartungsfrei, Grauguss, Fansch PN 6*
Absperrventil, wartungsfrei, Grauguss, Flansch PN6
Armatur/Zubehör:  Absperrventil
Eigenschaft:  wartungsfrei
Material:  Grauguss
Ausführung Anschluß: mit Flansch
Nenndruck:  PN 6
Ausführung Spindel:  innenliegend
Material Spindel:  nicht rostender Stahl
Betätigung:  Handrad
Temperatur:  bis 120°C
Durchmesser:  ...
Baulänge:  ...

einschl. GSD (Gegenflansch, Schrauben und Dichtungen)

Angebotenes Fabrikat: '..................................'

zur Lieferung und betriebsfertigen Montage

für folgende Dimensionen

**2.8.10 Absperrventil DN 80**
*** gemäß Ausführungsbeschreibung 43
Absperrventil Nennweite DN 80

zur Lieferung und betriebsfertigen Montage
Menge: 4,000 Stck
Voraussichtliche Abrechnungsmenge: 4,000
DIN276_18: 422

**2.8.20 Absperrventil DN 50**
*** gemäß Ausführungsbeschreibung 43
Absperrventil Nennweite DN 50

zur Lieferung und betriebsfertigen Montage
Menge: 6,000 Stck
Voraussichtliche Abrechnungsmenge: 6,000
DIN276_18: 422

**2.8.30 Absperrventil DN 40**
*** gemäß Ausführungsbeschreibung 43
Absperrventil Nennweite DN 40

zur Lieferung und betriebsfertigen Montage
Menge: 16,000 Stck
Voraussichtliche Abrechnungsmenge: 16,000
DIN276_18: 422

**2.8.40 Schwerkraftbremse, Rotguss, PN20**
Schwerkraftbremse, Rotguss, PN20

Schwerkraftbremse zum direkten Anschluss an die Umwälzpumpe mittels Überwurfmutter mit Dichtung

Armatur/Zubehör: Schwerkraftbremse
Material:  Rotguss
Nenndruck: PN20
Pumpenanschluß: 1 1/2"
Rohranschluß1 1/2"

Angebotenes Fabrikat: '..................................'

zur Lieferung und betriebsfertigen Montage
Menge: 1,000 Stck
Voraussichtliche Abrechnungsmenge: 1,000
DIN276_18: 422

**2.8.50 Schwerkraftbremse, Rotguss, PN20**
Schwerkraftbremse, Rotguss, PN20

Schwerkraftbremse zum direkten Anschluss an die Umwälzpumpe mittels Überwurfmutter mit Dichtung

Armatur/Zubehör: Schwerkraftbremse
Material:  Rotguss
Nenndruck: PN20
Pumpenanschluß: 2"
Rohranschluß2"

Angebotenes Fabrikat: '..................................'

zur Lieferung und betriebsfertigen Montage
Menge: 2,000 Stck
Voraussichtliche Abrechnungsmenge: 2,000
DIN276_18: 422

**Ausführungsbeschreibung 44 Schmutzfänger mit Flansch, Grauguss, PN 6**
*Schmutzfänger mit Flansch, Grauguss, PN 6*
Schmutzfänger mit Flansch in Schrägsitzform, mit austauschbarem Normalsieb
Armatur/Zubehör: Schmutzfänger
Ausführung Anschluß: mit Flansch
Material:  Gusseisen
Bauart:  Schrägsitzform
Filterelement: Normalsieb, austauschbar
Material Filterelement: nicht rostender Sathl
Nenndruck: PN6
Druchmesser:...
Maschenweite:...
Baulänge:...

Säuberung des Filterelements nach der Inbetriebnahme

Angebotenes Fabrikat: '..................................'

zur Lieferung und betriebsfertigen Montage

für folgende Dimensionen:

**2.8.60 Schmutzfänger DN 80**
*** gemäß Ausführungsbeschreibung 44
Schmutzfänger Nennweite DN 80

zur Lieferung und betriebsfertigen Montage
Menge: 1,000 Stck
Voraussichtliche Abrechnungsmenge: 1,000
DIN276_18: 422

**2.8.70 Schmutzfänger DN 50**
*** gemäß Ausführungsbeschreibung 44
Schmutzfänger Nennweite DN50

zur Lieferung und betriebsfertigen Montage
Menge: 1,000 Stck
Voraussichtliche Abrechnungsmenge: 1,000
DIN276_18: 422

**2.8.80 Schmutzfänger DN 40**
*** gemäß Ausführungsbeschreibung 44
Schmutzfänger Nennweite DN 40

zur Lieferung und betriebsfertigen Montage
Menge: 3,000 Stck
Voraussichtliche Abrechnungsmenge: 3,000
DIN276_18: 422

**2.8.90 Einbaustrecke Wärmemengenzähler DN 80**
Einbaustrecke Wärmemengenzähler DN 80
bestehend aus:
2 Tauchhülsen G1/2" x 85 für Temperaturfühler THF105
2 Anschweißmuffen 45° G 1/2" x 44
1 Distanzstück DN80 Flansch x 300 mm

Angebotenes Fabrikat: '..................................'

zur Lieferung und betriebsfertigen Montage
Menge: 1,000 Stck
Voraussichtliche Abrechnungsmenge: 1,000
DIN276_18: 422

**2.8.100 Wärmezähler, Ultraschall, DN80**
Splitwärmezähler Ultraschall mit abnehmbaren Rechenwerk, fest
angeschlossenem Durchfluss-Sensor und Tempraturfühlern
Messeinrichtung: Wärmezähler
Messwerterfassung: Ultraschall
Anschluß: Flansch
Kommunikation: M-Bus
Durchmesser: DN 80

Angebotenes Fabrikat: '..................................'
Menge: 1,000 Stck
Voraussichtliche Abrechnungsmenge: 1,000
DIN276_18: 422

**2.8.110 Einbaustrecke Wärmemengenzähler DN40**
Einbaustrecke Wärmemengezähler DN32 bestehend aus:
1 Kugelhahn für Rücklaufabsperrung
2 Kugelhähne mit Messstellle für Direktmessungsfühler
2 Verschraubungen
1 Distanzstück 200 mm

Angebotenes Fabrikat: '..................................'

zur Lieferung und betriebsfertigen Montage
Menge: 3,000 Stck
Voraussichtliche Abrechnungsmenge: 3,000
DIN276_18: 422

**Ausführungsbeschreibung 45 Blindflansch**
*Blindflansch*
gemäß DIN / EN 2527, PN 10/16, schwarz, Rand und Dichtflächen gedreht DN10-50=Form B / DN65-300=Form T
einschließlich Schrauben und Dichtung.

zur Lieferung und betriebsfertigen Montage

Für nachfolgende Dimensionen:

**2.8.120 Blindflansch DN 40**
*** gemäß Ausführungsbeschreibung 45
Blindflansch Nennweite DN 40

zur Lieferung und betriebsfertigen Montage
Menge: 2,000 Stck
Voraussichtliche Abrechnungsmenge: 2,000

**2.8.130 Luftgefäß mit Klöpperboden DN 125**
Luftgefäß mit Klöpperboden aus Stahlrohren gefertigt in Form eines Abzweiges mit unterem und seitlichem Rohranschluss, einschließlich einem Entlüftungsanschluss
1/2" mit Rotguss-Entleerungshahn 1/2", Länge ca. 300 mm

zur Lieferung und betriebsfertigen Montage
Menge: 2,000 Stck
Voraussichtliche Abrechnungsmenge: 2,000

**2.8.140 Luftgefäß mit Klöpperboden DN 80**
Luftgefäß mit Klöpperboden aus Stahlrohren gefertigt in Form eines Abzweiges mit unterem und seitlichem Rohranschluss, einschließlich einem Entlüftungsanschluss
1/2" mit Rotguss-Entleerungshahn 1/2", Länge ca. 250 mm

zur Lieferung und betriebfetigen Montage
Menge: 2,000 Stck
Voraussichtliche Abrechnungsmenge: 2,000

**2.8.150 Luftgefäß mit Klöpperboden DN 65**
Luftgefäß mit Klöpperboden aus Stahlrohren gefertigt in Form eines Abzweiges mit unterem und seitlichem Rohranschluss, einschließlich einem Entlüftungsanschluss
1/2" mit Rotguss-Entleerungshahn 1/2", Länge ca. 250 mm

zur Lieferung und betriebsferttigen Montage
Menge: 2,000 Stck
Voraussichtliche Abrechnungsmenge: 2,000

**2.8.160 Schnellentlüfter 3/8"**
Schnellentlüfter 3/8"

mit eingebauten Absperrventil

Prüfdruck max.:  10 bar
Wassertemp. max.:  110 °C
Größe:  3/8"

zur Lieferung und betriebsfertigen Montage
Menge: 10,000 Stck
Voraussichtliche Abrechnungsmenge: 10,000
DIN276_18: 422

**2.8.170 Kugelhahn als Entleerungsventil 1/2" (DN15)**
Kugelhahn als Entleerungsventil 1/2" (DN15)

KFE-Hahn aus Rotguss, schwere Ausführung, mit Stopfbuchse, Schlauchverschraubung, Kappe und Kette, inkl. Formstück und Hilfsmaterialien zur Einbindung in das zu Installierende Rohrsystem

Größe:  1/2" (DN15) AG

zur Lieferung und betriebsfertigen Montage
Menge: 14,000 Stck
Voraussichtliche Abrechnungsmenge: 14,000
DIN276_18: 422

**2.8.180 Bimetall Thermometer; 0 - 120 °C**
Bimetall Thermometer; 0 - 120 °C

Hochwertige Ausführung nach Klasse 1, DIN 16203, Gehäuse und Ring aus Cr-Ni-Stahl, einschließlich abnehmbare Tauchhülse, waagerechter Anschluss, mit verlängertem axialen Tauchschaft.

Meßbereich:  0 - 120 °C
Gehäusedurchmesser: 100 mm
Anschluss:  1/2"

zur Lieferung und betriebsfertigen Montage
Menge: 12,000 Stck
Voraussichtliche Abrechnungsmenge: 12,000
DIN276_18: 422

**2.8.190 Manometer**
Manometer

Hochwertige Ausführung nach Klasse 1, Gehäuse und Ring aus Cr-Ni-Stahl, Sichtscheibe aus Instrumentenflachglas, einschließlich Manometerhahn mit Wassersackrohr

Meßbereich:  0 - 6 bar
Gehäusedurchmesser: 100 mm
Anschluss:  1/2 "

zur Lieferung und betriebsfertigen Montage
Menge: 4,000 Stck
Voraussichtliche Abrechnungsmenge: 4,000
DIN276_18: 422

**2.8.200 Schw. Einschweißmuffe 1/2"**
zur Lieferung und betriebsfertigen Montage
Menge: 36,000 Stck
Voraussichtliche Abrechnungsmenge: 36,000

**2.8.210 Einbau von Temperaturfühlern (Gewinderohr, Siederohr)**
Einbau von bauseits gelieferten Temperaturfühler oder Temperaturwächter; einschliesslich schwarzer Einschweiss-muffe DN 15 bis 100 mm Länge; Schweiß- und Dichtmaterial,

zur Lieferung und betriebsfertiger Montage
Menge: 8,000 Stck
Voraussichtliche Abrechnungsmenge: 8,000

*Hinweis: Ventile und Armaturen Netz*

**Ausführungsbeschreibung 46 Strangregulierventil (Gewinde)**
*Strangregulierventil (Gewinde)*
Strangregulierventil mit Voreinstellung in Schrägsitzbauweise
für Heizungs-, Klima- und Industrieanlagen.
Gehäuse und Innengarnitur aus korrosionsbeständigem, entzinkungsresistentem AMETAL-C.
Stufenlose Voreinstellung durch Hubbegrenzung und digitaler Anzeige im Handrad, plombierbar.
Selbstdichtende Meßnippel (2-fach dichtend) für Druckverlust bzw. Durchflußmessung.
Alle Bedienungselemente auf der Handradseite. Nichtsteigende Spindel mit abzugsicherem Ventilkegel und O-Ring-Abdichtung.
Sitzdichtung: Kegel mit O-Ring aus EPDM.
Anschluß Innengewinde für Gewinderohr.
Betriebstemperatur von - 20°C bis + 120°C.
Nenndruck PN 25.
Ausführung: Innengewinde mit Entleerung

Angebotenes Fabrikat: '..................................'

zur Lieferung und betriebsfertigen Montage

für folgende Dimensionen

in nachfolgenden Dimensionen

**2.8.220 Strangregulierventil DN 15**
*** gemäß Ausführungsbeschreibung 46
Strangregulierventil Nennweite DN 15

zur Lieferung und betriebsfertigen Montage
Menge: 33,000 Stck
Voraussichtliche Abrechnungsmenge: 33,000

**Ausführungsbeschreibung 47 Kugelhahn**
*Kugelhahn*
Gehäuse und Kugel aus korrosionsbeständigem, entzinkungsfreiem Rotguss. Gehäuse rohrförmig für durchlaufende Wärmedämmung. Kugel mit glattem Durchgang. Wartungsfreie Spindelabdichtung durch zwei
O-Ringe. Kugelabdichtung durch PTFE-Ringe. Knebel aus schlagfestem Kunststoff, Anschläge verdeckt. Knebel auch bei wärmegedämmten Gehäuse von außen bedienbar. Anschluss Innengewinde für Gewinderohr.

Zul. Betriebstemperatur TB:120 Grd. C
Zul. Betriebsüberdruck PB:10 bar

Einschließlich Wärmedämmung aus EPP. Brandschutzklasse B2.

Angebotenes Fabrikat: '..................................'

zur Lieferung und betriebsfertigen Montage

für folgende Dimensionen:

**2.8.230 Kugelhahn DN 15**
*** gemäß Ausführungsbeschreibung 47
Kugelhahn Nennweite DN 15

zur Lieferung und betriebsfertigen Montage.
Menge: 33,000 Stck
Voraussichtliche Abrechnungsmenge: 33,000

#### Abschnitt 2.9 Heizkörper und Zubehör

**Ausführungsbeschreibung 48 Flachheizkörper, profilliert, Stahl, Kompaktausführung**
*Flachheizkörper, profilliert, Stahl, Kompaktausführung*
Flachheizkörper aus profilliertem und beschichtetem Stahlblech,
geeinet für Hoch- und Niedertempertur inkl. Befestigungsmaterial

Art Heizkrörper: Fachheizkörper
Ausführung: Kompaktheizkörper
Frontausführung: profilliert
Material:  Stahl
Oberfläche: beschichtet
Anzahgl Anschlüsse: 5
Betriebsüberdruck: 10 bar
Betriebstemperatur: max 110°C

Nachfolgende Position zur Lieferung und betriebsfertigen Montage, einschließlich allen erforderlichen Montagematerialien, Montagehilfsgeräten, Anschlußstopfen, Luft- und Blindstopfen sowie sämtliche Nebenleistungen für eine betriebsfertige Anlage.

Angebotenes Fabrikat: '..................................'

zur Lieferung und betriebsfertigen Montage

für folgende Dimensionen:

**2.9.10 Flachheizkörper**
*** gemäß Ausführungsbeschreibung 48
Flachheizkörper

Typ: Heizkörper22
Baulänge: 1000 mm
Bauhöhe:  750 mm
Bautiefe:  100 mm

zur Lieferung und betriebsfertigen Montage
Menge: 86,000 Stck
Voraussichtliche Abrechnungsmenge: 86,000
DIN276_18: 423

**2.9.20 Flachheizkörper**
*** gemäß Ausführungsbeschreibung 48
Flachheizkörper

Typ: Heizkörper22
Baulänge: 1200 mm
Bauhöhe:  750 mm
Bautiefe:  100 mm

zur Lieferung und betriebsfertigen Montage
Menge: 1,000 Stck
Voraussichtliche Abrechnungsmenge: 1,000
DIN276_18: 423

**2.9.30 Flachheizkörper**
*** gemäß Ausführungsbeschreibung 48
Flachheizkörper

Typ: Heizkörper22
Baulänge: 900 mm
Bauhöhe:  900 mm
Bautiefe:  100 mm

zur Lieferung und betriebsfertigen Montage
Menge: 5,000 Stck
Voraussichtliche Abrechnungsmenge: 5,000
DIN276_18: 423

**2.9.40 Flachheizkörper**
*** gemäß Ausführungsbeschreibung 48
Flachheizkörper

Typ: Heizkörper22
Baulänge: 1000 mm
Bauhöhe:  900 mm
Bautiefe:  100 mm

zur Lieferung und betriebsfertigen Montage
Menge: 1,000 Stck
Voraussichtliche Abrechnungsmenge: 1,000
DIN276_18: 423

**2.9.50 Flachheizkörper**
*** gemäß Ausführungsbeschreibung 48
Flachheizkörper

Typ: Heizkörper22
Baulänge: 1100 mm
Bauhöhe:  900 mm
Bautiefe:  100 mm

zur Lieferung und betriebsfertigen Montage
Menge: 2,000 Stck
Voraussichtliche Abrechnungsmenge: 2,000
DIN276_18: 423

**2.9.60 Flachheizkörper**
*** gemäß Ausführungsbeschreibung 48
Flachheizkörper

Typ: Heizkörper22
Baulänge: 1200 mm
Bauhöhe:  900 mm
Bautiefe:  100 mm

zur Lieferung und betriebsfertigen Montage
Menge: 3,000 Stck
Voraussichtliche Abrechnungsmenge: 3,000
DIN276_18: 423

**2.9.70 Flachheizkörper**
*** gemäß Ausführungsbeschreibung 48
Flachheizkörper

Typ: Heizkörper22
Baulänge: 1300 mm
Bauhöhe:  900 mm
Bautiefe:  100 mm

zur Lieferung und betriebsfertigen Montage
Menge: 2,000 Stck
Voraussichtliche Abrechnungsmenge: 2,000
DIN276_18: 423

**2.9.80 Flachheizkörper**
*** gemäß Ausführungsbeschreibung 48
Flachheizkörper

Typ: Heizkörper33
Baulänge: 1000 mm
Bauhöhe:  900 mm
Bautiefe:  155 mm

zur Lieferung und betriebsfertigen Montage
Menge: 1,000 Stck
Voraussichtliche Abrechnungsmenge: 1,000
DIN276_18: 423

**2.9.90 Thermostatventil 1/2"**
Thermostatventil in Eckform oder Durchgangsform
Armatur/Zubehör: Thermostatventil
Bauart:  Eckform
  Durchgangsform
Material:  Messing/Rotguss
Oberfläche:  vernickelt
Verwendung:  Raumheizung
Nenndruck:  PN 10
Durchmesser:  DN 15
Angebotenes Fabrikat: '..................................'

zur Lieferung und betriebsfertigen Montage
Menge: 101,000 Stck
Voraussichtliche Abrechnungsmenge: 101,000
DIN276_18: 423

**2.9.100 Absperrbare Verschraubung 1/2"**
Heizkörperverschraubung in Eck- oder Durchgangsform
Armatur/Zubehör: Heizkörperverschraubung
Bauart:  Eckform
  Durchgangsform
Material:  Messing/Rotguss
Oberfläche:  vernickelt
Ausführung:  regulier- und absperrbar
  mit Entleerung
Verwendung:  Raumheizung
Nenndruck:  PN 10
Durchmesser:  DN 15
Angebotenes Fabrikat: '..................................'

zur Lieferung und betriebsfertigen Montage
Menge: 101,000 Stck
Voraussichtliche Abrechnungsmenge: 101,000
DIN276_18: 423

**2.9.110 Thermostatkopf, 5°C - 30°C**
Thermostatkopf, 5°C - 30°C

Thermostatkopf mit flüssikeitsgefülltem Element, als
Behördenmodell
Armatur/ Zubehör:  Thermostatkopf
Typ:  Behördenmodell
Ausführung:  mit eingebautem Fühler
Regelbereich5 - 30°C
Austattung: mit Frostschutzsicherung
Verwendung: Raumheizung

Angebotenes Fabrikat: '..................................'

zur Lieferung und betriebsfertigen Montage
Menge: 101,000 Stck
Voraussichtliche Abrechnungsmenge: 101,000
DIN276_18: 423

**2.9.120 Heizkörper nach der Montage abnehmen**
Heizkörper nach der Montage abnehmen

zwecks Maler- oder Putzarbeiten und wieder betriebsfertig aufstellen, einschließlich Inbetriebnahme
Menge: 101,000 Stck
Voraussichtliche Abrechnungsmenge: 101,000
DIN276_18: 423

#### Abschnitt 2.10 Kernbohrungen

**Ausführungsbeschreibung 49 Kernbohrungen Stahlbeton/Mauerwerk**
*Kernbohrungen Stahlbeton/Mauerwerk*
in Stahlbetondecken- und Wänden herstellen einschließlich Gestellung von Geräten, Gerüsten sowie Wasserabsaugung und aller anfallenden Nebenarbeiten, Abtransport der sowie An- und Abfahrten. Die Bohrarbeiten
sind entsprechend dem Baufortschritt und auf Anweisung der Bauleitung auszuführen.
Einschließlich Schuttbeseitigung und Gestellung der erforderlichen Geräte
und Werkzeuge.

Dicke bis 240 mm

In den nachfolgenden Dimensionen:

**2.10.10 Kernbohrungen Stahlbeton bis 65mm,s.w.v.**
*** gemäß Ausführungsbeschreibung 49
Menge: 204,000 Stck
Voraussichtliche Abrechnungsmenge: 204,000

**2.10.20 Kernbohrungen Stahlbeton bis 85mm,s.w.v.**
*** gemäß Ausführungsbeschreibung 49
Menge: 4,000 Stck
Voraussichtliche Abrechnungsmenge: 4,000

**2.10.30 Kernbohrungen Stahlbeton bis 105mm,s.w.v.**
*** gemäß Ausführungsbeschreibung 49
Menge: 18,000 Stck
Voraussichtliche Abrechnungsmenge: 18,000

**2.10.40 Kernbohrungen Stahlbeton bis 130mm,s.w.v.**
*** gemäß Ausführungsbeschreibung 49
Menge: 20,000 Stck
Voraussichtliche Abrechnungsmenge: 20,000

#### Abschnitt 2.11 Dämmung

**Ausführungsbeschreibung 50 Dämmschale mit Folienmantel**
*Dämmschale mit Folienmantel*
Dämmschale aus Steinwolle für Edelstahlrohr und Stahlrohr, mit Alu-Kaschierung und selbstklebender Überlappung, einseitig aufgeschlitzt, Darüber ein Folienmantel
Dämmschichtdicke: 100%
Wärmeleitgruppe: 0,035 W/(mK)
Baustoffklasse: Euroclass A2L

Anforderungen
Montage:  Im Gebäude
Montagehöhe:  ca. + 4,0 m über OKFB

einschl. Form- und Verbindungsstücke

Angebotenes Fabrikat: '..................................'

für folgende Dimensionen:

**2.11.10 Wärmedämmung DN 40; Folienmantel**
*** gemäß Ausführungsbeschreibung 50
Wärmedämmung DN 40; Folienmantel

Wärmedämmung für Heizungsrohre Nennweite DN 40

Rohraußendurchmesser: 42 mm
Dämmstärke:  40 mm

zur Lieferung und betriebsfertigen Montage
Menge: 58,000 m
Voraussichtliche Abrechnungsmenge: 58,000
DIN276_18: 429

**2.11.20 Wärmedämmung DN 32; Folienmantel**
*** gemäß Ausführungsbeschreibung 50
Wärmedämmung DN 32; Folienmantel

Wärmedämmung für Heizungsrohre Nennweite DN 32

Rohraußendurchmesser: 35 mm
Dämmstärke:  30 mm

zur Lieferung und betriebsfertigen Montage
Menge: 80,000 m
Voraussichtliche Abrechnungsmenge: 80,000
DIN276_18: 429

**2.11.30 Wärmedämmung DN 25; Folienmantel**
*** gemäß Ausführungsbeschreibung 50
Wärmedämmung DN 25; Folienmantel

Wärmedämmung für Heizungsrohre Nennweite  DN 25

Rohraußendurchmesser: 28 mm
Dämmstärke:  30 mm

zur Lieferung und betriebsfertigen Montage
Menge: 49,000 m
Voraussichtliche Abrechnungsmenge: 49,000
DIN276_18: 429

**2.11.40 Wärmedämmung DN 20; Folienmantel**
*** gemäß Ausführungsbeschreibung 50
Wärmedämmung DN 20; Folienmantel

Wärmedämmung für Heizungsrohre Nennweite DN 20

Rohraußendurchmesser: 22 mm
Dämmstärke:  20 mm

zur Lieferung und betriebsfertigen Montage
Menge: 25,000 m
Voraussichtliche Abrechnungsmenge: 25,000
DIN276_18: 429

**2.11.50 Wärmedämmung DN 15; Folienmantel**
*** gemäß Ausführungsbeschreibung 50
Wärmedämmung DN 15; Folienmantel

Wärmedämmung für Heizungsrohre Nennweite DN 15

Rohraußendurchmesser: 18 mm
Dämmstärke:  20 mm

zur Lieferung und betriebsfertigen Montage
Menge: 777,000 m
Voraussichtliche Abrechnungsmenge: 777,000
DIN276_18: 429

**Ausführungsbeschreibung 51 Dämmschale mit Blechmantel**
*Dämmschale mit Blechmantel*
Dämmschale aus Steinwolle für Edelstahlrohr und Stahlrohr, mit Alu-Kaschierung und selbstklebender Überlappung, einseitig aufgeschlitzt. Darüber ein Mantel aus verzinktem Blech
Dämmschichtdicke: 100%
Wärmeleitgruppe: 0,035 W/(mK)
Baustoffklasse: Euroclass A2L

Anforderungen
Montage:  Im Gebäude
Montagehöhe:  ca. + 4,0 m über OKFB

einschl. Form- und Verbindungsstücke

Angebotenes Fabrikat: '..................................'

zur Lieferung und betreibsfertigen Montage

für folgende Dimensionen:

**2.11.60 Wärmedämmung DN 80; Blechmantel**
*** gemäß Ausführungsbeschreibung 51
Wärmedämmung DN 80; Blechmantel

Wärmedämmung lfür Heizungsrohre Nennweite DN 80

Rohraußendurchmesser: 89 mm
Dämmstärke:  100 mm

zur Lieferung und betriebsfertigen Montage
Menge: 15,000 m
Voraussichtliche Abrechnungsmenge: 15,000
DIN276_18: 429

**2.11.70 Wärmedämmung DN 50; Blechmantel**
*** gemäß Ausführungsbeschreibung 51
Wärmedämmung DN 50; Blechmantel

Wärmedämmung für Heizungsrohre Nennweite DN 50

Rohraußendurchmesser: 60 mm
Dämmstärke:  60 mm

zu Lieferung und betriebsfertigen Montage
Menge: 10,000 m
Voraussichtliche Abrechnungsmenge: 10,000
DIN276_18: 429

**2.11.80 Wärmedämmung DN 40; Blechmantel**
*** gemäß Ausführungsbeschreibung 51
Wärmedämmung DN 40; Blechmantel

Wärmedämmung für Heizungsrohre Nennweite DN 40

Rohraußendurchmesser: 42 mm
Dämmstärke:  40 mm

zur Lieferung und betriebsfertigen Montage
Menge: 30,000 m
Voraussichtliche Abrechnungsmenge: 30,000
DIN276_18: 429

**Ausführungsbeschreibung 52 Armaturenkappen aus verzinktem Blech**
*Armaturenkappen aus verzinktem Blech*
Dämmkappe aus Mineralwolle für Armaturen mit Flansch,
Blechmantel aus verzinktem Blech und Spannbandverschluß.
Wärmeleitgruppe: 0,035 W/(mK)
Baustoffklasse: Euroclass A2L

zur Lieferung und betriebsfertigen Montage

für folgende Dimensionen:

**2.11.90 Blech-Armaturenkappen für Ventile und Armaturen DN80,**
*** gemäß Ausführungsbeschreibung 52
Blech-Armaturenkappen für Ventile und Armaturen DN80

zur Lieferung und betriebsfertigen Montage
Menge: 5,000 Stck
Voraussichtliche Abrechnungsmenge: 5,000
DIN276_18: 429

**2.11.100 Blech-Armaturenkappen für Ventile und Armaturen DN65,**
*** gemäß Ausführungsbeschreibung 52
Blech-Armaturenkappen für Ventile und Armaturen DN65

zur Lieferung und betriebsfertigen Montage
Menge: 7,000 Stck
Voraussichtliche Abrechnungsmenge: 7,000
DIN276_18: 429

**2.11.110 Blech-Armaturenkappen für Ventile und Armaturen DN50,**
*** gemäß Ausführungsbeschreibung 52
Blech-Armaturenkappen für Ventile und Armaturen DN50

zur Lieferung und betriebsfertigen Montage
Menge: 19,000 Stck
Voraussichtliche Abrechnungsmenge: 19,000
DIN276_18: 429

#### Abschnitt 2.12 Brandschutz

**Ausführungsbeschreibung 53 Brandschutzdurchführung**
*Brandschutzdurchführung*
Rohrabschottung aus nicht brennbarer, kunstharzgebundener und druckfester Brandschutzschale aus Mineralwolle
für nicht brennbare Rohre.
Ergänzende
Maßnahmen: Brandschutzabschottung
Feuerwiderstandsklasse: S 90
Material: Mineralwolle
Baustoffklasse: nicht brennbar nach DIN 4102-1
Schmelzpunkt:< 1000°C nach DIN 4102-17
Rohdichte:> 150 kg/m²
einschl. Anschluß an die Folgedämmung

Angebotenes Fabrikat: '..................................'

zur Lieferung und betriebsfertiger Montage

für folgende Dimensionen:

**2.12.10 R 90-Rohrabschottung, Systemrohr DN 15**
*** gemäß Ausführungsbeschreibung 53
Rohrabschottung DN 15

für Rohr der Nennweite: DN 15
Rohraussendurchmesser: 18,0 mm
Dämmdicke:  21,0 mm
Kernbohrungsdurchmesser: 60 mm

zur Lieferung und betriebsfertigen Montage
Menge: 200,000 Stck
Voraussichtliche Abrechnungsmenge: 200,000

**2.12.20 R 90-Rohrabschottung, Systemrohr DN 32**
*** gemäß Ausführungsbeschreibung 53
Rohrabschottung DN32

für Rohr der Nennweite: DN 32
Rohraussendurchmesser: 35,0 mm
Dämmdicke:  22,5 mm
Kernbohrungsdurchmesser: 80 mm

zur Lieferung und betriebsfertigen Montage
Menge: 4,000 Stck
Voraussichtliche Abrechnungsmenge: 4,000

**2.12.30 R 90-Rohrabschottung, Systemrohr DN 40**
*** gemäß Ausführungsbeschreibung 53
Rohrabschottung DN 40

für Rohr der Nennweite: DN 40
Rohraussendurchmesser: 42,0 mm
Dämmdicke:  29,0 mm
Kernbohrungsdurchmesser: 100 mm

zur Lieferung und betriebsfertigen Montage
Menge: 6,000 Stck
Voraussichtliche Abrechnungsmenge: 6,000

**2.12.40 Brandschutzkitt**
Brandschutzkitt:

Ergänzende
Maßnahmen: Brandschutzabschottung
Feuerwiderstandsklasse: S 90
Material:  Kitt mit dämmschichtbildender Winkung

zum Verschluß der ggf. bestehenden Ringspalte zwischen Rohrschalen und Bauteileöffnungen
Lieferung in Kartuschen

Angebotenes Fabrikat: '..................................'

zur Lieferung und betriebsfertigen Montage
Menge: 7,000 Stck
Voraussichtliche Abrechnungsmenge: 7,000
DIN276_18: 429

#### Abschnitt 2.13 Inbetriebnahme

**2.13.10 Inbetriebnahme Heizungsanlage**
*** Pauschalposition
Inbetriebnahme Heizungsanlage

Der vorstehend aufgeführten Positionen, einschließlich Probebetrieb, Einregulierungen, Abgleichungen, Dichtheitskontrollen, erforderlich werdende Nachinspektionen, örtlich erforderliche Einweisungen, Durchführung von Meßreihen einschließlich Abnahme unter Betriebsbedingungen, sowie Übergabe nach mängelfreier Abnahme einschließlich Prüf- und Abnahmeprotokoll
Menge: 1,000 psch
Voraussichtliche Abrechnungsmenge: 1,000
DIN276_18: 429

**2.13.20 Erstbefüllung der Heizungsanlage**
*** Pauschalposition
Erstbefüllung der Heizungsanlage

mit aufbereitetem Wasser laut Herstellervorgabe + VDI 2035
Das aufbereitete Wasser ist bereitzustellen und vor Inbetriebnahme ist das Heizungssystem mit dem behandelten Wasser zu befüllen und zu entlüften
Anlageninhalt ca.: 1500  Liter
Menge: 1,000 psch
Voraussichtliche Abrechnungsmenge: 1,000
DIN276_18: 429

### Bereich 3 Lüftung

#### Abschnitt 3.1 Ventilatoren und Zubehör

**3.1.10 Rohrventilator DN 200**
EC-Radial-Rohrventilator zur direkten
Montage im Rohrsystem.

Gehäuse aus verzinktem Stahlblech für harte Einsatzbedingungen geeignet.
Die saug- und druckseitige Anschlussmaße sind auf
Norm-Rohr-Durchmesser abgestimmt.

Radial-Laufrad mit rückwärts gekrümmten Schaufeln aus Kunststoff. Direkt auf Motor gepresst und als Einheit
dynamisch ausgewuchtet.
Geräuscharm, hoher Wirkungsgrad.

Energiesparender, drehzahlsteuerbarer EC-Außenläufer-
motor in Schutzart IP 44.
Wartungs- und funkstörungsfrei sowie kugelgelagert.
Integrierte elektronische Temperaturüberwachung für
EC-Motor und Elektronik. Serienmäßig mit einem
internen Potentiometer für die Einstellung einer beliebigen
Ventilatordrehzahl zwischen min. und max. Drehzahl.
Stufenlose Drehzahlsteuerung mit Potentiometer.
Anschluss über serienmäßigen Klemmenkasten (IP54)
außen am Gehäuse.

Ventilator-Daten (Standard)

Vol.str. bei 0 Pa  985 m³/h
Max. Druckerhöhung  430 Pa
Fördermitteldichte  1.2 Kg/m³
Fördermitteltemperatur 60°C
Drehzahl  2890 1/min
aufgenomm.Leistung  0,12 kW
Gewicht  3,4 kg
Schalleistung  52 dB(A)
Schalldruck in 1m  44 dB(A)

Spannung  230 Volt
Stromaufnahme  1,00 Amp
Wechselstrom/Drehstrom W
Frequenz  50 Hz
Isolierklasse  F
Schutzart  IP 44

Angebotenes Fabrikat: '..................................'

zur Lieferung und betriebsfertigen Montage
Menge: 9,000 Stck
Voraussichtliche Abrechnungsmenge: 9,000

**3.1.20 Befestigungsmaschetten DN 200**
Befestigungsmanschetten DN 200
Zur körperschallfreien Verbindung von
Ventilator und Rohrleitung und zur Ab-
hängung von Lüftungsrohren von der
Decke.

Angebotenes Fabrikat: '..................................'

zur Lieferung und betriebsfertigen Montage
Menge: 9,000 Satz
Voraussichtliche Abrechnungsmenge: 9,000

**3.1.30 Montagekonsole DN 200**
Montagekonsole ..
Zur Befestigung der Rohrventilatoren an Decke, Wand
oder Boden. Aus verzinktem Stahlblech.

Angebotenes Fabrikat: '..................................'

zur Lieferung und betriebsfertigen Montage
Menge: 9,000 Stck
Voraussichtliche Abrechnungsmenge: 9,000

**3.1.40 Rohrverschlußklappe DN 200**
Rohrverschlußklappe DN 200

Selbsttätige Verschlussklappe zum Einstecken in den Rohrverlauf. Verhindert bei abgeschaltetem Ventilator das
Ausströmen warmer Raumluft und das Eindringen unerwünschter Kaltluft.
Automatische Funktion im Unter wie Überdruck-Betrieb (Einbaulage drehbar) durch Federzuhaltung.
Bei horizontaler Strömung Drehachse senkrecht stellen.
Bei vertikaler Strömung Funktion nur in aufsteigendem Luftstrom. Gehäuse aus verzinktem Stahlblech,
Klappen aus Aluminium, Rückstellfeder aus
rostfreiem Edelstahl.

Angebotenes Fabrikat: '..................................'

zur Lieferung und betriebsfertigen Montage
Menge: 9,000 Stck
Voraussichtliche Abrechnungsmenge: 9,000

**3.1.50 Reparaturschalter**
Revisionsschalter mit Hilfskontakt und zwei zusätzlichen Schaltkontakten für die Motorschutzeinrichtung TB/TP
(TK/KL), aufgebaut in Kunststoffgehäuse für Aufputz-Montage.
Drehantrieb als Betätigungselement mit Vorhängeschlosssperre, dadurch drei Verriegelungsmöglichkeiten durch Anbringung eines Vorhängeschlosses in Stellung "0".

Angebotenes Fabrikat: '..................................'

zur Lieferung und betriebsfertigen Montage
Menge: 9,000 Stck
Voraussichtliche Abrechnungsmenge: 9,000

**3.1.60 Drehzahlpotentiometer**
Menge: 9,000 Stck
Voraussichtliche Abrechnungsmenge: 9,000

**3.1.70 Hygrostat**
Hygrostat für Be- oder Entfeuchtung
Für feuchtigkeitsabhängige Steuerung einzelner oder
mehrerer Geräte.
Stufenlos von 30 bis 90% rel. Feuchte einstellbar. Sollwerteinstellung erfolgt über innenliegenden Drehknopf. Aufputzgehäuse weiß in Schutzart IP 30.
Mit Umschaltungskontakt für Be- oder Entfeuchtung.
Schaltleistung: induktive Last 3 A, ohmsche Last 5 A

Angebotenes Fabrikat: '..................................'

zur Lieferung und betriebsfertigen Montage
Menge: 9,000 Stck
Voraussichtliche Abrechnungsmenge: 9,000

#### Abschnitt 3.2 Lüftungsrohrnetz und Zubehör

**Ausführungsbeschreibung 54 Wickelfalzrohr, verzinktes Stahlblech**
*Wickelfalzrohr, verzinktes Stahlblech*
Wickelfalzrohr, rund, aus verzinktem Stahlblech, in Stangen.
Mit Dichtungs- und Verbindungsmaterial
KEIN ZUSCHNEIDEN VON LÜFTUNGSROHREN  MIT DEM
TRENNSCHLEIFER
Montage nach Herstellermontageanleitung. Incl. Aufhängungs- und Befestigungsmaterialien (korrosions-geschützter Tragkonstruktion aus Profilstahl, zur Auflage/Aufhängung des Luftleitungssystem, einschl. Gewindestangen und Befestigungsschrauben mit zugelassenen Dübeln und schalldämmender Zwischenlage Revisions-/Reinigungsöffnungen  nach  jeder Richtungs änderung,  incl.  aller Dichtungs-, Schall- und Schwingungs dämpfungsmaterialien (einschl. Zubehör)

Rohre, Formstücke und Revisionsöffnungen müssen luftdicht  hergestellt sein. Die Abdeckung der Revisionsöffnungen erfolgt mittels profilierten Deckeln, Abdichtungen durch verzinkte Flacheisenrahmen mit aufgeklebtem Moosgummi auf den Abdichtflächen und Vorreiber-Arretierung.
Rohre und Formstücke sind nach Dimensionen und Art in dem Leistungsverzeichnis getrennt aufgeführt.

Montagehöhe: ca .4,0 m über Oberkante FB
Lufttemperatur: bis 40 °C.

Angebots-und Abrechnungsform der Rohre erfolgt nach VOB, Teil C, DIN 18 379.
Bei  Rohrführungen  durch  Wände  und  Decken  ist Körperschallübertragung  zu vermeiden.  Geeignete  Massnahmen  zur Körperschallübertragung  sind  im Angebot enthalten.
Bei Flex-Verbindungen ist der Potentialausgleich zu berücksichtigen. Einschl.  aller  Ausschnitte,  Reinigungs-  und Revisionsöffnungen,  Fühler-,  Meß- und Prüfstellen.
Sofern nicht separat aufgeführt sind in den Einheitspreisen alle Rohrleitungen, Stutzen, Form-und Verbindungsstücke, Normal- und Sonderquerschnitte, Dichtungs- und Verbindungsmaterialien, Aufhängekonstruktionen sowie Rohreinbauten enthalten. Dieses alles wird nicht separat aufgemessen.
Teilweise  erfolgen  Arbeiten  in  Schächten und abgehängten  Decken  unter erschwerten  Bedingungen.  Dieses  ist  zu  beachten, in  die  Einheitspreise einzuarbeiten  und wird nicht separat vergütet.
Rohre, in denen Kondenswasser oder Niederschlagwasser anfallen kann, sind wasserdicht  auszuführen  und  mit Entwässerungsstutzen  zu  versehen. Dieses wird nicht separat vergütet.

Alle  Kanäle,  Rohre  und  Luftleitungsbauteile  müssen die  Empfehlungen nach VDI 6022 T1 Tab. 4 erfüllen (Verpackung ab Werk, Schutz während des  Transportes,  Schutz  der  Lüftungsbauteile  bei Lagerung  auf  der Baustelle,  Reinigung  der  Lüftungsbauteile  auf  der Baustelle  und Verschluss der Lüftungsbauteile nach Montage)!
Bei Montageunterbrechung sind alle Anschlussstutzen und Öffnungen gegen Staubeindringen zu sichern. Luftleitungen und Luftleitungskomponenten sind nach der Installation zu reinigen. Die Reinigung ist vor Inbetriebnahme nachzuweisen.

Durchmesser:...

zur Lieferung und betriebsfertigen Montage

Angebotenes Fabrikat: '..................................'

für folgende Dimensionen:

**3.2.10 Wickelfalzrohr, Nennweite DN 100**
*** gemäß Ausführungsbeschreibung 54
Wickelfalzrohr, Nennweite DN 100

zur Lieferung und betriebsfertigen Montage
Menge: 7,000 m
Voraussichtliche Abrechnungsmenge: 7,000
DIN276_18: 431
DIN276_93: 335

**3.2.20 Wickelfalzrohr, Nennweite DN 125**
*** gemäß Ausführungsbeschreibung 54
Wickelfalzrohr, Nennweite DN 125

zur Lieferung und betriebsfertigen Montage
Menge: 10,000 m
Voraussichtliche Abrechnungsmenge: 10,000
DIN276_18: 431
DIN276_93: 335

**3.2.30 Wickelfalzrohr, Nennweite DN 160**
*** gemäß Ausführungsbeschreibung 54
Wickelfalzrohr, Nennweite DN 160

zur Lieferung und betriebsfertigen Montage
Menge: 10,000 m
Voraussichtliche Abrechnungsmenge: 10,000
DIN276_18: 431
DIN276_93: 335

**3.2.40 Wickelfalzrohr, Nennweite DN 200**
*** gemäß Ausführungsbeschreibung 54
Wickelfalzrohr, Nennweite DN 200

zur Lieferung und betriebsfertigen Montage
Menge: 11,000 m
Voraussichtliche Abrechnungsmenge: 11,000
DIN276_18: 431
DIN276_93: 335

**Ausführungsbeschreibung 55 Rohrbogen, verzinktes Stahlblech**
*Rohrbogen, verzinktes Stahlblech*
Rohrbogen gepresst oder als Segment, aus verzinktem Stahlblech für runde Wickelfalz- oder Aluflexrohre. Mit Dichtungs- und Verbindungsmaterial
Winkel:  15° bis 90°
Durchmesser:...

zur Lieferung und betriebsfertigen Montage

für folgende Dimensionen:

**3.2.50 Bogen 90°, Nennweite DN 100**
*** gemäß Ausführungsbeschreibung 55
Bogen 90°, Nennweite DN 100

zur Lieferung und betriebsfetigen Montage
Menge: 10,000 Stck
Voraussichtliche Abrechnungsmenge: 10,000
DIN276_18: 431
DIN276_93: 335

**3.2.60 Bogen 90°, Nennweite DN 125**
*** gemäß Ausführungsbeschreibung 55
Bogen 90°, Nennweite DN 125

zur Lieferung und betriebsfertigen Montage
Menge: 1,000 Stck
Voraussichtliche Abrechnungsmenge: 1,000
DIN276_18: 431
DIN276_93: 335

**3.2.70 Bogen 90°, Nennweite DN 160**
*** gemäß Ausführungsbeschreibung 55
Bogen 90°, Nennweite DN 160

zur Lieferung und betriesfertigen Montage
Menge: 1,000 Stck
Voraussichtliche Abrechnungsmenge: 1,000
DIN276_18: 431
DIN276_93: 335

**3.2.80 Bogen 90°, Nennweite DN 200**
*** gemäß Ausführungsbeschreibung 55
Bogen 90°, Nennweite DN 200

zur Lieferung und betriebsfertigen Montage
Menge: 20,000 Stck
Voraussichtliche Abrechnungsmenge: 20,000
DIN276_18: 431
DIN276_93: 335

**Ausführungsbeschreibung 56 Rohrabzweig, 90°, verzinktes Stahlblech**
*Rohrabzweig, 90°, verzinktes Stahlblech*
Rohrabzweig aus verzinktem Stahlblech für runde Wickelfalz- und Aluflexrohre. Mit Dichtungs- und Verbindungsmaterial
für alle Reduzierungen
Winkel:  90°
Durchmesser:...

zur Lieferung und betriebsfertigen Montage

für folgende Dimensionen:

**3.2.90 Rohrabzweig, Nennweite DN 125**
*** gemäß Ausführungsbeschreibung 56
Rohrabzweig, Nennweite DN 125

zur Lieferung und betriebsfertigen Montage
Menge: 6,000 Stck
Voraussichtliche Abrechnungsmenge: 6,000
DIN276_18: 431
DIN276_93: 335

**3.2.100 Rohrabzweig, Nennweite DN 160**
*** gemäß Ausführungsbeschreibung 56
Rohrabzweig, Nennweite DN 160

zur Lieferung und betriebsfertigen Montage
Menge: 6,000 Stck
Voraussichtliche Abrechnungsmenge: 6,000
DIN276_18: 431
DIN276_93: 335

**3.2.110 Rohrabzweig, Nennweite DN 200**
*** gemäß Ausführungsbeschreibung 56
Rohrabzweig, Nennweite DN 200

zur Lieferung und betriebsfertigen Montage
Menge: 9,000 Stck
Voraussichtliche Abrechnungsmenge: 9,000
DIN276_18: 431
DIN276_93: 335

**Ausführungsbeschreibung 57 Reduzierung, verzinktes Stahlblech**
*Reduzierung, verzinktes Stahlblech*
Reduzierung aus verzinktem Stahlblech, für runde Wickelfalz- oder Aluflexrohr, symmetrisch oder asysmmetrisch. Mit Dichtungs. und Verbindungsmaterial
alle Reduzierungen
Durchmesser:...

zur Lieferung und betriebsfertigen Montage

für folgende Dimensionen:

**3.2.120 Reduzierung Nennweite DN 125**
*** gemäß Ausführungsbeschreibung 57
Reduzierung Nennweite DN 125

zur Lieferung und betriebsfertigen Montage
Menge: 6,000 Stck
Voraussichtliche Abrechnungsmenge: 6,000
DIN276_18: 431

**3.2.130 Reduzierung Nennweite DN 160**
*** gemäß Ausführungsbeschreibung 57
Reduzierung Nennweite DN 160

zur Lieferung und betriebsfertigen Montage
Menge: 6,000 Stck
Voraussichtliche Abrechnungsmenge: 6,000
DIN276_18: 431

**3.2.140 Reduzierung Nennweite DN 200**
*** gemäß Ausführungsbeschreibung 57
Reduzierung Nennweite DN 200

zur Lieferung und betriebsfertigen Montage
Menge: 9,000 Stck
Voraussichtliche Abrechnungsmenge: 9,000
DIN276_18: 431

**Ausführungsbeschreibung 58 Rohre, rund, Aluminium**
*Rohre, rund, Aluminium*
Rohre, rund, aus Aluminim-Band überlappt gewickelt und gefalzt, mindestens zweilagig.
5,0 m Anwendungslänge gestaucht auf 1,2 m Transportlänge
Montagehöhe: bis 4 m

Angebotenes Fabrikat: '..................................'

zur Lieferung und betriebsfertigen Montage

**3.2.150 Flexibles Lüftungsrohr Nennweite DN 100**
*** gemäß Ausführungsbeschreibung 58
Flexibles Lüftungsrohr Nennweite DN 100

zur Lieferung und betriebsfertigen Montage
Menge: 15,000 m
Voraussichtliche Abrechnungsmenge: 15,000
DIN276_18: 431

**Ausführungsbeschreibung 59 Lüftungsrohrschelle**
*Lüftungsrohrschelle*
Lüftungsschelle orange, verzinkt,
zweiteilige Schelle mit Sicherheits-Fangverschluß,
mit sickenverstärktem Schellenkörper, unverlierbare
Verschlußschrauben mit Kombi-Kreuzschlitz,
schalldämmend um 18 dB (A) durch abrollfähiges
Walzenprofil mit orangem Erkennungsstreifen
und Kantenumgriff zur Vermeidung von Schallbrücken,
gemäß RAL-GZ 655-B überwacht.

Anschlußgewinde Kombi M8/M10

Material: verzinkter Stahl inkl. Gewindestange bis 40 cm und Befestigungsdübel

zur Lieferung und betriebsfertigen Montage

für folgende Dimensionen:

**3.2.160 Rohrschelle, für Spiralfalzrohr Nennweite DN 100**
*** gemäß Ausführungsbeschreibung 59
Rohrschelle, für Spiralfalzrohr Nennweite DN 100

zur Lieferung und betriebsfertigen Montage
Menge: 7,000 Stck
Voraussichtliche Abrechnungsmenge: 7,000
DIN276_18: 431

**3.2.170 Rohrschelle, für Spiralfalzrohr Nennweite DN 125**
*** gemäß Ausführungsbeschreibung 59
Rohrschelle, für Spiralfalzrohr Nennweite DN 125

zur Lieferung und betriebsfertigen Montage
Menge: 10,000 Stck
Voraussichtliche Abrechnungsmenge: 10,000
DIN276_18: 431

**3.2.180 Rohrschelle, für Spiralfalzrohr Nennweite DN 160**
*** gemäß Ausführungsbeschreibung 59
Rohrschelle, für Spiralfalzrohr Nennweite DN 160

zur Lieferung und betriebsfertigen Montage
Menge: 10,000 Stck
Voraussichtliche Abrechnungsmenge: 10,000
DIN276_18: 431

**3.2.190 Rohrschelle, für Spiralfalzrohr Nennweite DN 200**
*** gemäß Ausführungsbeschreibung 59
Rohrschelle, für Spiralfalzrohr Nennweite DN 200

zur Lieferung und betreibsfertigen Montage
Menge: 11,000 Stck
Voraussichtliche Abrechnungsmenge: 11,000
DIN276_18: 431

#### Abschnitt 3.3 Luftdurchlässe und Zubehör

**Ausführungsbeschreibung 60 Ablufttellerventil**
*Ablufttellerventil*
Luftmengenregulierung durch Verdrehen des Ventiltellers, Sicherung der eingestellten Spaltbreite durch Gegenmutter, leichte Montage des Lüftungsventils mit Mauerrahmen durch Bajonettverschluss, Frontteile aus Stahlblech, Ventil für Zuluft, Lieferumfang : Lüftungsventil komplett
mit Einbaurahmen und Ventilring mit Randabdichtung,

Angebotenes Fabrikat: '..................................'

zur Lieferung und betriebsfertigen Montage

für nachfolgende Dimensionen:

**3.3.10 Ablufttellerventil DN 100**
*** gemäß Ausführungsbeschreibung 60
Ablufttellerventil
Nennweite: DN 100

zur Lieferung und betriebsfertigen Montage.
Menge: 30,000 Stck
Voraussichtliche Abrechnungsmenge: 30,000

**3.3.20 Wetterschutzgitter rund DN 200**
-  Gussaluminium
-  Vogelschutzgitter
-  Maschenweite 10 mm

Angebotenes Fabrikat: '..................................'

zur Lieferung und betriebsfertigen Montage
Menge: 9,000 Stck
Voraussichtliche Abrechnungsmenge: 9,000

#### Abschnitt 3.4 Kernbohrungen

**Ausführungsbeschreibung 61 Kernbohrungen Stahlbeton/Mauerwerk**
*Kernbohrungen Stahlbeton/Mauerwerk*
in Stahlbetondecken- und Wänden herstellen einschließlich Gestellung von Geräten, Gerüsten sowie Wasserabsaugung und aller anfallenden Nebenarbeiten, Abtransport der sowie An- und Abfahrten. Die Bohrarbeiten sind entsprechend dem Baufortschritt und auf Anweisung der Bauleitung auszuführen.
Einschließlich Schuttbeseitigung und Gestellung der erforderlichen Geräte und Werkzeuge.

Dicke bis 400 mm

Die Kernbohrungen erfolgen durch die Außenwand in
den Geschossen:

EG  3 Stück
1.OG  3 Stück
2.OG  3 Stück

In den nachfolgenden Dimensionen:

**3.4.10 Kernbohrungen Stahlbeton bis 220mm,s.w.v.**
*** gemäß Ausführungsbeschreibung 61
Menge: 9,000 Stck
Voraussichtliche Abrechnungsmenge: 9,000

#### Abschnitt 3.5 Sonstiges

**3.5.10 Inbetriebnahme, Probebetrieb und Einreugulierung**
*** Pauschalposition
Kostengruppe: 439

Inbetriebnahme, Probebetrieb und Einregulierung

Inbetriebnahme für alle ausgeschriebenen RLT-Anlagen. Inbetriebnahme und Probebetrieb müssen gemeinsam zwischen dem AN des haustechnischen Gewerkes und dem AN der MSR-Technik erfolgen. Alle Funktionsabläufe gemäß der Funktionsbeschreibung und den Angaben in den Regelschemata, alle Sollwerte, alle Sicherheits- und Verriegelungsfunktionen, alle Störabschaltungen bzw. Störumschaltungen sind gemeinsam zwischen dem AN der MSR-Technik einzeln zu überprüfen und durchzuchecken und ggf. nach Erfordernis zu korrigieren. Die bei der Inbetriebnahme festgestellten Mängel werden entsprechend aufgelistet und sind zu beheben, und zwar getrennt für den Bereich des haustechnischen Gewerkes und den Bereich der MSR-Technik.

Im Einzelnen sind folgende Arbeiten im Rahmen der Inbetriebnahme durchzuführen und zu protokollieren:
- Prüfung der Zuordnung von Fühler und Ventile, Prüfung,
  Programmierung und Funktionstest der Frequenzumformer
  u. Pumpen, Schnittstellentest zum Gebäudeleitsystem
- Überprüfung aller Teile auf Sauberkeit
- Einstellen der erforderlichen Sollwerte
- Messung der Luftmengen an Ventilatoren bzw.
  Zentralgeräten
- Druckmessung an Ventilatoren
- Abgleich des gesamten Kanalnetzes inkl. Einzel- und
  Teilstränge
- Bezeichnung der Messstellen in den Revisionszeichnungen
- Überprüfung aller Funktionen in Abstimmung mit anderen
  Gewerken
- Kennzeichnung der Einstellung an Klappen
- Einregulierung und Optimierung von
  Wärmerückgewinnungseinrichtungen
- Hydraulische Einregulierung sowohl luftseitig als auch
  wasserseitig
- Messung und Protokollierung der Betriebszustände in
  wasserführenden Kreisen wie Temperatur, Druck,
  Volumenstrom, Drehzahl der Pumpen, Frequenz,
  Ventilstellung etc.
- Messung und Protokollierung der Betriebszustände im
  Luftvolumenstrom  wie Temperatur, Druck, Volumenstrom,
  Drehzahl der Ventilatoren, Frequenz etc.

Als Probebetrieb ist ein gemeinsames Betreiben der gesamten haustechnischen Anlagen (Gewerkübergreifend) im 24 Stunden Betrieb für eine Dauer von 2 Wochen zu verstehen. Dieser Probebetrieb findet erst nach der Einregulierungsphase und den Funktionsprüfungen statt.
Die Anlagenzustände sind zu protokollieren und in einem Bericht zusammenzufassen.
Dieser ist Grundlage für die Abnahme.

Inkl. für die Inbetriebnahme und Probebetrieb nötigen Betriebsstoffe und Medien.
Menge: 1,000 psch
Voraussichtliche Abrechnungsmenge: 1,000
DIN276_18: 439

**3.5.20 Hygiene-Erstinspektion nach VDI 6022**
*** Pauschalposition
Kostengruppe: 439

Hygiene-Erstinspektion nach VDI 6022

Hygiene-Erstinspektion nach VDI 6022 oder gleichwertig für alle ausgeschriebenen lufttechnischen Anlagen ist eine Hygiene-Erstinspektion nach VDI-Richtlinie 6022
oder gleichwertig, auszuführen. Hierbei sind auch alle zu den Lüftungsanlagen gehörenden Kanalnetze mit Einbauten, Geräten und Auslässen einzubeziehen.
Das Personal zum Bedienen der Anlage stellt der AN, mit der
fachlichen Mindestqualifikation des Sachverständigen Kat. A VDI 6022 Blatt 4.
Zur Sicherstellung der korrekten Durchführung ist eine Hygienefachkraft hinzu zu ziehen.
Hierbei sind auch die Probeentnahmeorte für Hygienekontrollen festzulegen, zu markieren
und zu dokumentieren. Der Nachweis ist durch den Sachverständigen zu bestätigen.
Menge: 1,000 psch
Voraussichtliche Abrechnungsmenge: 1,000
DIN276_18: 439

### Bereich 4 Allgemein

#### Abschnitt 4.1 Baustelleneinrichtung

**4.1.10 Einrichten, Unterhalten und Räumen der Baustelleneinrichtung**
*** Pauschalposition
für sämtliche in der Leistungsbeschreibung aufgeführten Leistungen über die Dauer der Baustelle; bauseitige Gerüste werden nicht gestellt.

Die Baustelleneinrichtung ist vor Einrichtung mit der
Hochbauleitung abzuklären.
Menge: 1,000 psch
Voraussichtliche Abrechnungsmenge: 1,000

**4.1.20 Auf- und Abbauen, sowie Vorhalten von Gerüst- und Hebezeugen**
*** Pauschalposition
Auf- und Abbauen, sowie Vorhalten von Gerüst- und Hebezeugen, z.B. als fahrbares Gerüst
Arbeitsbühne Höhe 3,5 bis 4 m über Gelände oder OKFB
für die Dauer der Montagezeit
Menge: 1,000 psch
Voraussichtliche Abrechnungsmenge: 1,000

#### Abschnitt 4.2 Wartung Sanitär

**Ausführungsbeschreibung 62 Wartungsvertrag Sanitäre Anlagen**
*Wartungsvertrag Sanitäre Anlagen*
Wartung der Sanitären Anlagen der in den vorliegenden Titeln beschriebenen Anlagen entspr. den Richtlinien VDMA, VDI und AMEV.
Hierbei sind die laut Arbeitskarte der AMEV angegebenen
Wartungsintervalle einzuhalten.
Nach Beauftragung hat der AN einen Wartungsvertrag nach AMEV vorzulegen.
In diesem Vertrag sind von ihm in einer gesonderten Aufstellung/Arbeitskarte die von ihm vorgesehenen regelmäßigen Leistungen (Inspektion- und Wartungsarbeiten
einschl. Zeitabstände) für die verschiedenen Anlagenteile/
Geräte einzutragen.
Ersatz- und Verschließteile werden separat abgerechnet,
sofern sie einen Wert von 50 Euro netto p.a. nachweislich übersteigen. Preisgleitung findet nicht statt.
Kostensteigerungen sind pauschal zu berücksichtigen.

**4.2.10 Wartung und Instandhaltung 1. Betriebsjahr**
*** Pauschalposition
*** gemäß Ausführungsbeschreibung 62
Wartung und Instandhaltung 1. Betriebsjahr

Leistung wie zuvor in vollem Wortlaut beschrieben, jedoch Wartungskosten Gewerk Sanitärtechnik innerhalb des
1. Betriebsjahres nach Übergabe
Menge: 1,000 psch
Voraussichtliche Abrechnungsmenge: 1,000
DIN276_18: 419

**4.2.20 Wartung und Instandhaltung 2. Betriebsjahr**
*** Pauschalposition
*** gemäß Ausführungsbeschreibung 62
Wartung und Instandhaltung 2. Betriebsjahr

Leistung wie zuvor in vollem Wortlaut beschrieben, jedoch Wartungskosten Gewerk Sanitärtechnik innerhalb des
2. Betriebsjahres nach Übergabe
Menge: 1,000 psch
Voraussichtliche Abrechnungsmenge: 1,000
DIN276_18: 419

**4.2.30 Wartung und Instandhaltung 3. Betriebsjahr**
*** Pauschalposition
*** gemäß Ausführungsbeschreibung 62
Wartung und Instandhaltung 3. Betriebsjahr

Leistung wie zuvor in vollem Wortlaut beschrieben, jedoch Wartungskosten Gewerk Sanitärtechnik innerhalb des
3. Betriebsjahres nach Übergabe
Menge: 1,000 psch
Voraussichtliche Abrechnungsmenge: 1,000
DIN276_18: 419

**4.2.40 Wartung und Instandhaltung 4. Betriebsjahr**
*** Pauschalposition
*** gemäß Ausführungsbeschreibung 62
Wartung und Instandhaltung 4. Betriebsjahr

Leistung wie zuvor in vollem Wortlaut beschrieben, jedoch Wartungskosten Gewerk Sanitärtechnik innerhalb des
4. Betriebsjahres nach Übergabe
Menge: 1,000 psch
Voraussichtliche Abrechnungsmenge: 1,000
DIN276_18: 419

**4.2.50 Stördienst im Zeitraum der Gewährleistung**
*** Pauschalposition
Stördienst im Zeitraum der Gewährleistung

Kosten jährlich
Menge: 1,000 psch
Voraussichtliche Abrechnungsmenge: 1,000
DIN276_18: 419

**4.2.60 Stördienst nach Ablauf der Gewährleistung**
*** Pauschalposition
Stördienst nach Ablauf der Gewährleistung

Kosten jährlich
Menge: 1,000 psch
Voraussichtliche Abrechnungsmenge: 1,000
DIN276_18: 419

#### Abschnitt 4.3 Wartung Heizung

**Ausführungsbeschreibung 63 Wartungsvertrag Wärmeversorgungsanlagen**
*Wartungsvertrag Wärmeversorgungsanlagen*
Wartung der Wärmeversorgungsanlagen der in den vorliegenden Titeln beschriebenen Anlagen entspr. den Richtlinien VDMA, VDI und AMEV.
Hierbei sind die laut Arbeitskarte der AMEV angegebenen
Wartungsintervalle einzuhalten.
Nach Beauftragung hat der AN einen Wartungsvertrag nach AMEV vorzulegen.
In diesem Vertrag sind von ihm in einer gesonderten Aufstellung/Arbeitskarte die von ihm vorgesehenen regelmäßigen Leistungen (Inspektion- und Wartungsarbeiten
einschl. Zeitabstände) für die verschiedenen Anlagenteile/
Geräte einzutragen.
Ersatz- und Verschließteile werden separat abgerechnet,
sofern sie einen Wert von 50 Euro netto p.a. nachweislich übersteigen. Preisgleitung findet nicht statt.
Kostensteigerungen sind pauschal zu berücksichtigen.

**4.3.10 Wartung und Instandhaltung 1. Betriebsjahr**
*** Pauschalposition
*** gemäß Ausführungsbeschreibung 63
Wartung und Instandhaltung 1. Betriebsjahr

Leistung wie zuvor in vollem Wortlaut beschrieben, jedoch Wartungskosten Gewerk Heizungstechnik innerhalb des
1. Betriebsjahres nach Übergabe
Menge: 1,000 psch
Voraussichtliche Abrechnungsmenge: 1,000
DIN276_18: 429

**4.3.20 Wartung und Instandhaltung 2. Betriebsjahr**
*** Pauschalposition
*** gemäß Ausführungsbeschreibung 63
Wartung und Instandhaltung 2. Betriebsjahr

Leistung wie zuvor in vollem Wortlaut beschrieben, jedoch Wartungskosten Gewerk Heizungstechnik innerhalb des
2. Betriebsjahres nach Übergabe
Menge: 1,000 psch
Voraussichtliche Abrechnungsmenge: 1,000
DIN276_18: 429

**4.3.30 Wartung und Instandhaltung 3. Betriebsjahr**
*** Pauschalposition
*** gemäß Ausführungsbeschreibung 63
Wartung und Instandhaltung 3. Betriebsjahr

Leistung wie zuvor in vollem Wortlaut beschrieben, jedoch Wartungskosten Gewerk Heizungstechnik innerhalb des
3. Betriebsjahres nach Übergabe
Menge: 1,000 psch
Voraussichtliche Abrechnungsmenge: 1,000
DIN276_18: 429

**4.3.40 Wartung und Instandhaltung 4. Betriebsjahr**
*** Pauschalposition
*** gemäß Ausführungsbeschreibung 63
Wartung und Instandhaltung 4. Betriebsjahr

Leistung wie zuvor in vollem Wortlaut beschrieben, jedoch Wartungskosten Gewerk Heizungstechnik innerhalb des
4. Betriebsjahres nach Übergabe
Menge: 1,000 psch
Voraussichtliche Abrechnungsmenge: 1,000
DIN276_18: 429

**4.3.50 Stördienst im Zeitraum der Gewährleistung**
*** Pauschalposition
Stördienst im Zeitraum der Gewährleistung

Kosten jährlich
Menge: 1,000 psch
Voraussichtliche Abrechnungsmenge: 1,000
DIN276_18: 429

**4.3.60 Stördienst nach Ablauf der Gewährleistung**
*** Pauschalposition
Stördienst nach Ablauf der Gewährleistung

Kosten jährlich
Menge: 1,000 psch
Voraussichtliche Abrechnungsmenge: 1,000
DIN276_18: 429

#### Abschnitt 4.4 Wartung Lüftung

**Ausführungsbeschreibung 64 Wartungsvertrag Lüftungsanlagen**
*Wartungsvertrag Lüftungsanlagen*
Wartung der Lüftungsanlagen der in den vorliegenden Titeln beschriebenen Anlagen entspr. den Richtlinien VDMA, VDI
und AMEV.
Hierbei sind die laut Arbeitskarte der AMEV angegebenen
Wartungsintervalle einzuhalten.
Nach Beauftragung hat der AN einen Wartungsvertrag nach AMEV vorzulegen.
In diesem Vertrag sind von ihm in einer gesonderten Aufstellung/Arbeitskarte die von ihm vorgesehenen regelmäßigen Leistungen (Inspektion- und Wartungsarbeiten
einschl. Zeitabstände) für die verschiedenen Anlagenteile/
Geräte einzutragen.
Ersatz- und Verschließteile werden separat abgerechnet,
sofern sie einen Wert von 50 Euro netto p.a. nachweislich übersteigen. Preisgleitung findet nicht statt.
Kostensteigerungen sind pauschal zu berücksichtigen.

**4.4.10 Wartung und Instandhaltung 1. Betriebsjahr**
*** Pauschalposition
*** gemäß Ausführungsbeschreibung 64
Wartung und Instandhaltung 1. Betriebsjahr

Leistung wie zuvor in vollem Wortlaut beschrieben, jedoch Wartungskosten Gewerk Lüftungstechnik innerhalb des
1. Betriebsjahres nach Übergabe
Menge: 1,000 psch
Voraussichtliche Abrechnungsmenge: 1,000
DIN276_18: 439

**4.4.20 Wartung und Instandhaltung 2. Betriebsjahr**
*** Pauschalposition
*** gemäß Ausführungsbeschreibung 64
Wartung und Instandhaltung 2. Betriebsjahr

Leistung wie zuvor in vollem Wortlaut beschrieben, jedoch Wartungskosten Gewerk Lüftungstechnik innerhalb des
2. Betriebsjahres nach Übergabe
Menge: 1,000 psch
Voraussichtliche Abrechnungsmenge: 1,000
DIN276_18: 439

**4.4.30 Wartung und Instandhaltung 3. Betriebsjahr**
*** Pauschalposition
*** gemäß Ausführungsbeschreibung 64
Wartung und Instandhaltung 3. Betriebsjahr

Leistung wie zuvor in vollem Wortlaut beschrieben, jedoch Wartungskosten Gewerk Lüftungstechnik innerhalb des
3. Betriebsjahres nach Übergabe
Menge: 1,000 psch
Voraussichtliche Abrechnungsmenge: 1,000
DIN276_18: 439

**4.4.40 Wartung und Instandhaltung 4. Betriebsjahr**
*** Pauschalposition
*** gemäß Ausführungsbeschreibung 64
Wartung und Instandhaltung 4. Betriebsjahr

Leistung wie zuvor in vollem Wortlaut beschrieben, jedoch Wartungskosten Gewerk Lüftungstechnik innerhalb des
4. Betriebsjahres nach Übergabe
Menge: 1,000 psch
Voraussichtliche Abrechnungsmenge: 1,000
DIN276_18: 439

**4.4.50 Stördienst im Zeitraum der Gewährleistung**
*** Pauschalposition
Stördinst im Zeitraum der Gewährleistung
Kosten jährlich
Menge: 1,000 psch
Voraussichtliche Abrechnungsmenge: 1,000
DIN276_18: 439

**4.4.60 Stördienst nach Ablauf der Gewährleistung**
*** Pauschalposition
Stördienst nach Ablauf der Gewährleistung
Kosten jährlich
Menge: 1,000 psch
Voraussichtliche Abrechnungsmenge: 1,000
DIN276_18: 439

#### Abschnitt 4.5 Insgemeinkosten

*Hinweis: Zusätzliche Technische Vertragsbedingungen - Dokumentation*
Der Auftragnehmer hat für den Auftraggeber alle Unterlagen im Rahmen seiner Beauftragung zu beschaffen und zu verwahren, die für die spätere Verwaltung der baulichen Anlagen erforderlich sind, insbesondere alle Wartungsanleitungen, Bedienungsanleitungen, einschließlich wesentlicher Detailpläne, der statischen Pläne und Berechnungen; dazu gehören auch alle Atteste, Bescheinigungen, bauaufsichtlichen Zulassungen und Genehmigungen.

Die Eintragungen auf dem Ordnerrücken müssen mit denen des Deckblattes in den Ordner bzw. mit denen des Trennblattes für das Hauptregister übereinstimmen.  Nachweise über den ordnungsgemäßen Ablauf der Schuttbeseitigungen sowie ggf. ordnungsmäßige Verbringung des belasteten Abfalls (Altlastenentsorgungsnachweis) und der zu entsorgenden Materialien auf die genehmigten Deponien  Bautagebuch des AN mit Fotodokumentation über die gesamte Bauausführung.  Für Dokument- und Planbeschriftungen ist die Nomenklatur des Auftraggebers bindend. Vor Anfertigen der Dokumentation sind die Nomenklatur beim Auftraggeber anzufragen und etwaige Rückfragen des AN zu klären.

**4.5.10 Bestands- und Revisionspläne**
*** Pauschalposition
Bestands- und Revisionspläne

Die Revisionsunterlagen sind, getrennt nach Gewerken,
1-fach im DIN A4-Ordner mit Inhaltsverzeichnis, einschl. Datenaustausch, wie nachfolgend beschrieben zu erstellen:

- Inhaltsvereichnis
- Wartungsplan/Wartungsverträge:
Über Wartung ind Instandhaltung aller  im Leistungsumfang enthaltenen Geräte und Anlagen sind gewerkespezifisch notwendige Verträge in Anlehnung an das Leistungs-programm für die Wartung von lufttechnischen und anderen technischen Ausrüstungen in Gebäuden nach VDMA 24186 Teil 1-7 zu erstellen.
- Zeichnungsverzeichnis.
- Anlagenbeschreibung
Alle Bauelemente, Bauteile oder Anlagen sind durch eine eindeutige Beschreibung kenntlich zu machen. Diese umfasst z.B. die Bereiche:
- Herstellerangaben/Händlerverzeichniss
- Pflegeanweisung/Pflegemittel
- Garantiezeitraum
- Ersatzteilaufstellung
- Alle dem Verschleiß oder Bruch unterliegenden Anlagenteile werden tabellarisch aufgeführt. Als solche Teile kommen zum Beispiel in Frage: Keilriemen, Lager, Motoren, Filter, Ventila- toren, Wärmetauscher, Kompressoren, Regler, Stellglieder, Schalt-, Schutz- und Steuergeräte, Anzeigegeräte, Befeuchter, Pumpen.
- Zudem Ersatzteile, die der Hersteller nach Zweckmäßigkeit angibt.
- Bedienungsanleitungen
- Technische Berechnungen
- Bestandzeichnungen nach DIN 824 gefaltet, ein Satz farbig nach DIN angelegt.

Alle Bestandszeichnungen sind deutlich mit der Aufschrift BESTANDSPLAN, dem Firmenstempel und der rechtsver-bindlichen Unterschrift mit Datum zu versehen. Mit der Unterschrift wird bestätigt, dass die Darstellungen auf den Plänen der wirklichen Ausführung entsprechen.

Die Zeichnungen sind mit allen formalen, technischen und funktionellen Angaben zu versehen.

 - Montage- und Detailzeichnungen; 1:50
 - Schemazeichnungen der technischen Anlagen
 - Schemazeichnungen der regel- und elektrotechnischen
  Anlagen
 - Kabelpläne des Schaltschrankes
 - Stromlauf- und Regelpläne
 - Behördliche Abnahmen, VDS- und Sachverständigenabnahmen, VOB-Abnahmeprotikoll, Wasser analyse EVU, Schornsteinfeger.
- Protokoll
- Einweisungsprotokolle, Fachunternehmerbescheinigungen, Einmessprotokolle aller Gewerke HSLK, Dichtheitsprüf-protokolle der Sanitär- und Heizungsrohrnetze, Protokoll der Dichtheitsprobe für Abwasserkanäle nach DIN EN 1610, MLAR-/LüAR-Übereinstimmungerklärung, usw.
- Datenträger (CD) mit allen Installationszeichnugen als dxf-/dwg- u. plot-file, inkl. Layerliste.
- Entsorgungsnachweise sind entsprechend den Vorschriften zu dokumentieren
Menge: 1,000 psch
Voraussichtliche Abrechnungsmenge: 1,000
DIN276_18: 419

**4.5.20 Werks- und Montageplanung**
*** Pauschalposition
Werks- und Montageplanung

bestehend aus:
- Montageplänen, farbig angelegt entweder in die Werkpläne des Architekten oder als Plot (wesentliche Anlagenteile sind mit Positionsnummern zu versehen).
- Werkstattzeichnungen
- Kollisionsplanung/- Prüfung
- Stromaufpläne
- Fundamentpläne
- Fließ-, Strang- u. Schaltschemata mit den wesentlichen

Leistungsdaten
- Anlagenschemata
- Sämtliche Pläne zusätzlich als .dwg- und .pdf- File
- Einstellung in die Internetplattform
- Geprüfte Werks- und Montagepläne einscannen (Großformat, Übergröße A0) und einstellen in die Internetplattform
- Sämtliche Leistungen sind in dem Einheitspreis erhalten

Angaben zu:
- Gewichte der Einbauteile
- Stromaufnahme und Anlaufstrom elektrischer Anlagen
- Heiz- und Kühlleistungen
- Druckverlusten von Regelventilen und Wärmetauschern
- sonstige Erfordernisse für den Einbau
- die Montagepläne sind vom AN zur Prüfung vorzulegen.
  Ausführung erst nach Freigabe durch Bauleitung/ Fachingenieur
- Für die Prüfung der Montagepläne wird ein Zeitraum von
2 Wochen eingeplant.

Leistungsdaten:
Anlagenschemata + 1 Exemplar zum Aufhängen in der Zentrale (unter  Glas A2)  (4 Stck.)
- Elektrischem Übersichtsschaltplan
- Anschlussplan nach DIN 40719 Teil 9
- Funktionsbeschreibung unter Einbeziehung der Regelung
- Zusammenstellung der wichtigsten technischen Daten
- Alle für einen sicheren und wirtschaftlichen Betrieb erforderlichen Betriebs- und Wartungsanweisungen nach
DIN V 8418 einschl. Funktionsbeschreibung unter Einbeziehung der Regelung,

Diagrammen und Kennlinienfeldern von Pumpen, Ventilatoren etc.
- Kopien vorgeschriebener Prüfbescheinigungen und Werkstatteste
- Protokolle über die Dichtheitsprüfung
- Protokolle über die Einweisung des Wartungs- und Bedienungspersonals
- Protokolle über die Rahmen der Einregulierungsarbeiten.
  Durchgeführten endgültigen Einstellungen und Messungen z.B. Abgasmessung.
- zusätzlichem Satz Stromlauf- und Bauschaltplänen zur Unterbringung in der Schalttafel.
- Informationslisten und Programmmodullisten, falls MSR-Technik im Auftrag des AN.
- Sämtliche Pläne zusätzlich als dwg und pdf-File auf CD und Einstellung in die Internetplattform.

Die aufgeführte Lieferung und Vervollständigung der Ausführungsplanung, Erstellung der Werks- und Montageplanung und der Bestandspläne.
Dem bauleitenden Monteur/ Meister sind vor Montagebeginn die Montagezeichnungen, Leistungsverzeichnis sowie sonstige für die Baudurchführung notwendigen Unterlagen zu übergeben.

Nach Auftragsvergabe hat der Arbeitnehmer 4 Wochen Zeit seine werks- und Montageplanung zu erstellen. Anschließend sind die Unterlagen vollständig und nicht stückweise an das Planungsbüro in Papierform zur Prüfung zu übergeben. Die Prüfzeit beträgt zwei Arbeitswochen. Zeit um eventuelle Änderungen einzuarbeiten. Anschließend erfolgt die schriftliche Freigabe der Unterlagen auf jeder Zeichnung durch das Planungsbüro. Erst nach dieser Freigabe darf mit der Montage und Bestellung der Komponenten begonnen werden. Die Unterlagen sind 1-fach in Papierform und auf CD zu übergeben.

Erstellen und an den Bauherrn übergeben
Menge: 1,000 psch
Voraussichtliche Abrechnungsmenge: 1,000
DIN276_18: 419

**4.5.30 Erstellen der Anlagenschemen**
*** Pauschalposition
Erstellen der Anlagenschemen

Ersteller der Anlagenschemen entsprechend der Ausführung, Übergabe und Befestigung in den Zentralen.
Zeichnungen, eingeschweißt und laminiert für Wandbefestigung
Materialstärke 2 x 125 µm glänzend
Größe des Schemas: DIN A0
Menge: 1,000 psch
Voraussichtliche Abrechnungsmenge: 1,000
DIN276_18: 419

#### Abschnitt 4.6 Stundenlohnarbeiten

**Ausführungsbeschreibung 65 Stundenlohnarbeiten**
*Stundenlohnarbeiten*
Für evtl. anfallende Stundenlohnarbeiten, die jedoch nur auf ausdrückliche und schriftliche Anordnung der Bauleitung ausgeführt werden dürfen.  Zum gültigen Tagesnachweis, unter Ausschluss jeglicher Gleitklausel werden folgende pauschale Verrechnungssätze vereinbart. Stundenzuschläge, Zulagen, Auslösungen, Erschwerniszulagen, Fahrtkosten, Werkzeuge sind im pauschalen Verrechnungssatz enthalten.

**4.6.10 Obermonteurstunden**
*** Bedarfsposition ohne GB
*** gemäß Ausführungsbeschreibung 65
Menge: 10,000 h
Voraussichtliche Abrechnungsmenge: 10,000

**4.6.20 Monteurstunden**
*** Bedarfsposition ohne GB
*** gemäß Ausführungsbeschreibung 65
Menge: 10,000 h
Voraussichtliche Abrechnungsmenge: 10,000

**4.6.30 Helferstunden**
*** Bedarfsposition ohne GB
*** gemäß Ausführungsbeschreibung 65
Menge: 10,000 h
Voraussichtliche Abrechnungsmenge: 10,000
